# Heizungs-, Sanitär- und Lüftungsarbeiten OGS_Vorabzug
Angebotsaufforderung (GAEB 90, DA83)
Währung: EUR
Auftraggeber: Stadt Horstmar

## HSL - Leer (OGS)
Datum: 06.07.26

*Hinweis*
Baubeschreibung des Bauvorhabens

Die Energetische Sanierung und der Neubau der OGS an
der Astrid-Lindgren-Grundschule in Horstmar Leer, setzt
sich in folgenden Maßnahmen zusammen:

Die Baumaßnahmen aller Gewerke oder Leistungsbereiche
erfolgen in Abschnitten laut Bauzeitenplan.
Begonnen wird laut Bauzeitenplan mit dem

Bauabschnitt 1  Abbruch und Erdarbeiten,
Außenbereich), es folgt dann
Bauabschnitt 2  die Erweiterung und den Neubau der
WC- und Toilettenanlage, sowie der
  OGS-Räume
Bauabschnitt 3  Umbau im Bestand dieses  werden
parallel ausgeführt.

Witterungsbedingte Bauverzögerungen sind nicht
vorherzusehen und werden nicht separat vergütet. Der
Bauzeitenplan ist zu beachten; er ist vorbehaltlich und
gilt nur, wenn alle Gewerke, bzw. Lose vergeben werden
können. Dies ist im Angebot zu berücksichtigen, eine
separate Vergütung oder eine Vergütung für Mehraufwand
erfolgt nicht.

Besondere Umstände
Der  Schulbetrieb wird während der gesamten Bauzeit,
aufrechterhalten. Daher wird der Abbruch, der Neubau
und die Sanierung in 3 Bauphasen unterteilt. Dadurch
kann gewährleistet werden, dass in den jeweiligen
Bauabschnitten durchgängig gearbeitet werden kann.
Trotzdem ist besonders sensibles Vorgehen und
Rücksichtnahme erforderlich.

Angaben zur Ausführung
Der AN kann sich vor Abgabe des Angebotes vor Ort einen
Überblick über die Situation verschaffen, eine
Inaugenscheinnahme ist von der Straße
Geschwister-Buller-Str aus möglich. Es ist möglich, das
Gebäude von innen zu besichtigen, bzw. zu begehen. Aber
dies muss mit dem Planer und dem Hausmeister abgestimmt
und abgesprochen werden.
Die beigefügten Pläne dienen dazu, die vorhandene
Situation und Planung genauer darzustellen.

Angabe zur Örtlichkeit
Anschrift der Baustelle:
Geschwister-Buller-Straße 1
Gemarkung:  Horstmar
Flur:  107
Flurstück:  840

Allgemeines zur Baumaßnahme

Gebäudestruktur
Das vorhandene Schulgebäude wurde ca. 1956/1966
errichtet. 1987 teilweise erweitert. Der vorh.
2-geschossige Schultrakt ist in Massivbauweise gebaut
worden.
Die Schule  wird in Ihrer Substanz erhalten bleiben.
Das Schulgebäude wird komplett neu strukturiert und
entsprechend der UVV, Arbeitsstättenrichtlinien und des
Brandschutz umgesetzt, sodass eine vollfunktionsfähige Schulgebäude in Verbindung entsteht.

Es wird von der Stadt Horstmar im Zuge der dann
laufenden Baumaßnahme eine ordnungsgemäße Zu- und
Abfahrt zum Grundstück zur Verfügung gestellt. Auf dem
Grundstück befindet sich eine Zuwegung von der Straße "
Geschwister- Buller-Straße " aus.

Der AN hat seine Baustelleneinrichtung auf den von der
Bauleitung zugewiesenen Flächen einzurichten.
Personenkraftwagen können nur auf den dafür
vorgesehenen Parkflächen abgestellt werden. Auf der
Baustelle gilt grundsätzlich die
Straßenverkehrsordnung. Davon abweichend ist die
Höchstgeschwindigkeit mit "Schrittgeschwindigkeit"
festgelegt. Verkehrsflächen und Wege dürfen nicht durch
Bau- und Montagearbeiten beeinträchtigt werden und
falls dieses Notwendig ist, ist diese mit der
Bauleitung Stadt Horstmar zu planen und abzustimmen.

Liste der Beteiligten

Bauherr
Stadt Horstmar,
Kirchstr. 1-3
48612 Horstmar

*Hinweis*
Unterlagen zur Leistungsbeschreibung

Das Bauvorhaben ist in verschiedenen Gewerke
aufgeteilt, gemäß der "Allgemeine Erläuterung und
Beschreibung des Bauvorhabens" gibt es zum einen die
allgemeinen Architektenpläne (Grundlage) und zum
anderen sind zu jedem Gewerk noch weitere spezifische
Anlagen zugeordnet, diese sind auf die verschiedenen
Leistungsverzeichnissen  zugeschnitten.

Anlage 1 - Blatt Nr. H-1_OGS_EG_Heizung_Neubau
Anlage 2 - Blatt Nr. TW-1.2_OGS_Trinkwasser_Neubau
Anlage 3 - Blatt.Nr. FS 2 Fließschema
Kaltwasserverteilung
Anlage 4 - Blatt.Nr. FS 1 Fließschema
Heizungsverteilung
Anlage 5 - Blatt. Nr. H_OG_Heizung_gesamt
Anlage 6 - Blatt. Nr.
TW-1.1_gesamt_EG_Trinkwasser_Neubau
Anlage 7 - Blatt. Nr.
TW-1.3_gesamt_OG_Trinkwasser_Neubau
Anlage 8 - Blatt. Nr. H_EG_Heizung_gesamt
Anlage 9 - Blatt. Nr. L-1_OGS_EG_Lüftung_Neubau

Es gilt nachfolgend die:

es sind die nachflgenden Normen zwingen zu beachten:

-  Heizungsanlagen und zentrale
Wassererwärmungsanlagen: DIN18380
-  Raumlufttechnische Anlagen (RLT): DIN 18379
(inkl. Klimatisierung und Lüftung)
-  Gas-, Wasser- und Entwässerungsanlagen innerhalb
von Gebäuden: DIN
  18381(Sanitärtechnik)
-  VDI-Richtlinien (z.B. VDI 6022 für Hygiene in
Lüftungsanlagen,
-  VDI 2035 für Heizungswasser)DIN EN-Normen
  (z.B. DIN EN 12828 für Planung von
Warmwasser-Heizungsanlagen)

Die Vorgaben wie das Gebäudeenergiegesetz (GEG) gelten
als vereinbart !

Durchbrüche in Wänden oder Decken einschl.
Nebenleistungen wie Herstellung der Ver- und
Entsorgungsanschlüsse des Bohrgerätes sowie Abtransport
des Schuttes,
Eisenzuschläge sind einzukalkulieren und werden nicht
gesondert verrechnet.

Das Erstellen von  Werkplanungen sowie den Revisions-
und Bestandsplänen, Übersichtpläne, Hydraulischen
Schema und sind durch den AN gemäß der Beachtung der
DIN 1961 zu erstellen. Die Werk- und Montageplanung ist
vor Beginn der Ausführung bei der Bauleitung
einzureichen und bestätigen zu lassen.
Diese sind mit in den Einheitspreisen einzurechnen und
werden nicht gesondert vergütet.

### 1 Heizungsarbeiten

#### 1.1 Wärmepumpe und Zubehör

*Hinweis*
LWP  in der Bestandsbauerweiterung

#### 1.2 Armaturen + Zubehör

**1.2.10 Hydraulische Einbindung Heizkreis "FBH OGS"**
bestehend aus:

1,00 Stck Wilo Nassläufer-Hocheffizienzpumpe Stratos
PICO  plus o.glw. 25/0,5-6, G11/2, 40W
1,00 Stck Schwerkraftbremse 1" AG
1,00 Satz Umwälzpumpenverschraubungen 1" IG je Satz
3,00 Stck Heizungskugelhahn 1"
2,00 Stck Bimetall-Zeigerthermometer R1/2"
  Du: 80mm, 0-120 Gr.
1,00 Pau. Material zur Einbindung

gew.
Fabrikat:..............................................
.........

gew.
Typ:...................................................
....

liefern und montieren
Menge: 1,000 Stk

**1.2.20 Heizungskugelhahn 2"**
liefern und montieren
Menge: 4,000 Stk

**1.2.30 Bimetall-Zeigerthermometer R1/2"**
Du: 80mm, Fühlerl: 42 mm, 0-120 Gr
Menge: 4,000 Stk

**1.2.40 Versetzen der vorh. Vakuum-Sprührohrentgasung**
zum Aufstellort der neuen Anlagentechnik. einschl.
notwendiges Anschlussmaterial und Übergänge nur
montieren
Menge: 1,000 Stk

**1.2.50 REFLEX FILLSET**
Anschlussgruppe mit Standardwasserzähler
liefern und montieren
Menge: 1,000 Stk

**1.2.60 Luft-/Schlammabscheider 2"**
Clean Smart EcoPlus, o.glw.

gew.
Fabrikat:..............................................
.........

gew.
Typ:...................................................
....

liefern und montieren
Menge: 1,000 Stk

**1.2.70 Reflex Gehäuse Fillsoft I o.glw.**
600 x 260mm für 1 Patrone

gew.
Fabrikat:..............................................
.........

gew.
Typ:...................................................
....

liefern und montieren
Menge: 1,000 Stk

**1.2.80 Reflex Patrone Fillsoft Zero o.glw.**
gew.
Fabrikat:..............................................
.........

gew.
Typ:...................................................
....

liefern und montieren
Menge: 1,000 Stk

**1.2.90 Kappenventil DN 25**
liefern und montieren
Menge: 1,000 Stk

**1.2.100 Membran-Druckausdehnungsgefäß 100 Liter**
MAG-H 100
liefern und montieren
Menge: 1,000 Stk

**1.2.110 Heizungsmanometer**
1/2", 0-2,5/4 bar, für geschl. Anlagen
liefern und montieren
Menge: 1,000 Stk

**1.2.120 KFE-Hahn 1/2"**
liefern und montieren
Menge: 6,000 Stk

#### 1.3 Wärmeverteilung & Zubehör

**1.3.10 Hydraulische Weiche**
Hydraulische-Weiche bestehend aus:

Tauscherkammer aus Stahl mit aufgeschweißten Endböden.
4 Anschlussmuffen für Wärmeabnehmer und Wärmeerzeuger,
1 Muffe 1/2" für Temperaturfühler und je 1 Muffe 1/2"
in
den Endböden für Entlüftung bzw. Entleerung. Die
Hydraulische Weiche ist werkseitig druckgeprüft und
grundiert.
Betriebsüberdruck max.  6 bar.

Fördermenge in cbm/h ca.  7,0
Kammergröße in mm  ca. 80/80
Anschlussdimension  1 1/2"

gew.
Fabrikat:..............................................
.........

gew.
Typ:...................................................
....

liefern und montieren.
Menge: 1,000 Stck

**1.3.20 Fertigisolierung für Hydraulische Weiche**
liefern und montieren
Menge: 1,000 Stck

**1.3.30 Entlüftungs- und Entleerset 1/2"**
Entlüftungs- und Entleerset 1/2", selbstdichtend,
liefern und montieren
Menge: 1,000 Stck

**1.3.40 Kompaktverteiler 80/60 Kleinverteiler bis 70 kW (6 Stutzen)**
bestehend aus Vierkantrohr ca. 80 x 60 mm mit
nebeneinander
angeordneten, durch sinusförmige Trennwand geteilte
Vor- und Rücklaufkammern aus schwarzem Stahlblech S235.
Einheitlicher Stutzenabstand: ca 125 mm.
Gewindeanschlüsse 1" oben für Heizkreise /
Gewindeanschlüsse 1" unten für Kesselkreis.
Anschlussstutzen als Gewinde- und / oder
Flanschenstutzen PN 6 / PN 16  Nenndruckstufen nach EN
1333 ausgeführt, auf Höhe der Absperrarmaturen
ausgerichtet und wahlweise von oben, seitlich oder
unten möglich. Entleerungsmuffe " für Vor- und
Rücklaufkammer grundsätzlich vorgesehen. Der
Kleinverteiler ist werkseitig druckgeprüft und
grundiert.

Gesamtlänge: ca.  800 mm
Auslegungsdruck:  4-6 bar
Betriebsdruck  max. 4 bar

Betriebstemperatur  max. 110°C.

Auslegungstemperatur:  max  70°C
Stutzen gewählter
Abstand:  min  125 mm Raster
Anschlusselement DN PN
Menge Ausrichtung

Flansch DN 25 PN 6, 4x Stutzen Oben
Flansch DN 32 PN 6, 2x Stutzen Oben

Fabrikat:. ..................................

Typ: ....................................

liefern und montieren
Menge: 2,000 Stck

**1.3.50 Fertigisolierung 45mm für vorgenannten Verteiler**
PUR-Schaum im verz. Stahlblechmantel

Einschließlich Wärmedämmung bestehend aus je zwei
Halbschalen mit Endstücken und Ausschnitten für alle
Stutzen. EPP-Dämmung (schwarz).
Dämmschichtstärke entsprechend der aktuellen
EnEV,liefern und montieren.
Menge: 1,000 Stck

**1.3.60 Wandplatte/ -konsole für vorgenannten Verteiler**
Schallgedämmt und galvanisch verzinkt, bestehend aus:
Wandplatte für Schraubbefestigung und Tragarm,
Ausladung bis Verteilermitte: ca. 160 mm (pro Verteiler
sind 2 Konsolen erforderlich), mit Führungsrohr inkl.
Verbindungsschrauben, liefern und montieren.
Menge: 2,000 Stck

**1.3.70 Entleerungsrinne für vorgenannten Verteiler**
mit Standkonsole ca.800 mm bestehend aus:
verzinktem Stahlblech als U-Profil gekantet, mit einer
zusätzlichen Spritzwasserumkantung von min. 30 mm.

Größe: ca. 100 / 125 / 100 mm
Ablaufsieb in verchromter Ausführung mit
2"-Außengewinde.
liefern und montieren
Menge: 1,000 Stck

**1.3.80 Hocheffizienz-Pumpe 230V DN 25 E-Klasse "A" mit BUS 65W**
Ausführung zur Förderung von Heizungswasser in
Heizungs-, Lüftungs- und Klimaanlagen. Geeignet für
einen Medientemperaturbereich von mindestens -10 °C bis
+110 °C.

Mit integrierter elektronischer Leistungsregelung und
folgenden Betriebsarten:

Konstantdruckregelung
Proportionaldruckregelung
temperaturabhängige Differenzdruckregelung

Die Pumpe ist mit einer Bedieneinheit zur Einstellung
der Betriebsparameter sowie einer Anzeige für
Betriebszustand, Regelungsart, Sollwert, Fehler- und
Warnmeldungen auszustatten. Die Anzeige muss für
unterschiedliche Einbaulagen ablesbar sein.
Der Motor ist als elektronisch kommutierter
Synchronmotor (ECM) mit integriertem Motorschutz und
automatischer Deblockierfunktion auszuführen.

Folgende Funktionen sind vorzusehen:

Ein-/Ausschaltfunktion,
Einstellung der Regelungsart,
Einstellung von Sollwert und Drehzahl,
Betrieb mit konstanter Drehzahl,
automatischer Absenkbetrieb,
Begrenzung des maximalen Volumenstroms,
Kommunikationsmöglichkeit über geeignete
Schnittstellen, z. B. Modbus, BACnet, LON oder CAN (je
nach Ausführung).

Wärmedämmschalen für den Heizungsbetrieb sind im
Lieferumfang enthalten.

Lieferung einschließlich aller erforderlichen
Anschluss- und Befestigungsteile sowie betriebsfertiger
Montage, Inbetriebnahme und Funktionsprüfung.

Fabrikat:  Wilo o.glw.

Typ:  Stratos o.glw.

gew.
Fabrikat:..............................................
.........

gew.
Typ:...................................................
....
Menge: 1,000 Stck

**1.3.90 Hocheffizienz-Pumpe 230V DN 25 E-Klasse "A" mit BUS 100W**
Ausführung zur Förderung von Heizungswasser in
Heizungs-, Lüftungs- und Klimaanlagen. Geeignet für
einen Medientemperaturbereich von mindestens -10 °C bis
+110 °C.

Mit integrierter elektronischer Leistungsregelung und
folgenden Betriebsarten:

Konstantdruckregelung (?p-c),
Proportionaldruckregelung (?p-v),
temperaturabhängige Differenzdruckregelung (?p-T)
(sofern vorgesehen).

Die Pumpe ist mit einer Bedieneinheit zur Einstellung
der Betriebsparameter sowie einer Anzeige für
Betriebszustand, Regelungsart, Sollwert, Fehler- und
Warnmeldungen auszustatten. Die Anzeige muss für
unterschiedliche Einbaulagen ablesbar sein.
Der Motor ist als elektronisch kommutierter
Synchronmotor (ECM) mit integriertem Motorschutz und
automatischer Deblockierfunktion auszuführen.

Folgende Funktionen sind vorzusehen:

Ein-/Ausschaltfunktion,
Einstellung der Regelungsart,
Einstellung von Sollwert und Drehzahl,
Betrieb mit konstanter Drehzahl,
automatischer Absenkbetrieb,
Begrenzung des maximalen Volumenstroms,
Kommunikationsmöglichkeit über geeignete
Schnittstellen, z. B. Modbus, BACnet, LON oder CAN (je
nach Ausführung).

Wärmedämmschalen für den Heizungsbetrieb sind im
Lieferumfang enthalten.

Lieferung einschließlich aller erforderlichen
Anschluss- und Befestigungsteile sowie betriebsfertiger
Montage, Inbetriebnahme und Funktionsprüfung.

Fabrikat:  Wilo o.glw.

Typ:  Stratos o.glw.

Fabrikat: ...................................

Typ:  ...................................
Menge: 1,000 Stck

**1.3.100 Pumpensteuerung**
IF-Module als nachrüstbare Steckmodule zur Erweiterung
der Kommunikationsschnittstellen der Pumpe nach
verschiedenen Standards und Protokollvarianten nach
Typenschlüssel. Zusatzfunktionen Serielle, digitale
Schnittstelle zum Anschluss an Gebäudeautomation über
Schnittstellenkonverter oder firmenspezifische
Koppelmodule für den Transfer von Datenpunkten als:
Steuerbefehle zur Pumpe Meldungen von der Pumpe
Doppelpumpen-Schnittstelle DP für ein integrierbares
Doppelpumpenmanagement (zwischen Master- und
Slave-Pumpe): Haupt-/Reservebetrieb mit automatischem
Pumpentausch: Additionsbetrieb mit
wirkungsgradoptimierter Spitzenlast-Zu-und-Abschaltung
von 2 x Einzel- oder 1 x Doppelpumpe

Fabrikat:.  ..................................

Typ:  .................................
liefern und montieren
Menge: 2,000 Stck

**1.3.110 Heizungs-Kugelhahn DN 25**
Gehäuse und Kugel aus korrosionsbeständigem,
entzinkungs- freiem Rotguß. Gehäuserohrförmig für
durchlaufende Wärme- dämmung. Kugel mit glattem
Durchgang. Wartungsfreie Spindelabdichtung durch zwei
O-Ringe. Kugelabdichtung durch PTFE-Ringe. Knebel aus
schlagfestem Kunststoff, Anschläge verdeckt. Knebel
auch bei wärmegedämmten Gehäuse von außen bedienbar.

Anschluß Innengewinde für Gewinderohr.
Zul. Betriebstemperatur TB 120 Grd. C.
Zul. Betriebsüberdruck PB 10 bar.
Zubehör: Dämmschale

liefern und montieren
Menge: 8,000 Stck

**1.3.120 Heizungs-Kugelhahn DN 32**
Gehäuse und Kugel aus korrosionsbeständigem,
entzinkungs- freiem Rotguß. Gehäuserohrförmig für
durchlaufende Wärme- dämmung. Kugel mit glattem
Durchgang. Wartungsfreie Spindelabdichtung durch zwei
O-Ringe. Kugelabdichtung durch PTFE-Ringe. Knebel aus
schlagfestem Kunststoff, Anschläge verdeckt. Knebel
auch bei wärmegedämmten Gehäuse von außen bedienbar.

Anschluß Innengewinde für Gewinderohr.
Zul. Betriebstemperatur TB 120 Grd. C.
Zul. Betriebsüberdruck PB 10 bar.
Zubehör: Dämmschale

liefern und montieren
Menge: 6,000 Stck

**1.3.130 Heizungs-Kugelhahn DN 40**
Gehäuse und Kugel aus korrosionsbeständigem,
entzinkungs- freiem Rotguß. Gehäuserohrförmig für
durchlaufende Wärme- dämmung. Kugel mit glattem
Durchgang. Wartungsfreie Spindelabdichtung durch zwei
O-Ringe. Kugelabdichtung durch PTFE-Ringe. Knebel aus
schlagfestem Kunststoff, Anschläge verdeckt. Knebel
auch bei wärmegedämmten Gehäuse von außen bedienbar.

Anschluß Innengewinde für Gewinderohr.
Zul. Betriebstemperatur TB 120 Grd. C.
Zul. Betriebsüberdruck PB 10 bar.
Zubehör: Dämmschale

liefern und montieren
Menge: 2,000 Stck

**1.3.140 Flanschen-Schmutzfänger DN 40**
Normalsieb-Schmutzfänger in Schrägsitzform mit
Flanschanschlüssen, Baulänge gemäß EN 558, Reihe 1
(FTF-1). Gehäuse aus Grauguss EN-GJL-250 nach DIN EN
1561, mit Korrosionsschutz-Grundbeschichtung, geeignet
für eine vollständige Wärmedämmung entsprechend den
Anforderungen des Gebäudeenergiegesetzes (GEG).

Siebführung im Gehäuse und Deckel. Siebeinsatz aus
nichtrostendem Edelstahl Werkstoff 1.4301 oder
gleichwertig. Ausführung DN 32 bis DN 125 mit
verstärktem Siebeinsatz; ab DN 40 zusätzlich mit
Stützkorb aus nichtrostendem Edelstahl oder
gleichwertiger konstruktiver Verstärkung.

Ausführung entsprechend den Anforderungen der
Druckgeräterichtlinie (PED), CE-gekennzeichnet.
Dichtheit und Emissionsverhalten für den Einsatz gemäß
den Anforderungen der TA Luft geeignet.

liefern und montieren
Menge: 2,000 Stck

**1.3.150 KFE-Hahn Schwermodell DN 15**
R 1/2" AG, PN16, Rotguss, DIN 3848

liefern und montieren
Menge: 4,000 Stck

**1.3.160 Lufttopf DN 40**
aus nahtlosem Stahlrohr, kompl. mit Klöpperböden,
Entlüftungsrohr DN 15 mit Gewinde-Stutzen und
Kugelabsperrhahn DN 15 mit Schlauchtülle.
Nennweite: DN 40

liefern und montieren
Menge: 2,000 Stck

**1.3.170 Lufttopf DN 25**
aus nahtlosem Stahlrohr, kompl. mit Klöpperböden,
Entlüftungsrohr DN 15 mit Gewinde-Stutzen und
Kugelabsperrhahn DN 15 mit Schlauchtülle.
Nennweite: DN 25

liefern und montieren
Menge: 2,000 Stck

**1.3.180 Manometer 0-6 bar**
Gehäusedurchmesser:  100 mm
Anschluss:  R 1/2"

Röhrenfeder-Hochdruck-Manometer Gehäuse aus Stahlblech,
schwarz einbrennlackiert, mit Überstehring, Messsystem
aus Kupferlegierung, Sichtscheibe aus Glas, mit
verstellbarem roten Markenanzeiger, Anschluss nach
unten, mit Manometerhahn aus Messing, mit Stopfbuchse
und
beiderseitigem Innengewinde sowie Wassersackrohr
komplett inkl. beschriebenem Zubehör und dem
erforderlichen Montagematerial liefern und
betriebsfertig montieren.
Menge: 1,000 Stck

**1.3.190 Differenzdruck-Manometer 1/2"**
1/2" 0- 1 bar 0-10 m WS Gehäuse ca. 100mm

liefern und montieren
Menge: 1,000 Stck

**1.3.200 Manometerventil 1/2"**
1/2" PN 250 Messing mit Prüfzapfen

liefern und montieren
Menge: 2,000 Stck

**1.3.210 Maschinen-Thermometer 1/2"**
1/2"x 100mm
Oberteil ca. 200x36mm,

Anzeigebereich 0+120 C,
Maß l1=100x D:10mm, G1/2,
Messing, Winkel 90°
DIN 16190 B

liefern und montieren
Menge: 4,000 Stck

**1.3.220 Wassersackrohr U-Form "gerade"**
Rohranschluss aus nichtrostendem Edelstahl, Werkstoff
1.4571 oder gleichwertig, Ausführung nahtlos,
Rohrabmessung ca. 21,3 × 2,6 mm. Eintritt mit
Anschweißende, Austritt mit Anschlussmuffe G 1/2"
(Innengewinde). Geeignet für den vorgesehenen
Einsatzbereich sowie die Betriebsbedingungen der
Anlage. Ausführung nach den einschlägigen
DIN-/EN-Normen.

liefern, fachgerecht montieren, verlegen und verbinden.
Menge: 1,000 St

**1.3.230 Fühlereinbau DN 15**
Fühlereinbau- und Anbau DN 15 von bauseits gelieferten
Fühlern, unter Zulieferung der erforderlichen
Materialien.

liefern und montieren
Menge: 4,000 Stck

**1.3.240 Strangregulierventil-Set DN 40**
mit Messmöglichkeit für den Vorlauf. Das System mit
Vor- und
Rücklaufventil bietet eine Komplettlösung mit
Strangregulierventil,
Absperrventil und Membranregler. Die Installation des
Membranreglers ist auch nachträglich ohne Entleeren der Anlage
möglich. Der automatische Abgleich der einzelnen
Versorgungsstränge über die Membrankammern des Reglers
sorgt für einen konstanten Differenzdruck.

Die Funktionen Absperren, Entleeren und Befüllen
bleiben erhalten Ventil für den Vorlauf mit den
Funktionen:
Absperren, Messen (Durchfluss und Differenzdruck),
Entleeren und Füllen.
Ventil für den Rücklauf mit den Funktionen: Absperren,
Voreinstellen, Füllen und Entleeren
Werkstoff:  Gehäuse aus Rotguss, Oberteil und
Überwurfmutter aus Messing, Handrad aus Kunststoff.
Ausführung:  Schrägsitz
Medium:  Wasser oder Wasser-Glykol-Gemisch gemäß
VDI-Richtlinie 2035
Mediumstemp.:  2 bis 130C Stat. Druck: PN16

Befüllen/Entleeren:  ja
Mess-Möglichkeit:  ja
Ausführung
Muffengewinde nach DIN 2999 (ISO 7)

einschl.  Verbindung Vor- u. Rücklauf inkl. Dämmschalen
liefern und montieren.
Menge: 1,000 Satz

**1.3.250 Rückschlagventil DN 25**
Einklemm-Rückschlagventil PN 6 als Einklemmarmatur mit
Kurzbaulängen nach DIN 3202, Teil 3. Gehäuse, Sitz und
Führungsrippen G-Cu Su 10 Ventilteller, Federkappe und
Schließfeder aus nichtrostendem Stahl WN 1.4571 o.glw.
metallisch dichtend

liefern und montieren
Menge: 4,000 St

*Hinweis*
Verschraubungen

konisch oder flachdichtend zur Verbindung von
Rohrstutzen,
Pumpenverschraubung,  liefern und montieren

**1.3.260 Verschraubung DN 40**
wie vor beschrieben, liefern und montieren.
Menge: 4,000 St

**1.3.270 Verschraubung DN 32**
wie vor beschrieben, liefern und montieren.
Menge: 4,000 St

**1.3.280 Verschraubung DN 25**
wie vor beschrieben, liefern und montieren.
Menge: 4,000 St

**1.3.290 Geruchverschluss für Wandmontage**
waagerechter Abgang, DN 40 Geruchverschluss, aus
Kunststoff, für Wandmontage, für den Abwasserschlauch
einer von Konden- satanlage und Sicherheitseinrichtung
nach DIN EN 274

liefern und montieren.
Menge: 4,000 St

**1.3.300 Bezeichnungsschild 100 x 50 mm**
aus weißen Resopalplatten mit schwarz gravierter
Schrift
(funktionsbezogene Textinhalte), mit Schildträgern aus
verzinktem Stahl. Komplett inkl. beschriebenem Zubehör
und dem erforderlichen Montagematerial liefern und
montieren.
Menge: 5,000 Stck

**1.3.310 Dichtigkeitsprobe der gesamten Heizungsrohrleitungen**
als Wasserdruckprobe, Prüfdruck mit mind. 1,3-fachen
Betriebdruck vor Fertigstellung der Gruppen einschl.
der hierfür
erforderlichen Verschlüsse und Anschlüsse, sowie deren
Beseitigung nach der Druckprobe und dem vollständigen
Entleeren der geprüften Leitungen.
Menge: 1,000 St

**1.3.320 Füllen der Anlage nach VDI 2035**
nach folgenden Punkten:
1.  Das Wasser zum Füllen der Heizungsanlage, muss
vorher  analysiert werden, um zu überprüfen ob es für
die verwendeten Materialien in der Heizung geeignet
ist.
2.  Spülstutzen sind in der gleichen Dimension wie die
vom Wärmeerzeuger abgehenden Rohre anzubringen (Vorlauf
und Rücklauf).
3.  Jede Anlage ist zu spülen und darüber ein
Spülprotokoll zu führen.
4.  Das Spülen und Füllen der Heizungsanlage muss über
einen = 25 µm Filter und einen Wassermesser erfolgen.
5.  Die bestehende Altanlage mit Chemikalien reinigen,
anschließend mit Wasser spülen und mit einem
Schutzmittel aufbereiten.
6.  Bei Einbringen von Schutzstoffen ist die Anlage
mindestens 24 Stunden in Betrieb zu halten, um die
Durchmischung zu gewährleisten.
7.  Wenn Aluminium-Werkstoffe vorhanden sind, darf der
pH-Wert von 8,5 nicht überschritten werden. Wenn kein
Aluminium- Werkstoff vorhanden ist, muß der pH-Wert
zwischen 8 und 9,5 liegen.
8.  Es ist ein Anlagenbuch über das Heizungswasser bzw.
die gesamte Heizungsanlage zu erstellen, um die Wartung
und
Überprüfung zu dokumentieren.
9.  In Abhängigkeit von der Gesamtleistung der
Wärmeerzeuger dürfen folgende Richtlinien bezüglich der
Gesamthärte des Füllwassers nicht überschritten werden:
bis 100 kW 17° dH;
über 100 kW bis 1000 kW 3° dH;
über 1000 kW 0.5° dH.
10. Im Füllwasser dürfen 30 mg/l Chloride sowie 0,1mg/l
Ammonium-Salze nicht überschritten werden.
11.  Der Wasserinhalt der Heizungsanlage muss im
Anlagenprotokoll angeführt sein.
12.  Bei Arbeiten an der Heizungsanlage, die mit
Wasserverlust oder einer Veränderung des Wasserinhaltes
nach sich ziehen, ist
innerhalb von 4-6 Wochen eine Überprüfung des
Heizungswassers durch den NU durchführen zu lassen.
13.  Der Überprüfer hat die Verpflichtung dem
Betreiber oder dem Auftraggeber innerhalb von 4 Wochen
mitzuteilen, dass das vorhandene Heizungswasser nicht
korrosiv ist oder mikrobiologisches Wachstum aufweist.
Die Ergebnisse der Untersuchung sind ins Anlagenbuch
einzutragen.
Menge: 1,000 St

#### 1.4 Wärmeübergabe/Regelung

*Hinweis*
Regelung + Verdrahtung

**1.4.10 Heizkreisregelung für drei Heizkreise**
Heizkreisregelung für drei Heizkreise mit Mischer und
Speichertemperaturregelung oder Regelung eines
Speicherladesystems mit Mischgruppe. Zum Anschluss
eines separaten Mischer-Motors.
Für jeden Heizkreis ist ein Erweiterungssatz oder ein
Mischer-Motor und ein Vorlauftemperatursensor
erforderlich. Einfache Inbetriebnahme durch Plug and
Work-Funktion, Automatikfunktion für die Anpassung der
Zeitprogramme für die Trinkwassererwärmung und
Zirkulationspumpe, automatischer Sommer/
Winterzeit-Umschaltung, kontrollierter
Estrich-Trocknung, optimierter Regelung von
Fußbodenheizungen mit Vor- und Rücklauftemperatursensor
am  Mischerkreis 1, integriertem Diagnosesystem und
Sammelstörmeldung.
Heizkennlinien und Zeiträume für die Heizkreise,
Trinkwassererwärmung und Zirkulationspumpe sind
getrennt einstellbar. Mit Außentemperatursensor.
Die Anlage enthält:
Anlagenschalter, elektronischen
Maximaltemperaturbegrenzer, Betriebs- und
Störungsanzeige, Laptop-Schnittstelle zum
Direktanschluss eines PC und herausnehmbares
Bedienteil. Anschluss für externe
Betriebsprogrammumschaltung, Mischer auf oder Mischer
zu. Möglichkeiten zur Einstellung von Betriebsprogramm,
Sollwerten und Zeitprogrammen  sowie Abfragen von
Temperaturen und mit Verbrauchsanzeige.
Anschlussmöglichkeiten über LON-Bus in Verbindung mit
Kommunikationsmodul .
Für Wandmontage.

Fabrikat:  ..................................

Typ:  ..................................
liefern und montieren
Menge: 1,000 Stck

**1.4.20 Funk-Basis zur Kommunikation**
zwischen dem Funk-Zubehör und der Heizungsregelung.
Verbindung zur Regelung über KM-BUS.

Fabrikat:  ..................................

Typ:  ..................................
liefern und montieren
Menge: 1,000 Stck

**1.4.30 Funk-Fernbedienung zur Einstellung mit Wandhalter**
Funk-Fernbedienung zur Einstellung für einen oder bis
zu drei Heizkreisen:
-  Zur Einstellung von Raum-Solltemperatur und
reduzierter
Raum-Solltemperatur sowie Warmwassertemperatur.
-Mit Betriebs- und Ferienprogramm sowie Party- und
Sparfunktion.
-  Mit Schaltzeiten für einen oder bis zu drei
Heizkreisen, für
Speicher-Wassererwärmer und
Trinkwasserzirkulationspumpe.
-  Mit beleuchtetem farbigem Touch-Display zur
Anzeige der  Außen- und Raumtemperatur,
Betriebszustände und
Klartextanzeige.
-  Mit Raumtemperatursensor.
Am Wärmeerzeuger ist eine Funk-Basis (separat oder in
Regelung eingebaut) erforderlich.

Fabrikat:  ..................................

Typ:  ..................................
liefern und montieren
Menge: 1,000 Stck

**1.4.40 Temperatursensor**
Zur Erfassung einer Temperatur in einer Tauchhülse. Mit
Anschlussleitung (min. 5,80 m lang) und Stecker.

Fabrikat:  ..................................

Typ:  ..................................
liefern und montieren
Menge: 2,000 Stck

**1.4.50 PVC-Mantelleitung NYM-J 3 x 1,5 mm2**
Nennspannung:  300/500 V
Prüfspannung:  2000 V
Leiter:  Cu, blank, Klasse 1, ab 16 mm2, Klasse 2 VDE
0295
Aderisolation:  PVC YI1 VDE 0207
Mantel:  PVC YM1 VDE 0207
Außenfarbe:  grau RAL 7001
max. Betriebstemperatur:  70 oC
min. Betriebstemperatur:  - 40 oC
max. Temperatur beim Verlegen:  70 oC
min. Temperatur beim Verlegen: 5 oC
Flammwidrigkeit:  gem. VDE 0472 T. 804 Prüfart B
(=IEC 332-1)
Verwendung:
Zur Verlegung auf, über, im und unter Putz in
trockenen, feuchten und nassen Räumen sowie im
Mauerwerk und in Beton
(ausgenommen Schüttel-, Rüttel- und Stampfbeton). Auch
für Verwendung im Freien, wenn sie vor direkter
Sonneneinstrahlung
geschützt sind. Mit Isolierstoff-Abstandschellen an
Betondecken und -wänden verlegen bzw. in Rohr oder
Installationskanäle
einziehen, einschl. aller Nebenarbeiten. Inkl. liefern
und montieren
Menge: 40,000 m

**1.4.60 PVC-Mantelleitung NYM-J 5 x 1,5 mm2**
wie in vorstehender Position beschrieben, jedoch:
NYM-J 5 x 1,5 mm2
inkl. liefern und montieren
Menge: 25,000 m

**1.4.70 JY(St)Y-Leitung 2 x 2 x 0,8 mm2**
Installations- und Fernmeldeleitung nach DIN VDE 0815
oder gleichwertig.

Leiter aus blankem Kupfer, eindrähtig,
Leiterdurchmesser 0,8 mm.
Aderisolation aus PVC gemäß DIN VDE 0207.
Außenmantel aus PVC, graue Ausführung.
Nennspannung mindestens 225 V.
Prüfspannung mindestens 500 V (Ader/Ader) bzw. 2.000 V
(Ader/Schirm).
Schleifenwiderstand max. 73,2 O/km.
Strombelastbarkeit mindestens 5,1 A.
Betriebskapazität ca. 100 nF/km.
Isolationswiderstand mindestens 100 MO·km.
Kopplungswert K1 (100 m, 800 Hz) max. 200 pF.
Leitungsdämpfung bei 800 Hz ca. 1,1 dB/km.
Zulässige Betriebstemperatur (fest verlegt) mindestens
-30 °C bis +70 °C.
Zulässige Verlegetemperatur mindestens -5 °C bis +50
°C.
Mindestbiegeradius gemäß Herstellerangaben, maximal 7,5
× Außendurchmesser bei Verlegung.
Leitungsaufbau:
Adern zu Paaren verseilt,
Paare zu Bündeln verseilt,
statischer Schirm aus kunststoffbeschichteter
Aluminiumfolie,
Beidraht aus Kupfer, Durchmesser 0,8 mm.

Die Leitung muss für Fernmelde-, Steuer- und
Signalanwendungen geeignet sein und den einschlägigen
DIN-, EN- und VDE-Bestimmungen entsprechen. Lieferung
und Montage einschließlich aller erforderlichen
Befestigungs- und Anschlussarbeiten.
Verwendung:
Zur Signalübertragung in Anlagen der Meß-,
Steuer-,Daten- und Regeltechnik. Zur festen Verlegung
in trockenen und feuchten Räumen
Menge: 40,000 m

**1.4.80 PVC-Installationskanal ca 61 x 110 mm Kunststoff halogenfrei mit Deckel**
zur Aufnahme von Kabeln und Leitungen; einschließlich
Zwischenstegen, Endstücken, Bögen sowie Klein- und
Befestigungsmaterial. Inkl. liefern und montieren.
Menge: 8,000 m

**1.4.90 Kunststoff-Panzerrohr, FPku, M16**
nach VDE 0605, DIN EN 50086 einschließlich
Muffen,Bögen,  Klein- und Befestigungsmat., als
Schutzrohr für pneum. Leitungen bzw.  elek. Leitungen
und Kabel.

Nenngröße: M16
einschließlich korrsosionsfreiem Zugdraht verlegen.
Inkl. liefern und montieren
Menge: 35,000 m

**1.4.100 Kabelsammelhalter Wand- u.Deckenmontag, Halogenfrei, max.15 Leitungen**
Polypropylen, grau RAL 7035 . Halogenfrei Lichtgraue
Ausführung:
Standardausführung für allgemeine Anwendung, geeignet
für Wand- und Deckenmontage.
Befestigungslöcher 6 mm Ø, empfohlener
Befestigungsabstand bei voller  Belegung 50-60 cm.
einschl. Befestigungsmaterial liefern und montieren.
Menge: 20,000 St

**1.4.110 Anschluss von Potentialausgleich bis 16 qmm Cu**
an Kanälen, Rohren bzw. Geräten.
Einschließlich der erforderlichen Schellen bzw.
Kabelschuhe, inkl. liefern und montieren.
Menge: 5,000 St

**1.4.120 Abzweigdose 108x108x58 mm**
Kunststoffgehäuse für Aufputzmontage einschl. 5 Klemmen
bis 6 mm² einschließlich Klein- und
Befestigungsmaterial sowie absetzen und Auflegen von 5
Kabeln, inkl. liefern und montieren.
Menge: 6,000 St

**1.4.130 Tauchhülse bzw. Temperaturregler R 1/2 x 200 mm**
R 1/2 x 200 mm lang.

liefern und montieren
Menge: 3,000 Stck

*Hinweis*
Anschluss aus der Marienschule

**1.4.140 Bauseitige Pumpen 230 Volt**
am Verteiler und der WW- Bereitung elektrisch
anschließen, inkl. des hierzu benötigten
Verdrahtungsmaterial, liefern und montieren
Menge: 3,000 Stck

**1.4.150 Bauseitige Mischer 230 Volt**
am Verteiler elektrisch anschließen, inkl. des hierzu
benötigten Verdrahtungsmaterial ,inkl. liefern und
montieren.
Menge: 2,000 Stck

**1.4.160 Regelung an bauseitseitige Zuleitung**
elektrisch anschließen inkl. Klein- und
Verdrahtungsmaterial.
Menge: 1,000 Stck

**1.4.170 LON-Bus Verbindung an der Regelungen**
herstellen inkl. Klein und Verdrahtungsmaterial.
Menge: 1,000 Stck

**1.4.180 Tauch- und Anlegefühler**
auf Klemmleiste der Regelung auflegen incl. Klein- und
Verdrahtungsmaterial.
Menge: 5,000 Stck

**1.4.190 Einstellen der Parameter**
nach Vorgabe des Bauherrn und Inbetriebnahme der
Regelung.
Menge: 1,000 Stck

#### 1.5 Rohrleitungen & Zubehör ( WW)

*Hinweis*
Rohrleitungen
Sämtliche Rohrleitungen sind so zu verlegen, dass eine
einwandfreie Bewegungsmöglichkeit bei der Ausdehnung
ohne Geräuschbildung gewährleistet ist. Alle Rohre in
Decken und Wanddurchführungen erhalten
Schlauch-Isolierungen.
Materialien, die nicht gesondert aufgeführt worden
sind, sind bei der Kalkulation mit zuberücksichtigen.
Das Nachstemmen von Durchbrüchen ist mit auszuführen.
Für die Rohrführung muss vor Montagebeginn mit allen
anderen beteiligten Firmen eine Abstimmung erfolgen.
Kreuzungspunkte werden mit Ringfittings ausgeführt.
Die sichtbaren Rohre müssen gleichmässige kurze
Rohrbögen ohne Querschnittsveränderungen erhalten.

*Hinweis*
Im Gebäude auf der Sohle

**1.5.10 Logafix Ed.St. Rohr 1.4401 35x1,5 in Stangen 6m.lg o.glw.**
liefern, montieren inkl. aller zugehörigen
Nebenarbeiten.

gew.
Fabrikat:..............................................
.........

gew.
Typ:...................................................
....
Menge: 20,000 M

**1.5.20 Logafix Ed.St. Rohr 1.4401 54x1,5 in Stangen 6m.lg o.glw.**
liefern, montieren inkl. aller zugehörigen
Nebenarbeiten.

gew.
Fabrikat:..............................................
.........

gew.
Typ:...................................................
....
Menge: 20,000 M

**1.5.30 Logafix Edelstahl d35 V4A Bogen o.glw.**
Bogen 90 i/i 35, mit LBP-Funktion EPDM
O-Ring, für M-Kontur o.glw.
liefern, montieren inkl. aller zugehörigen
Nebenarbeiten.

gew.
Fabrikat:..............................................
.........

gew.
Typ:...................................................
....
Menge: 10,000 ST

**1.5.40 Logafix Edelstahl V4A Bogen d54 I/I 90Gr, M-Kontur o.glw.**
liefern, montieren inkl. aller zugehörigen
Nebenarbeiten.

gew.
Fabrikat:..............................................
.........

gew.
Typ:...................................................
....
Menge: 10,000 ST

**1.5.50 Logafix Edelst. V4A Überg.-Muffe d54xRp2 (DN50) I/I, M-Kontur o.glw.**
liefern, montieren inkl. aller zugehörigen
Nebenarbeiten.

gew.
Fabrikat:..............................................
.........

gew.
Typ:...................................................
....
Menge: 4,000 ST

**1.5.60 Logafix Edelst. V4A Überg.-Muffe d35xRp1 1/2 (DN40) I/I, M-Kontur o.glw.**
liefern, montieren inkl. aller zugehörigen
Nebenarbeiten.

gew.
Fabrikat:..............................................
.........

gew.
Typ:...................................................
....
Menge: 4,000 ST

*Hinweis*
Außerhalb des Gebäudes als FW - Leitung

**1.5.70 Uponor Ecoflex Thermo Twin HP PE-Xa 2x40x3,7-2x32x3,5/175, PN6, 95°C o.glw.**
liefern, montieren inkl. aller zugehörigen
Nebenarbeiten.

gew.
Fabrikat:..............................................
.........

gew.
Typ:...................................................
....
Menge: 25,000 M

**1.5.80 Grundpaket Ecoflex Thermo HP DN 32 / DA 40mm o.glw.**
liefern, montieren inkl. aller zugehörigen
Nebenarbeiten.

gew.
Fabrikat:..............................................
.........

gew.
Typ:...................................................
....
Menge: 1,000 ST

**1.5.90 Transportkosten Flexleitung Meterware Fernheizrohr**
Menge: 1,000 ST

**1.5.100 Uponor Ecoflex Thermo Twin HP PE-Xa 2x63x5,8+2x32x3,5/200, PN6, 95°C o.glw.**
liefern, montieren inkl. aller zugehörigen
Nebenarbeiten.

gew.
Fabrikat:..............................................
.........

gew.
Typ:...................................................
....
Menge: 25,000 M

**1.5.110 Wipex Übergangsnippel 2", K63 o.glw.**
liefern, montieren inkl. aller zugehörigen
Nebenarbeiten.

gew.
Fabrikat:..............................................
.........

gew.
Typ:...................................................
....
Menge: 4,000 ST

**1.5.120 Uponor Ecoflex Gummi-Endkappe Quattro 32-50+50-63/200mm o.glw.**
liefern, montieren inkl. aller zugehörigen
Nebenarbeiten.

gew.
Fabrikat:..............................................
.........

gew.
Typ:...................................................
....
Menge: 2,000 ST

**1.5.130 Uponor Ecoflex Trassenwarnband, rot 40mm x 30m o.glw.**
liefern, montieren inkl. aller zugehörigen
Nebenarbeiten.

gew.
Fabrikat:..............................................
.........

gew.
Typ:...................................................
....
Menge: 1,000 ST

**1.5.140 Transportkosten Flexleitung Meterware Fernheizrohr**
Menge: 1,000 ST

*Hinweis*
Rohrleitungen aus nahtl. Gewinderohr mit
Schweißverbindungen. Die Leitungen sind ausreichend zu
befestigen, wobei die Längenausdehnung entsprechend zu berücksichtigen ist. Für den
Schallschutz nach DIN 4109 sind ausschließlich
Schraubrohrschellen mit Schalldämmeinlage zu verwenden.

Dichtheitsprüfung.
Verzinkung nach DIN EN 10240.
Attestierung. Kennzeichnung rff-Warengruppen.
Trinkwasserversorgung, Feuerlöschleitungen,Gasleitungen
mit einem Betriebsdruck. d 10 bar, Stahl- und
Geländerbau. Gewinderohr, nahtlos, DIN EN 10255,
mittelschwere Reihe M (medium), S195T

**1.5.150 Gewinderohr DN 15**
nahtl. Gewinderohr nach DIN EN 10255 mittelschwer,
DN 15 so wie zuvor beschrieben. Komplett liefern und
montieren.
Menge: 8,000 m

**1.5.160 Gewinderohr DN 20**
nahtl. Gewinderohr nach DIN EN 10255 mittelschwer,
DN 20 so wie zuvor beschrieben. Komplett liefern und
montieren.
Menge: 4,000 m

**1.5.170 Gewinderohr DN 25**
nahtl. Gewinderohr nach DIN EN 10255 mittelschwer,
DN 25 so wie zuvor beschrieben. Komplett liefern und
montieren.
Menge: 10,000 m

**1.5.180 Gewinderohr DN 32**
nahtl. Gewinderohr nach DIN EN 10255 mittelschwer,
DN 32 so wie zuvor beschrieben. Komplett liefern und
montieren.
Menge: 10,000 m

**1.5.190 Gewinderohr DN 40**
nahtl. Gewinderohr nach DIN EN 10255 mittelschwer,
DN 40 so wie zuvor beschrieben. Komplett liefern und
montieren.
Menge: 10,000 m

**1.5.200 Zuschlag für Form- und Verbindungsstücke**
liefern und montieren.
Menge: 10,000 Stck

**1.5.210 Zuschlag für Schweiß- und Verbrauchsmaterial**
liefern und montieren.
Menge: 1,000 Stck

*Hinweis*
Kupferrohre
Kupferrohr, DIN 1786/1754, DN 12 bis DN 40, Gütezeichen
RAL und DVGW, spezialbehandelt gegen Lochkorrosion,
Rohrverbindungen durch Lötfittings oder Schweißungen,
Formstücke aus Kupfer oder Kupferlegierungen.
Rohrleitungen bis DN 25 sind grundsätzlich weich zu
löten. Die Rohre dürfen nur mit Metallsäge, keinesfalls
mit Rohrschneider, geschnitten werden. Beim Schneiden
und Schweißen dürfen die Rohre keine
Querschnittverengungen aufweisen. Es ist darauf zu
achten, daß keine elektrochemische Reaktionen auftreten
können. Verzinkte Teile dürfen keine Verbindung zur
Kupferleitung aufweisen. Die Rohre sind so anzuordnen,
daß unnötige Rohrkreuzungen vermieden werden und alle
Rohranschlüsse sind während der Bauzeit zum Schutz vor
Verunreinigungen mittels Baustopfen zu verschließen.
Es ist auf einen spannungsfreien Einbau der Rohre zu
achten. Der Abstand zwischen den einzelnen Rohren muß
für Einzelisolierung ausreichend sein. Sämtliche
Rohrdimensionen sind vom Nachunternehmer verantwortlich
zu überprüfen, und die Rohrleitungswege und -trassen
sind mit den übrigen Gewerken verantwortlich
abzustimmen.
Demontagen u. Wiedermontagen die sich aus obigen
Auflagen ergeben, gehen zu Lasten des Nachunternehmers.
Die Rohre sind zu liefern, zu lagern, nach
Baufortschritt evtl. umzulagern und fachgerecht zu
montieren.

Im Einheitspreis sind Form- und Verbindungsstücke,
Schweiß- material,  sowie alle erforderlichen
Flanschen, Anschluß- und
Verbindungsverschraubungen, Wandscheiben und Dichtungsmaterialien, Baustopfen, Ausdehnungsmöglichkeiten wie
Richtungsänderungen, Gleitschellen, Ausdehnungsbögen,
Kompensatoren usw. Befestigungsmaterial wie
Rohrschellen, Gehänge, Festpunkte und Rohrkonsolen,
enthalten.

Ebenfalls sind die Durchführungen aller erforderlichen
Dichtungsproben, auch in Teilabschnitten und das Spülen
der Leitung mittels eines Spülkompressors nach DIN 1988
mit
Erstellung eines Abnahmeprotokolls im Einheitspreis
enthalten.
Alle Rohrschellen sind mit körperschalldämmenden
Einlagen
von weniger als 40 Shore-Härte und mind. 4 mm
Materialstärke im zusammengedrückten Zustand zu
versehen. Alle Wand- und
Deckendurchführungen sind mit Mineralfaser-Schalen
o.glw. Material in A 1 Qualität nach DIN 4102 zu
isolieren und verschließen.

**1.5.220 Kupferrohr DN 12 (15 x 1,0)**
Kupferrohr, sowie zuvor beschrieben, inkl. liefern
und montieren.
Menge: 5,000 m

**1.5.230 Kupferrohr DN 15 (18 x 1,0)**
Kupferrohr, sowie zuvor beschrieben, inkl. liefern
und montieren.
Menge: 5,000 m

**1.5.240 Kupferrohr DN 20 (22 x 1,0)**
Kupferrohr, sowie zuvor beschrieben, inkl. liefern
und montieren.
Menge: 10,000 m

**1.5.250 Kupferrohr DN 25 (28 x 1,5)**
Kupferrohr, sowie zuvor beschrieben, inkl. liefern
und montieren.
Menge: 15,000 m

**1.5.260 Kupferrohr DN 40 (42 x 1,5)**
Kupferrohr, sowie zuvor beschrieben, inkl. liefern
und montieren.
Menge: 15,000 m

#### 1.6 Isolier- und Brandschutzarbeiten

*Hinweis*
Im Gebäude auf der Sohle

*Hinweis*
Steinwollrohrschale der Wärmeleitfähigkeitsgruppe nach
DIN EN 14303 auf Alu-Folie (min. 50mü) geklebt, nicht
brennbar nach DIN 13501 1,
Stöße dauerhaft verklebt, mit verzinktem Bindedraht an
den
Rohrleitungen befestigt. Verwendungstemperatur: 80°C
Aluminiumseite 250°C Steinwollseite Die Schalen werden
fugendicht auf das Rohr montiert und mit verzinktem
Draht und
Aluminium-Klebeband gemäß DIN EN 13468 befestigt.
Rundnähte, einschließlich Endrosetten, sind mit
Aluminium-Klebeband abzukleben.
Dämmstoffdicke entsprechend EnEV 100 %

gew.
Fabrikat:..............................................
.........

gew.
Typ:...................................................
....
liefern und montieren.

**1.6.10 Steinwollrohrschale + Blechmantel DN 20**
wie vor beschrieben, liefern und montieren.
Menge: 5,000 m

**1.6.20 Steinwollrohrschale + Blechmantel DN 25**
wie vor beschrieben, liefern und montieren
Menge: 5,000 m

**1.6.30 Steinwollrohrschale + Blechmantel DN 32**
wie vor beschrieben, liefern und montieren
Menge: 10,000 m

**1.6.40 Steinwollrohrschale + Blechmantel DN 40**
wie vor beschrieben, liefern und montieren
Menge: 10,000 m

*Hinweis*
Steinwollrohrschale der Wärmeleitfähigkeitsgruppe nach
DIN EN 14303 auf Alu-Folie (min. 50mü) geklebt, nicht
brennbar nach DIN 13501-1,
Stöße dauerhaft verklebt, mit verzinktem Bindedraht an
den
Rohrleitungen befestigt. Verwendungstemperatur: 80°C
Aluminiumseite, 250°C Steinwollseite
Die Schalen werden fugendicht auf das Rohr montiert und
mit verzinktem Draht und Aluminium-Klebeband gemäß DIN
EN 13468 befestigt. Rundnähte, einschließlich
Endrosetten, sind mit Aluminium-Klebeband abzukleben.

Dämmstoffdicke entsprechend EnEV 100 %

gew.
Fabrikat:..............................................
.........

gew.
Typ:...................................................
....
liefern und montieren.

**1.6.50 Steinwollrohrschale + PVC-Ummantelung 15mm**
Dämmstoffdicke: 20 mm
wie vor beschrieben, liefern und montieren
Menge: 1,000 m

**1.6.60 Steinwollrohrschale + PVC-Ummantelung 18mm**
Dämmstoffdicke: 20 mm
wie vor beschrieben, liefern und montieren
Menge: 30,000 m

**1.6.70 Steinwollrohrschale + PVC-Ummantelung 22mm**
Dämmstoffdicke: 20 mm
wie vor beschrieben, liefern und montieren
Menge: 72,000 m

**1.6.80 Steinwollrohrschale + PVC-Ummantelung 28mm**
Dämmstoffdicke: 30 mm
wie vor beschrieben, liefern und montieren
Menge: 50,000 m

**1.6.90 Steinwollrohrschale + PVC-Ummantelung 35mm**
Dämmstoffdicke: 30 mm
wie vor beschrieben, liefern und montieren
Menge: 20,000 m

**1.6.100 Steinwollrohrschale + PVC-Ummantelung 42mm**
Dämmstoffdicke: 40 mm
wie vor beschrieben, liefern und montieren
Menge: 10,000 m

**1.6.110 Steinwollrohrschale + PVC-Ummantelung 54mm**
Dämmstoffdicke: 50 mm
wie vor beschrieben, liefern und montieren
Menge: 20,000 m

*Hinweis*
Brandschutz an Heizungsrohrleitungen

**1.6.120 Brandschutzrohrschale D=15 mm**
Wand- oder Deckendurchführung (D=15mm) für nicht
brennbare Rohre

Außendurchmesser der Rohrleitung: 15 mm

Bekleidungsdicke: 22,5 mm
Bekleidungslänge: 300 mm

gew.Fabrikat:..........................................
.............

gew.
Typ:...................................................
....
liefern und montieren.
Menge: 1,000 mtr.

**1.6.130 Brandschutzrohrschale D=18 mm**
Wand- oder Deckendurchführung (D=18mm) für nicht
brennbare Rohre

Außendurchmesser der Rohrleitung: 18 mm

Bekleidungsdicke: 21 mm
Bekleidungslänge: 300 mm

gew.Fabrikat:..........................................
.............

gew.
Typ:...................................................
....
liefern und montieren.
Menge: 4,000 mtr.

**1.6.140 Brandschutzrohrschale D=22 mm**
Wand- oder Deckendurchführung (D=22mm) für nicht
brennbare Rohre

Außendurchmesser der Rohrleitung: 22 mm

Bekleidungsdicke: 19 mm
Bekleidungslänge: 300 mm

gew.Fabrikat:..........................................
.............

gew.
Typ:...................................................
....
liefern und montieren.
Menge: 10,000 mtr.

**1.6.150 Brandschutzrohrschale D=28 mm**
Wand- oder Deckendurchführung (D=28mm) für nicht
brennbare Rohre

Außendurchmesser der Rohrleitung: 28 mm

Bekleidungsdicke: 26 mm
Bekleidungslänge: 300 mm

gew.Fabrikat:..........................................
.............

gew.
Typ:...................................................
....
liefern und montieren.
Menge: 15,000 mtr.

**1.6.160 Brandschutzrohrschale D=35 mm**
Wand- oder Deckendurchführung (D=35mm) für nicht
brennbare Rohre

Außendurchmesser der Rohrleitung: 35 mm

Bekleidungsdicke: 22,5 mm
Bekleidungslänge: 300 mm

gew.Fabrikat:..........................................
............

gew.
Typ:...................................................
....
liefern und montieren.
Menge: 1,000 mtr.

**1.6.170 Brandschutzrohrschale D=42 mm**
Wand- oder Deckendurchführung (D=42mm) für nicht
brennbare Rohre

Außendurchmesser der Rohrleitung: 42 mm

Bekleidungsdicke: 29,0 mm
Bekleidungslänge: 300 mm

gew.Fabrikat:..........................................
.............

gew.
Typ:...................................................
....
liefern und montieren.
Menge: 1,000 mtr.

*Hinweis*
Dämmung für Heizungs- und Sanitärrohrleitungen im
Fußbodenaufbau gegen erdreichberührte,
außenluftberührte und unbeheizte Bauteile sowie
zwischen beheizten Räumen eines und verschiedener
Nutzer. Dämmung gemäß EnEV, geschlossenzelliger
Polyethylenschaum, Faser-Polsterlage aus fest
miteinander vernadelten Fasern, zusätzlich verstärkt
durch eine reißfeste Gittergewebefolie. Gittergewebe an
den Kreuzungspunkten verknotet. Keine Veränderung der
Qualität des Trittschallschutzes von Fußbodenaufbauten
bei Anwendung der Missel Kompakt-Dämmhülse inkl. der
Befestigung
CE-Kennzeichnung nach EN 14313 für den gesamten
europäischen Markt
Baustoffklasse nach DIN 4102-1: B2 Wärmeleitfähigkeit
nach DIN 52612:
Lambda (40 C) = 0,035 W/(m*K)
Temperaturbeständigkeit (dauerhaft) von -40 C bis +90 C

**1.6.180 Dämmhülse DN 15, WLG 035**
wie vor beschrieben,
Dämmschichtdicke (mm): 10,15, 20, 30
Rohr-Nennweite: Kupfer (DN): 10 - 32
Stahl (DN): 8 - 32
Kunststoff (DN): 8 - 32

Wärmeleitfähigkeit 0,035 W/(m*K)
Dämmschichtdicke 20 mm 100%-Dämmung gem.EnEV
für Kupferrohr 15 mm, DN 12
für Stahlrohr 1/4 Zoll DN 8
für Kunststoffrohr 14 mm

gew.
Fabrikat:..............................................
.........

gew.
Typ:...................................................
....
liefern und montieren.
Menge: 5,000 M

**1.6.190 Dämmhülse DN 18, WLG 035**
wie vor beschrieben,
Dämmschichtdicke (mm): 10,15, 20, 30
Rohr-Nennweite: Kupfer (DN): 10 - 32
Stahl (DN): 8 - 32
Kunststoff (DN): 8 - 32

Wärmeleitfähigkeit 0,035 W/(m*K)
Dämmschichtdicke 20 mm 100%-Dämmung gem.EnEV
für Kupferrohr 18 mm, DN 15
für Stahlrohr 3/8 Zoll DN 10
für Kunststoffrohr 16/18 mm, DN 10/12

gew.
Fabrikat:..............................................
.........

gew.
Typ:...................................................
....
liefern und montieren.
Menge: 10,000 M

**1.6.200 Dämmhülse DN 22, WLG 035**
wie vor beschrieben,
Dämmschichtdicke (mm): 10,15, 20, 30
Rohr-Nennweite: Kupfer (DN): 10 - 32
Stahl (DN): 8 - 32
Kunststoff (DN): 8 - 32

Wärmeleitfähigkeit 0,035 W/(m*K)
Dämmschichtdicke 20 mm 100%-Dämmung gem. EnEV
für Kupferrohr 22 mm, DN 20
für Stahlrohr 1/2 Zoll DN15
für Kunststoffrohr 20 mm, DN 15

gew.
Fabrikat:..............................................
.........

gew.
Typ:...................................................
....
liefern und montieren.
Menge: 72,000 M

**1.6.210 Dämmhülse DN 28, WLG 035**
wie vor beschrieben,
Dämmschichtdicke (mm): 10,15, 20, 30
Rohr-Nennweite: Kupfer (DN): 10 - 32
Stahl (DN): 8 - 32
Kunststoff (DN): 8 - 32

Wärmeleitfähigkeit 0,035 W/(m*K)
Dämmschichtdicke 20 mm 100%-Dämmung gem. EnEV
für Stahlrohr 3/4 Zoll DN 20
für Kunststoffrohr 25 mm, DN 20

gew.
Fabrikat:..............................................
.........

gew.
Typ:...................................................
....
liefern und montieren.
Menge: 47,000 M

#### 1.7 Fußbodenheizung & Zubehör

*Hinweis*
Fußbodenheizung und -kühlung in der Ausführung Klett-
oder
Tacker-System - Rollisolierung
Liefern und Verlegen des Fußbodenheizungssystems mit
unterschiedlicher Verlegedichte und bedarfsangepaßten
Heizleistungen für ein Niedertemperaturheizsystem mit
sämtlichem Zubehör.
Der Aufbau und die Wärmedämmung erfolgte unter
Berücksichtigung der EnEV vom 01.01.2016. Für den
Mindest- wärmeschutz gilt die DIN 4108- 2:2013- 02.
Für den Fußbodenaufbau bei Warmwasser-
Fußbodenheizungen die DIN EN 1264-4:2009- 11, sowie für
die Trittschalldämmung die DIN 18164- 2:2001- 9
Das System ist DIN EN 1264 geprüft.
Die Rohrleitungen sind mit DIN nach DIN geprüft. Die
Montage erfolgt nach den  Verlegevorschriften unter
Einhaltung der gängigen DIN-Vorschriften.

**1.7.10 Verbundrohr aus VPEc/PE-X 17/2**
mit Kunststoff-Diffusionssperre entsprechend DIN 4726.
Die Dimension beträgt 17 x 2 mm, gefertigt nach
DIN16892/93. Vernetzungsgrad 65 - 70%,
wärmealterungsstabilisiert und diffusionsgehemmt
ummantelt.
max. Betriebsdruck:  6 bar
max.Betriebstemperatur:  95° C kurzfristig 110° C

liefern und montieren
Menge: 3000,000 m

**1.7.20 Nadelclipse für das Setzgerät, Rohr 14-20 mm**
für Rohre mit dem Durchmesser: 14-20 mm
liefern und montieren
Menge: 12000,000 St.

*Hinweis*
Verteiler und Zubehör

**1.7.30 Edelstahlverteiler 1" für 6 Gruppen**
Edelstahl-Verteiler 1" bestehend aus:
-Rundprofil mit beidseitig flachdichtendem
Außengewinde,  funktions- und druckgeprüft.
-Vorlauf mit Durchflußmesser 0-6l/min
-Rücklauf mit Regulier- u. Absperrventil
-Anschlußnippel G 3/4" Eurokonus
Ventilabstand:  50 mm
Einbaulänge:  400 mm

liefern und montieren
Menge: 1,000 St.

**1.7.40 Edelstahlverteiler 1" für 10 Gruppen**
Edelstahl-Verteiler 1" bestehend aus:
-Rundprofil mit beidseitig flachdichtendem
Außengewinde,  funktions- und druckgeprüft.
-Vorlauf mit Durchflußmesser 0-6l/min
-Rücklauf mit Regulier- u. Absperrventil
-Anschlußnippel G 3/4" Eurokonus
Ventilabstand:  50 mm
Einbaulänge:  600 mm

liefern und montieren
Menge: 1,000 St.

**1.7.50 Edelstahlverteiler 1" für 11 Gruppen**
Edelstahl-Verteiler 1" bestehend aus:
-Rundprofil mit beidseitig flachdichtendem
Außengewinde,  funktions- und druckgeprüft.
- Vorlauf mit Durchflußmesser 0-6l/min
- Rücklauf mit Regulier- u. Absperrventil
- Anschlußnippel G 3/4" Eurokonus
Ventilabstand:  50 mm
Einbaulänge:  650 mm

liefern und montieren
Menge: 1,000 St.

**1.7.60 Endstück-Set 1"**
mit Entlüftung und Entleerung 1/2", vernickelt

liefern und montieren
Menge: 1,000 Set

**1.7.70 Heiz- u. Kühlkreis Absperrhahn-Set 1"**
mit lösbarer Verschraubung

liefern und montieren
Menge: 1,000 Set

**1.7.80 Adapter 17x2 mm**
best. aus: vernickelter Mutter, Tülle und Klemmring

liefern und montieren
Menge: 66,000 St.

**1.7.90 Verteiler- u. Decken-Rohrführungsbogen,14-17 mm**
Rohr in 90° aus Kunststoff, halboffen, zur exakten
Rohrführung im Decken- und Verteilerbereich.

liefern und montieren
Menge: 66,000 St.

**1.7.100 Rohrkupplung Rohranschluss 17,0 x 2,0**
Zur Verbindung der Verbundrohre, Rohranschluss 17,0 x
2,0

liefern und montieren
Menge: 3,000 St.

**1.7.110 Fugenschutzrohr aus PE für Rohrdimension 17 mm**
zum Schutz der Sicherheitsrohre im Dehnfugenbereich.
Länge: 300 mm / geschlitzt

liefern und montieren
Menge: 130,000 St.

**1.7.120 Verteilerschrank Aufputz, KL 9 bis 13 Gruppen, Breite ca.1000 mm, weiß lackiert**
Höhenverstellbar, aus ELO-verzinktem Stahl,
allseits geschlossen mit seitlicher bzw. unterer
Rohreinführung.
Mit Zylinderschloss und herausnehmbarer Tür. Im Schrank
ist
eine Montageschiene, zur Aufnahme der
Modulklemmleisten, werkseitig eingebaut, einschließlich
Zylinderschlösser.
Maße: ca. H 760-870mm/ B 1000mm/ T 130mm

liefern und montieren
Menge: 1,000 St.

**1.7.130 Verteilerschrank Aufputz, KL 14 bis 16 Gruppen, Breite c. 850 mm, weiß lackiert**
Höhenverstellbar, aus ELO-verzinktem Stahl,
allseits geschlossen mit seitlicher bzw. unterer
Rohreinführung.
Mit Zylinderschloss und herausnehmbarer Tür. Im Schrank
ist
eine Montageschiene, zur Aufnahme der
Modulklemmleisten, werkseitig eingebaut, inkl.
Zylinderschlösser.
Maße: ca. H 760-870mm/ B 1200mm/ T 130mm

liefern und montieren
Menge: 2,000 St.

**1.7.140 Verteilerschrank Unterputz bis 16 Gruppen Typ KL-LB, Breite ca. 1200 mm**
Für Leichtbauwände, höhenverstellbar, aus ELO
verzinktem Stahl, Rahmen und Tür in weiß lackiert.
Seitlicher bzw. unterer Rohreinführung.
Mit Zylinderschloss und herausnehmbarer Tür. Im Schrank
ist
eine Montageschiene, zur Aufnahme der Klemmleisten,
werkseitig eingebaut, einschließlich Zylinderschlösser.
Höhe:  760 bis 870 mm
Breite:  ca.1200 mm
Einbautiefe: ca.100 bis 160 mm

liefern und montieren
Menge: 2,000 St.

**1.7.150 Abschlussblech Heizkreisverteiler im Technikraum als Putzleiste**
Menge: 1,000 Stck

**1.7.160 Verteilerschrank Unterputz 9 bis 13 Gruppen Typ KL-LB, Breite ca. 1000 mm**
Für Leichtbauwände, höhenverstellbar, aus ELO
verzinktem Stahl, Rahmen und Tür in weiß lackiert.
Seitlicher bzw. unterer Rohreinführung.
Mit Zylinderschloss und herausnehmbarer Tür. Im Schrank
ist eine Montageschiene, zur Aufnahme der Klemmleisten,
werkseitig eingebaut.
Höhe:  760 bis 870 mm
Breite:  ca. 1000 mm
Einbautiefe: ca.100 bis 160 mm einstellbar

liefern und montieren
Menge: 1,000 St.

**1.7.170 Regler direkt, Analog 230 V "Heizen"**
max. Anzahl Antriebe:  10 (1W)
Einstellbereich:  10...28°C
Schutzgrad/-klasse:  IP 20 / III
Farbe:  Signalweiß
Abmessung ca. (mm):  86/86/29 (H/B/T)

- Begrenzung des Einstellbereichs der Raumtemperatur
- Wand- und UP-Dosen-Montage (DE & CH)
- Temperatur-Drehknopf mit 1/4 Grad Softrastung
- Eingang für externes Absenksignal

liefern und montieren
Menge: 7,000 St.

**1.7.180 UP-Raumthermostat "Heizen" 230 V**
passend zum Schalterprogramm bzw. Unterputzdose.

Universell einsetzbare Raumregler zur Steuerung von
Stellantrieben.
- Anspruchsvolles falches Design
- Thermische Rückführung
- Montage auf UP 60 mm (55 er Dose)
- Montage im Schalterprogramm
- Einfache Einstellung über Drehrad
- Schaltdifferenz 0,5 K / Schaltleistung 10 A
Maße:
a) sichtbares Gesamtmaß mit Rahmen: ca. 84 x 84 x 16 mm
b) sichtbares Gesamtmaß ohne Rahmen: ca. 50 x 50 x 16
mm

Farbe: reinweiß, Kontakt: 1 Öffner

Hinweis: Beim Einbau im Schalterprogramm ist ein
Mini-Ausgleichsrahmen von 5 mm Stärke beim
Schalterhersteller in der Farbe reinweiß glänzend dafür
mit zu bestellen

liefern und montieren
Menge: 7,000 St.

**1.7.190 Adapterrahmen 5 mm Breite als Ausgleich**
zwischen vorstehende Regler und Rahmen aus
Schalterprogrammen

liefern und montieren
Menge: 7,000 St.

**1.7.200 Anschlusseinheit Klemmleiste 6 Zonen**
230 V + 24 V "Heizen" (ohne Trafo)
Klemmleiste "Standard" Zentrale Anschlusseinheit für
alle Reglertypen
- übersichtliche Anordnung
- Kabelführung mit Zugentlastung
- wahlweise 6 oder 10 Kanal
- max. bis zu 10 Raumregler und 18 Stellmotoren
- Eingänge für externe Schaltuhren
- Schraublose Anschlusstechnik

liefern und montieren
Menge: 1,000 St.

**1.7.210 Anschlusseinheit Klemmleiste 8 Zonen**
Integrierter TÜV zertifizierter "automatischer
hydraulischer
Abgleich"
Die Klemmleiste erfüllt die Vorgaben der EnEv sowie,
des BAFA und ist damit förderfähig.
- elektronische kabelgebundene Basiseinheit 230 V
- Ausführung mit 8 Zonen
- Anschluss von bis zu 17 Stellmotoren
- Optimierter Lastenausgleich für optimalen
Wärmemittelfluss
- Ausstattung für Heiz- und/oder Kühlsysteme
- Einfache, intuitive Installation und Bedienung
- Schraublose Klemmanschlusstechnik
- Übersichtlich angeordnete Anschlussklemmen
- Bewährte Kabelführung und normkonforme Zugentlastung
- Komfortable Montage auf Hutschiene
- Es ist keine Kalibrierung notwendig
inkl. Pumpen-/Kesselansteuerung, LED-Statusanzeige,
Anschlussmöglichkeit für einen Taupunktbegrenzer bzw.
Taupunktsensor

liefern und montieren
Menge: 3,000 St.

**1.7.220 Anschlusseinheit Klemmleiste10 Zonen**
230 V + 24 V "Heizen" (ohne Trafo)
Klemmleiste "Standard" Zentrale Anschlusseinheit für
alle Reglertypen
- übersichtliche Anordnung
- Kabelführung mit Zugentlastung
- wahlweise 6 oder 10 Kanal
- max. bis zu 10 Raumregler und 18 Stellmotoren
- Eingänge für externe Schaltuhren
- Schraublose Anschlusstechnik

liefern und montieren
Menge: 2,000 St.

**1.7.230 Stellantrieb 230 V Schutzart IP 54**
(Spritzwasser geschützt) mit Funktionskontrolle,
stromlos geschlossen. Montage an die Vorlauf- Ventile
der Verteiler.
1 Gerät für jeden temperaturgesteuerten Heizkreis.

liefern und montieren
Menge: 33,000 St.

**1.7.240 Estrichzusatzmittel/Dispersion 10 kg Gebinde**
als Beilieferung für den Estrichleger, zur Erhöhung der
Homogenität, Biegezug und Druckfestigkeit des Estrichs.
Zusatzmittel für Normal- Zementestriche CT-C35 F5
o.glw,
Rohrüberdeckung mind. 55 mm
Verbrauch:
a) 0,14 l/m,² beim Grund- u. Rollelement
b) 0,12 l/m² beim Klimaboden

liefern und montieren
Menge: 100,000 kg

**1.7.250 Messpunkt**
liefern und montieren
Menge: 10,000 St.

**1.7.260 Einregulierung von Fußbodenheizkreisen**
einschl. allen erforderlichen
Hilfsmittel,Nebenarbeiten, Entlüftungen (mehrfach) der
Systeme etc.; einschl. Dokumentation und
Aufheizprotokoll nach Vorgabe des Herstellers,
komplett, pauschal, liefern und montieren.
Menge: 1,000 St

**1.7.270 Spülen und Füllen der FBH nach VDI 2035**
Füllen der Anlage nach VDI 2035 nach folgenden
Punkten:
1.  Das Wasser zum Füllen der Fußbodenheizung, muss
vorher  analysiert werden, um zu überprüfen ob es für
die verwendeten Materialien in der Heizung geeignet
ist.
2.  Spülstutzen sind in der gleichen Dimension wie die
vom Wärmeerzeuger abgehenden Rohre anzubringen (Vorlauf
und Rücklauf).
3.  Jede Anlage ist zu spülen und darüber ein
Spülprotokoll zu führen.
4.  Das Spülen und Füllen der Heizungsanlage muss über
einen = 25 µm Filter und einen Wassermesser erfolgen.
5.  Die bestehende altanlage mit Chemikalien reinigen,
anschließend mit Wasser spülen und mit einem
Schutzmittel aufbereiten.
6.  Bei Einbringen von Schutzstoffen ist die Anlage
mindestens 24 Stunden in Betrieb zu halten, um die
Durchmischung zu gewährleisten.
7.  Wenn Aluminium-Werkstoffe vorhanden sind, darf der
von
pH-Wert 8,5 nicht überschritten werden. Wenn kein
Aluminium- Werkstoff vorhanden ist, muß der pH-Wert
zwischen 8 und 9,5 liegen.
8.  Es ist ein Anlagenbuch über das Heizungswasser
bzw.die gesamte Heizungsanlage zu erstellen, um die
Wartungund
Überprüfung zu dokumentieren.
9.  In Abhängigkeit von der Gesamtleistung der
Wärmeerzeuger dürfen folgende Richtlinien bezüglich der
Gesamthärte des Füllwassers nicht überschritten werden:
bis 100 kW 17° dH;
über 100 kW
bis 1000 kW 3° dH;
über 1000 kW 0.5° dH.
10. Im Füllwasser dürfen 30 mg/l Chloride sowie 0,1mg/l
Ammonium-Salze nicht überschritten werden.
11. Der Wasserinhalt der Heizungsanlage muss im
Anlagenprotokoll angeführt sein.
12. Bei Arbeiten an der Heizungsanlage, die mit
Wasserverlust oder einer Veränderung des Wasserinhaltes
nach sich ziehen, ist
innerhalb von 4-6 Wochen eine Überprüfung des Heizungswassers durch den NU durchführen zu lassen.
13. Der Überprüfer hat die Verpflichtung dem Betreiber
oder dem Auftraggeber innerhalb von 4 Wochen
mitzuteilen, dass das vorhandene Heizungswasser nicht
korrosiv ist oder mikrobiologisches Wachstum aufweist.
Die Ergebnisse der Untersuchung sind ins Anlagenbuch
einzutragen.
Menge: 1,000 St

**1.7.280 Mobile Elektroheizzentrale**
mit Estrichaufheizprogramm 22-36 kW je nach
Erfordernissen, liefern, aufstellen, an vorh.
Heizungsleitungen anschliessen und für den
Übergangszeitraum bis Fertigstellung der
Erdwärmepumpenanlage vorhalten. Danach demontieren und
abfahren einschl. sämtlicher Nebenarbeiten.
Menge: 28,000 Tag

#### 1.8 stat. Heizkörper und Zubehör

*Hinweis*
Plan-Ventilkompaktheizkörper mit integriertem
Ventileinsatz, glatte zweischichtiger Frontplatte, ohne
umlaufende
Sicken, aus Stahlblech
Gesamtdicke 2,25 mm, Rückseite profiliert,
Blechstärke 1,25 mm, Sickenteilung 33 1/3 mm.
Übergreifende obere Abdeckung und geschlossene
seitliche Blenden.
Entfettet, eisenphosphatiert, grundiert mit
kathodischem
Elektrotauchlack und pulverbeschichtet entsprechend DIN
55900-FWA.
Farbe: RAL 9016
Komplett mit eingebautem auf die Heizleistung
abgestimmten, verstellbaren Ventileinsatz. Anschlüsse
für Weichstahl-,Kupfer- oder Kunststoffrohre mit
Klemmverschraubung. Blind- und Entlüftungsstopfen
eingeschraubt.  Mit Adapter für
Thermostatkopf (z.B. Heimeier oder gleichwertig),
ohne Thermostatkopf und ohne Klemmverschraubung.
Rückseite mit 6  Befestigungslaschen
Incl. Montageset bestehend aus Bohrkonsolen mit
drehbarem Einsatz, Abstandshaltern, Sicherungsbügeln
und Sicherungsklemme.
Geprüft nach DIN EN 442.
Die Bauausführung entspricht den BAGUVRichtlinien.
QS-System zertifiziert nach DIN ISO 9001
Ausgezeichnet mit dem RAL-Gütezeichen mit Anschluß
unten links in G 3/4 A (Außengewinde). Vorlauf zur
Heizkörpermitte,
Rücklauf zur Heizkörperaußenseite

Fabrikat:  KERMI o.glw.

Typ: Plan-V Typ 22, o.glw.

hier nur das Leitfabrikat angegeben, in den folge
Positionen das angebotene Fabrikat/ Typ eintragen!

**1.8.10 Plan-Ventilheizkörper vertikal 100/1800/600**
ansonsten wie zuvor beschrieben

Fabrikat:  ...................................

Typ:  ...................................

liefern und montieren
Menge: 2,000 Stck

**1.8.20 Thermostat Kopf VK, weiß**
an zu vor genanntem Ventilheizkörpern mit eingebautem
Flüssig-Fühler, auf individuellen Sollwert innenliegend
begrenz- und blockierbar sowie mit Memo-Scheibe, mit
Frostschutzsicherung, geprüft und zugelassen gemäß EN
215. Passend für Ventile mit Gewindeanschluss M 30 x
1,5 sowie für integrierte Ventilgarnituren mit
Gewindeanschluss M 30 x 1,5
der Heizkörperhersteller:
Sollwertbereich: 7 - 28 °C
Skalenkappe: * 1 - 5, ohne Nullstellung
Oberfläche: weiß
Sollwertbereich: 7-28 °C
max. Betriebstemperatur: 120 °C
Merkzahl 1-5.
Frostschutzsicherung.
Max. Fühlertemperatur 50 Grd. C

Fabrikat:  ...................................

Typ:  ...................................

liefern und montieren
Menge: 2,000 Stck

**1.8.30 Anschlussverschraubung Eckform für Zweirohrsystem**
Absperrbare Verschraubung, flachdichtend, mit
Entleerungs- möglichkeit, für Zweirohrheizungsanlagen.

Gehäuse aus korrosionsbeständigem, entzinkungsfreiem
Rotguß, vernickelt. Mittenabstand 50 mm (+/- 1,0 mm).
Mit Spindel für paralleles Absperren von Vor- und
Rücklauf in einem Arbeitsgang. Abdichtung an Spindel
und Kegeln durch EPDM O-Ringe. In Spindel integriertes
Entleerungsventil. Betätigung über anschließbare Füll-
und Entleerungsvorrichtung. Betätigung der Spindel mit
Universalschlüssel.
Anschluss
Außengewinde G3/4, in Verbindung mit
Klemmverschraubungen für
Kunststoff-,Kupfer-,Präzisionsstahl- oder Verbundrohr.
Zul.Betriebstemperatur TB 120 Grd. C, mit Verkleidung
TB 90 Grd. C. Zul. Betriebsüberdruck PB 10 bar.

Ausführung:  Eckform für VHK mit Anschluss

Innengewinde Rp 1/2

Fabrikat:  ...................................

Typ:  ...................................
liefern und montieren.
Menge: 2,000 Stck

**1.8.40 Klemmring-Verschraubung 15mm x 3/4" IG, messing**
liefern und montieren.
Menge: 2,000 Stck

**1.8.50 Doppelrosette Fraenkische 15mm**
als Abschluss zum Oberbodenbelag.
Material: PP,
Farbe: weiß
Rohrmittenabstand: 35-58 mm (stufenlos)

Rohrdurchmesser: 15 mm

liefern und montieren.
Menge: 2,000 Stck

**1.8.60 Einregulierung der Heizkörper**
Einstellung der Messverschraubung/Ventileinsatz auf den
erforderlichen Sollwert des Heizelementes.
Protokollierung der Arbeiten, Übergabe der Protokolle
an den Bauherrn oder dessen Beauftragten im Rahmen der
Abnahme.
Menge: 2,000 St

**1.8.70 Vorhandene Heizkörper demontieren**
Vorhandene Heizkörper der Aula demontieren und sach und
fachgerecht entsorgen.
komplett mit allen Nebenleistungen
Menge: 1,000 Stk

#### 1.9 Elektrische Verdrahtung Heizung

*Hinweis*
Elektrische Zuleitungen zur Kesselanlage und den
Mischergruppen werden bauseitig gestellt.
Nachstehende Kabel werden in bauseitig zu stellende
Kabeltrassen verlegt.
Die angesetzten Massen dienen der Vorkalkulation.
Abgerechnet wird nach tatsächlichem Aufwand

**1.9.10 NYM-J 3 x 1,5 mm² Elektroleitung**
als PVC-Mantelleitung mit CU-Leiter, mehradriges
Starkstromkabel mit PE, mit grüngelbem Schutzleiter
Nennspannung 500 V, Aufbau entsprechend VDE 0250/ Teil
204. Leitungen auf Kabelrinnen oder in Leerrohre
verlegen,
ausrichten und mit Kabelbindern befestigen, bei
senkrechter Verlegung
Sichern der Leitung gegen Auftreten von Zugkräften,
einschl. Befestigungsmaterial.
liefern und montieren
Menge: 20,000 m

**1.9.20 NYM-J 5 x 1,5 mm² Elektroleitung**
als PVC-Mantelleitung mit CU-Leiter, mehradriges
Starkstromkabel mit PE, mit grüngelbem Schutzleiter
Nennspannung 500 V, Aufbau entsprechend VDE 0250/ Teil
204. Leitungen auf Kabelrinnen oder in Leerrohre
verlegen,
ausrichten und mit Kabelbindern befestigen, bei
senkrechter Verlegung
Sichern der Leitung gegen Auftreten von Zugkräften,
einschl. Befestigungsmaterial.
liefern und montieren
Menge: 20,000 m

**1.9.30 NYM-J 5 x 2,5 mm² Elektroleitung**
als PVC-Mantelleitung mit CU-Leiter, mehradriges
Starkstromkabel mit PE, mit grüngelbem Schutzleiter
Nennspannung 500 V, Aufbau entsprechend VDE 0250/ Teil
204. Leitungen auf Kabelrinnen oder in Leerrohre
verlegen,
ausrichten und mit Kabelbindern befestigen, bei
senkrechter Verlegung
Sichern der Leitung gegen Auftreten von Zugkräften,
einschl. Befestigungsmaterial.
liefern und montieren
Menge: 10,000 m

**1.9.40 J-Y(ST)Y 2x2x0,8 mm² Installationskabel**
nach VDE 0815 Telefon-Innenkabel für feste Installation
Aufbaudaten J-Y(ST)Y...LG .
Adern in Paaren verseilt, über der Kabelseele
statischer
Schirm aus Alu-beschichteter Kunststoff-Folie mit
Cu-Beidraht,
Außenmantel auf PVC-Basis,
Leitungen auf Kabelrinnen oder in Leerrohre verlegen,
ausrichten und mit Kabelbindern befestigen, bei
senkrechter Verlegung Sichern der Leitung gegen
Auftreten von Zugkräften, einschl.
Befestigungsmaterial.
liefern und montieren
Menge: 30,000 m

**1.9.50 J-Y(ST)Y 4x2x0,8 mm² Installationskabel**
nach VDE 0815 Telefon-Innenkabel für feste
Installation.
AufbaudatenJ-Y(ST)Y...LG . Adern in Paaren verseilt,
über der Kabelseele statischer Schirm aus
Alu-beschichteter Kunststoff-Folie mit Cu-Beidraht,
Außenmantel auf PVC-Basis,
Leitungen auf Kabelrinnen oder in Leerrohre verlegen,
ausrichten und mit Kabelbindern befestigen, bei
senkrechter Verlegung Sichern der Leitung gegen
Auftreten von Zugkräften, einschl.
Befestigungsmaterial.
liefern und montieren
Menge: 20,000 m

**1.9.60 Installationskabel S/FTP 4x2xAWG23/1**
geeignet für den Aufbau von Verkabelungsstrecken
mindestens der Klasse F gem. EN 50173 und ISO/IEC 11801
oder besser;
Einhaltung der Anforderungen nach EN 50288-4-1;
- mit Isolierstoff-Abstandsschellen auf Rohboden und
Betonwänden verlegen bzw.
- in Rohr oder Installationskanäle bzw. Trockenbauwände
einziehen einschl. aller Nebenarbeiten.
liefern und betriebsfertig montieren
Menge: 30,000 m

**1.9.70 Elektro-Installationsrohr 20mm**
nach DIN EN 50086
Ausführung : starr
Außendurchmesser: 20 mm
für mittlere Druck- und Schlagfestigkeit
für Dauergebrauchs- und Installationstemperatur
min. : - 15 °C
max. : + 105 °C
für Installation auf/im/unter Putz, auf Holz, im
Erdreich, im Beton, für Maschinen und Anlagen, für
Unterflur (Estrich) und Fertigbauweise mit sämtlichen
erforderlichen Anschluß-,
Verbindungs- und Befestigungsteilen
liefern und montieren.
Menge: 12,000 m

**1.9.80 Elektro-Installationsrohr 25mm**
nach DIN EN 50086
Ausführung : starr
Außendurchmesser: 25 mm
für mittlere Druck- und Schlagfestigkeit
für Dauergebrauchs- und Installationstemperatur
min. : - 15 °C
max. : + 105 °C
für Installation auf/im/unter Putz, auf Holz, im
Erdreich, im Beton, für Maschinen und Anlagen, für
Unterflur (Estrich) und Fertigbauweise mit sämtlichen
erforderlichen Anschluß-,
Verbindungs- und Befestigungsteilen
liefern und montieren.
Menge: 8,000 m

**1.9.90 Elektro-Installationsrohr 32mm**
nach DIN EN 50086
Ausführung : starr
Außendurchmesser: 32 mm
für mittlere Druck- und Schlagfestigkeit
für Dauergebrauchs- und Installationstemperatur
min. : - 15 °C
max. : + 105 °C
für Installation auf/im/unter Putz, auf Holz, im
Erdreich, im Beton, für Maschinen und Anlagen, für
Unterflur (Estrich) und Fertigbauweise mit sämtlichen
erforderlichen Anschluß-,
Verbindungs- und Befestigungsteilen
liefern und montieren.
Menge: 4,000 m

*Hinweis*
Anschlußarbeiten einseitig
Anschluß von Elektrokabel und -leitungen an
Schaltschränke, Verteiler, Schaltgeräte, Motoren,
Feldgeräte usw., einschließlich Überzugschlauch,
Kabelschuhen oder Aderendhülsen bei
flexiblen Leitungen, Unterleg- und Zahnscheiben sowie
wasserdichte Verschraubungen.
Leitungen ablängen, absetzen, einführen, kennzeichnen,
gegen mech. Belastung sichern und betriebsfertig
anklemmen.

**1.9.100 Anschlußarbeiten Elektrokabel einseitig**
wie im Text oben beschrieben.
Leitungsquerschnitt 3x1,5 bis 5x1,5 mm²
liefern und montieren
Menge: 10,000 Stk

**1.9.110 Anschlußarbeiten Elektrokabel einseitig**
wie im Text oben beschrieben.
Leitungsquerschnitt 3x2,5 bis 7x2,5 mm²
liefern und montieren
Menge: 10,000 Stk

**1.9.120 Anschlußarbeiten Schwachstromleitungen**
Anschluß von Schwachstromleitungen an Schaltschränke,
Verteiler, Schaltgeräte, Motoren, Feldgeräte usw.,
einschließlich Aderendhülsen bei flexiblen Leitungen,
Unterleg- und Zahnscheiben, Löt- bzw. Wickelmaterial
sowie wasserdichte Verschraubungen. Leitungen ablängen,
absetzen, einführen,
kennzeichnen, gegen mech. Belastung sichern und
betriebsfertig anklemmen einschließlich Abschirmung
soweit erforderlich.
Leitungsquerschnitt 2x2x0,8 bis 6x2x0,8 mm
liefern und montieren
Menge: 10,000 Stk

**1.9.130 Anschluss einseitig von Kabelenden 4x2xAWG,**
absetzen, vorschriftsmäßig und betriebsfertig
anschließen, einschl. Lieferung des erforderl.
Kleinmaterials.
Menge: 10,000 Stk

**1.9.140 Kabelmarker**
bestehend aus Trägereinheit für mehrzeilige
Beschriftung sowie Kabelbinder zur Befestigung der
Beschriftung am Kabel.
Komplett beschriftet liefern und montieren
Menge: 10,000 Stk

**1.9.150 Feuchtraum-Abzweigdose**
als Abzweigdose nach VDE 0471/DIN IEC 695, Teil 1-2 aus
Isolierstoff, tropfwassergeschützt für Aufputzmontage
mit Klemmenblock, einschl. Kleinmaterial liefern und
montieren
Menge: 10,000 Stk

#### 1.10 Sonstige Dienstleistungen

**1.10.10 Druckprobe an der bestehenden angepassten Heizungsanlage**
Menge: 1,000 Stk

**1.10.20 Einweisung der Heizungsanlage**
Einweisung des Bedienpersonal in die Bedienung Heizung
und Regelung
Menge: 1,000 Stk

### 2 Sanitärarbeiten

#### 2.1 Schmutzwasserleitungen

*Hinweis*
Es wird die Schachtinstallation ausgetauscht, die
Schächte sind mit Regenwasser, Schmutzwasser und
Trinkwasserleitungen belegt. Die Befestigung erfolgt an
Systemkonstruktionen die an den Decken und Böden
befestigt wird.

**2.1.10 Hausabflussrohr glatt DN 50 mit Muffen**
Technische Anforderungen:

Rohr und Formstücke aus mineralverstärktem Polypropylen
Geeignet für die Ableitung von häuslichem Schmutz- und
Regenwasser.
Heißwasserbeständig entsprechend den Anforderungen der
einschlägigen Normen.
Schalloptimierte Ausführung für erhöhte Anforderungen
an den Schallschutz.
Rohrsystem mit Steckmuffenverbindung einschließlich
werkseitig eingelegter Dichtelemente.
Rohr und Formstücke mit gültigem RAL-Gütezeichen o.
glw. Qualitätsnachweis.

Ausführung:
Montage einschließlich aller erforderlichen Formstücke,
Dichtungen, Befestigungs- und Verbindungsmaterialien.
Befestigung der Rohrleitungen mit geeigneten
Rohrschellen einschließlich schalldämmender Einlage
sowie Schrauben, Dübeln und sonstigem Zubehör.
Rohrbefestigungen entsprechend den Vorgaben des
Systemherstellers sowie den anerkannten Regeln der
Technik.

Normen und Vorschriften:
Die Ausführung hat nach den zum Zeitpunkt der
Ausführung gültigen Fassungen der einschlägigen Normen
und Regelwerke zu erfolgen, insbesondere:
DIN EN 12056,
DIN 1986-100,
DIN 4109,
DIN 4102 bzw. den jeweils gültigen Anforderungen an den
Brandschutz,

gew.
Fabrikat:..............................................
.........

gew.
Typ:...................................................
....
liefern und montieren.
Menge: 6,000 m

**2.1.20 Hausabflussrohr glatt DN 70 mit Muffen**
sowie zuvor Beschrieben.

liefern und montieren.
Menge: 15,000 m

**2.1.30 Hausabflußssohr glatt DN 100 mit Muffen**
sowie zuvor Beschrieben.

liefern und montieren.
Menge: 20,000 m

*Hinweis*
BEACHTEN!

Nachfolgende Form- und Verbindungsstücke als Zulage zu
den vorgenannten Rohrpositionen, einschl aller
Befestigungs- und
Verbindungselemente, genau wie einleitend beschrieben,
unter
Einhaltung der Verlegebestimmungen der DIN 1986-100 und
der geltenden Vorschriften des Herstellers.

**2.1.40 Bogen DN 50**
in allen handelsüblichen Winkelgraden zwischen 15 und
88,5 Grad, Leistung wie zuletzt in vollem Wortlaut
beschrieben liefern und montieren.
Menge: 20,000 St

**2.1.50 Bogen DN 70**
Leistung wie zuletzt in vollem Wortlaut beschrieben,
liefern und montieren
Menge: 35,000 St

**2.1.60 Bogen DN 100**
Leistung wie zuletzt in vollem Wortlaut beschrieben,
liefern und montieren
Menge: 20,000 St

**2.1.70 Übergangsrohr, "RED-Stück" DN 70**
Leistung wie zuletzt in vollem Wortlaut beschrieben,
liefern und montieren
Menge: 12,000 St

**2.1.80 Übergangsrohr, "RED-Stück" DN 100**
Leistung wie zuletzt in vollem Wortlaut beschrieben,
liefern und montieren
Menge: 8,000 St

**2.1.90 Abzweig DN 50**
alle handelsüblichen Abzweiggrade, Abgang gleicher
Nennweite oder reduziert, Leistung wie zuletzt in
vollem Wortlaut beschrieben, liefern und montieren
Menge: 20,000 St

**2.1.100 Abzweig DN 70**
Leistung wie zuletzt in vollem Wortlaut beschrieben,
liefern und montieren
Menge: 25,000 St

**2.1.110 Abzweig DN 100**
Leistung wie zuletzt in vollem Wortlaut beschrieben,
liefern und montieren
Menge: 15,000 St

**2.1.120 Aufsteckmuffe DN 50**
Leistung wie zuletzt in vollem Wortlaut beschrieben,
liefern und montieren
Menge: 8,000 St

**2.1.130 Aufsteckmuffe DN 70**
Leistung wie zuletzt in vollem Wortlaut beschrieben,
liefern und montieren
Menge: 8,000 St

**2.1.140 Aufsteckmuffe DN 100**
Leistung wie zuletzt in vollem Wortlaut beschrieben
liefern und montieren
Menge: 4,000 St

**2.1.150 Reinigungsrohr DN 100**
für Falleitungen mit runder Öffnung Leistung wie
zuletzt in vollem Wortlaut beschrieben, liefern und
montieren
Menge: 4,000 St

**2.1.160 Dachhaube DN 100**
als Strangentlüftung für Schmutzwasserfalleitungen, zur
Einklebung in die Dachdämmung für Warmdach,zweigeteilt
und mit Rohranschluß gleicher Nennweite,mit flexiblem
Anschlußrohr liefern montieren.
Menge: 4,000 St

**2.1.170 Anschlüsse erstellen an bauseits montierte Dachlüftungspfanne**
DN 100, einschl. flexiblem Anschlussrohr und aller
erforderl. Klein- u. Befestigungsmaterialien, liefern
und montieren
Menge: 4,000 St

**2.1.180 Anschlüsse erstellen an bauseits erstellte Grundleitung**
DN 100, einschl. Übergangsrohr und aller erforderl.
Klein- u Befestigungsmaterialien, liefern und montieren
Menge: 4,000 St

*Hinweis*
Hinweis!!
heißwasserbeständig, lichtstabilisiert, schwer
entflammbar, DIN
4102 B 1, Prüfzeichen, Gütezeichen, angeformte
Steckmuffen mit werkseitig eingearbeiteter Dichtung,
Gleitmittel, Vorhalten von Sonderwerkzeugen etc.
einschl. Befestigungselementen aus geteilten
Rohrschellen mit Moosgummi-Einlage einschl. Dübel,
Schrauben und dgl.
Dichtungs- und Verbindungsmaterial, zu verlegen nach
Herstellervorschriften.

gew.
Fabrikat:..............................................
.........

gew.
Typ:...................................................
....
liefern und montieren.

**2.1.190 PP-Abflußrohr DN 50**
Leistung wie zuletzt in vollem Wortlaut beschrieben,
liefern und montieren
Menge: 15,000 lfdm

**2.1.200 PP-Abflußrohr DN 70**
Leistung wie zuletzt in vollem Wortlaut beschrieben,
liefern und montieren
Menge: 10,000 lfdm

**2.1.210 PP-Abflußrohr DN 100**
Leistung wie zuletzt in vollem Wortlaut beschrieben,
liefern und montieren.
Menge: 8,000 lfdm

*Hinweis*
Hinweis!!
Nachfolgenden Form- und Verbindungsstücke als Zulage zu
den
vorgenannten Rohrpositionen, einschl. aller anteiligen
Befestigungs- und Verbindungselemente, genau wie
einleitend beschrieben, unter Einhaltung der
Verlegebestimmungen der DIN 1986-100 und der geltenden
Vorschriften und Richtlinien, grundsätzlich als
"PP-Formstücke", wobei alle handelsüblichen Bögen- und
Abzweiggrade sowie alle handelsüblichen Reduzierungen
kalkulatorisch zu erfassen sind, angegeben ist jeweils
die größte Nennweite.

**2.1.220 Bogen DN 50**
Leistung wie zuletzt in vollem Wortlaut beschrieben,
liefern und montieren
Menge: 20,000 Stck

**2.1.230 Bogen DN 70**
Leistung wie zuletzt in vollem Wortlaut beschrieben,
liefern und montieren.
Menge: 20,000 Stck

**2.1.240 Bogen DN 100**
Leistung wie zuletzt in vollem Wortlaut beschrieben,
liefern und montieren.
Menge: 20,000 Stck

**2.1.250 Abzweig DN 50**
Leistung wie zuletzt in vollem Wortlaut beschrieben,
liefern und montieren.
Menge: 10,000 Stck

**2.1.260 Abzweig DN 70**
Leistung wie zuletzt in vollem Wortlaut beschrieben,
liefern und montieren.
Menge: 6,000 Stck

**2.1.270 Abzweig DN 100**
Leistung wie zuletzt in vollem Wortlaut beschrieben,
liefern und montieren.
Menge: 4,000 Stck

**2.1.280 Übergangsrohr DN 50/70**
Leistung wie zuletzt in vollem Wortlaut beschrieben,
liefern und montieren.
Menge: 2,000 Stck

**2.1.290 Übergangsrohr DN 70/100**
Leistung wie zuletzt in vollem Wortlaut beschrieben,
liefern und montieren.
Menge: 4,000 Stck

**2.1.300 Übergangsrohr DN 50/100**
Leistung wie zuletzt in vollem Wortlaut beschrieben,
liefern und montieren.
Menge: 4,000 Stck

**2.1.310 HT-Doppelabzweig DN 100x100mm, 67 Grad**
-rotstrich-, mit vormontierten Dichtringen,
liefern und montieren
Menge: 2,000 Stck

**2.1.320 HT-Langmuffe DN 100 -rotstrich-**
2-fach, mit vormontiertem Dichtring, liefern und
montieren
Menge: 3,000 Stck

**2.1.330 Rohrisolierung DN 50**
an Abwasserleitungen, Dämmschichtdicke 4 mm mit
robustem äußerem Verstärkungsschlauch, einschl.
erforderlich werdenden Klebestreifen zur Befestigung an
der Dämmschicht, an Abzweigen, bei Übergängen und dgl.
Überall da, wo die Schmutzwasserleitungen mit dem
Baukörper in Verbindung kommen können.
Grundsätzlich in allen Mauerschlitzen, Oberwand- und
Deckendurchbrüchen, kleineren Installationsschächten.
Alle erforderlich werdenden Formstücke, wie z B Bögen,
Abzweige, Reduzierungen und dgl werden nicht gesondert
vergütet und sind in diesen Einheitspreisen mit zu
kalkulieren.

gew.
Fabrikat:..............................................
.........

gew.Typ:...............................................
........
liefern und montieren.
Menge: 20,000 m

**2.1.340 Rohrisolierung DN 70**
Leistung wie zuletzt in vollem Wortlaut beschrieben,
liefern und montieren
Menge: 20,000 m

**2.1.350 Rohrisolierung DN 100**
Leistung wie zuletzt in vollem Wortlaut beschrieben,
liefern und montieren
Menge: 20,000 m

**2.1.360 Dämmung von Schmutzwasserleitungen DN 100**
diffusionsdicht verklebt DN 100 Matten auf den
vorhandenen Leitungsumfang zuschneiden und gemäß DIN
4140 mit verzinktem Bindedraht, mindestens 6 Windungen
pro lfd Meter, befestigen Längs- und Rundstöße mit
100mm breitem, selbst- klebendem Aluminiumklebeband
dicht verkleben
Baustoffklasse: A2 nach DIN 4102
Wärmeleitfähigkeit: 0,040 W/(mK) nach EnEV
Schmelzpunkt: > 1000°C nach DIN 4102
Dicke: 30 mm
einschl Formteile, Passstücke und Einschnitte

gew.
Fabrikat:..............................................
.........

gew.
Typ:...................................................
....
liefern und montieren.
Menge: 10,000 m

#### 2.2 Kaltwasserleitungen / Dämmung

*Hinweis*
Rohrleitung aus Rohren aus nichtrostendem Stahl,
geschweißt, nach DVGW GW 541, Werkstoff-Nr 1.4521, für
Trinkwasser, mit
Eignungsnachweis gemäß DIN 1988, als Pressverbindung
mit
DVGW-Registrierung. Verlegung in Gebäuden und
Zentralen, einschl. Dichtungsmittel, einschl.
Rohrbefestigungen, körper- schallgedämmt DIN4109, mit
bauaufsichtlich Schrauben und Dübeln,Montagehöhe über
Gelände / Fußboden bis 3,5 m. Form-und
Verbindungsstücke bestehen aus Muffen, Bögen, Über- und
Reduzierstück, Lufttopf, T-Stücke etc. Die werden
separat ausgeschrieben und gesondert vergütet.

gew.
Fabrikat:..............................................
.........

gew.
Typ:...................................................
....

liefern und montieren.

**2.2.10 Edelstahlrohrleitung 15 x 1,0 mm**
Leistung wie zuletzt in vollem Wortlaut beschrieben,
jedoch Außendurchmesser 15 x 1,0 mm,
liefern und montieren
Menge: 10,000 m

**2.2.20 Edelstahlrohrleitung 18 x 1,0 mm**
Leistung wie zuletzt in vollem Wortlaut beschrieben,
jedoch Außendurchmesser 18 x 1,0 mm,
liefern und montieren
Menge: 10,000 m

**2.2.30 Edelstahlrohrleitung 22 x 1,2 mm**
Leistung wie zuletzt in vollem Wortlaut beschrieben,
jedoch Außendurchmesser 22 x 1,2 mm,
liefern und montieren
Menge: 72,000 m

**2.2.40 Edelstahlrohrleitung 28 x 1,2 mm**
Leistung wie zuletzt in vollem Wortlaut beschrieben,
jedoch Außendurchmesser 28 x 1,2 mm,
liefern und montieren
Menge: 47,000 m

**2.2.50 Edelstahlrohrleitung 35 x 1,5 mm**
Leistung wie zuletzt in vollem Wortlaut beschrieben,
jedoch Außendurchmesser 35 x 1,5 mm,
liefern und montieren
Menge: 10,000 m

**2.2.60 Rohrbogen 15 x 1,0 mm**
Leistung wie zuletzt in vollem Wortlaut beschrieben, in
allen handelsüblichen Winkelgraden von 15 - 90 Grad.
jedoch Außendurchmesser 15 x 1,0 mm,
liefern und montieren
Menge: 10,000 St

**2.2.70 Rohrbogen 18 x 1,0 mm**
Leistung wie zuletzt in vollem Wortlaut beschrieben, in
allen handelsüblichen Winkelgraden von 15 - 90 Grad.
jedoch Außendurchmesser 18 x 1, 0 mm,
liefern und montieren.
Menge: 20,000 St

**2.2.80 Rohrbogen 22 x 1,2 mm**
Leistung wie zuletzt in vollem Wortlaut beschrieben, in
allen handelsüblichen Winkelgradenvon 15 - 90 Grad.
jedoch Außendurchmesser 22 x 1, 2mm,
liefern und montieren
Menge: 60,000 St

**2.2.90 Rohrbogen 28 x 1,2 mm**
Leistung wie zuletzt in vollem Wortlaut beschrieben, in
allen handelsüblichen Winkelgraden von 15 - 90 Grad.
jedoch Außendurchmesser 28 x 1,2 mm,
liefern und montieren
Menge: 40,000 St

**2.2.100 Rohrbogen 35 x 1,5 mm**
Leistung wie zuletzt in vollem Wortlaut beschrieben, in
allen handelsüblichen Winkelgraden von 15 - 90 Grad.
jedoch Außendurchmesser 35 x 1,5 mm,
liefern und montieren
Menge: 3,000 St

**2.2.110 T-Stück 15 x 1,0 mm**
Leistung wie zuletzt in vollem Wortlaut beschrieben, in
allen handelsüblichen Abgängen und Reduzierungen,
jedoch Außendurchmesser 15 x 1,0 mm,
liefern und montieren.
Menge: 10,000 St

**2.2.120 T-Stück 18 x 1,0 mm**
Leistung wie zuletzt in vollem Wortlaut beschrieben, in
allen handelsüblichen Abgängen und Reduzierungen,
jedoch Außendurchmesser 18 x 1,0 mm,
liefern und montieren.
Menge: 20,000 St

**2.2.130 T-Stück 22 x 1,2 mm**
Leistung wie zuletzt in vollem Wortlaut beschrieben, in
allen handelsüblichen Abgängen und Reduzierungen,
jedoch Außendurchmesser 22 x 1,2 mm,
liefern und montieren.
Menge: 15,000 St

**2.2.140 T-Stück 28 x 1,2 mm**
Leistung wie zuletzt in vollem Wortlaut beschrieben, in
allen handelsüblichen Abgängen und Reduzierungen,
jedoch Außendurchmesser 28 x 1,2 mm
liefern und montieren
Menge: 10,000 St

**2.2.150 T-Stück 35 x 1,5 mm**
Leistung wie zuletzt in vollem Wortlaut beschrieben, in
allen handelsüblichen Abgängen und Reduzierungen,
jedoch Außendurchmesser 35 x 1,5 mm
liefern und montieren
Menge: 2,000 St

**2.2.160 Reduzierstück 18 x 15 mm**
Reduzierstück mit Einsteckende, Leistung wie zuletzt in
vollem Wortlaut beschrieben, jedoch Aussendurchmesser
18 x 15 mm, liefern und montieren
Menge: 10,000 St

**2.2.170 Reduzierstück 22 x 18 mm**
Reduzierstück mit Einsteckende, Leistung wie zuletzt in
vollem Wortlaut beschrieben, jedoch Aussendurchmesser
22 x 18 mm, liefern und montieren
Menge: 4,000 St

**2.2.180 Reduzierstück 28 x 22 mm**
Reduzierstück mit Einsteckende, Leistung wie zuletzt in
vollem Wortlaut beschrieben,jedoch Aussendurchmesser 28
x 22 mm, liefern und montieren
Menge: 3,000 St

**2.2.190 Reduzierstück 35 x 28 mm**
Reduzierstück mit Einsteckende, Leistung wie zuletzt in
vollem Wortlaut beschrieben, jedoch Aussendurchmesser
35 x 28 mm, liefern und montieren
Menge: 1,000 St

**2.2.200 Übergangsstück 15 x 1,0 mm**
Übergangsstück, mit konischem Außengewinde, aus
nichtrosten- dem Stahl, für Rohrleitung aus
nichtrostendem Stahl, als Press- verbindung mit
DVGW-Registrierung, Durchmesser 15 mm, liefern und
montieren
Menge: 8,000 St

**2.2.210 Übergangsstück 18 x 1,0 mm**
Übergangsstück, mit konischem Außengewinde, aus
nichtrost- endem Stahl, für Rohrleitung aus
nichtrostendem Stahl, als Pressverbindung mit
DVGW-Registrierung, Durchmesser 18 mm.
liefern und montieren
Menge: 4,000 St

**2.2.220 Übergangsstück 22 x 1,2 mm**
Übergangsstück, mit konischem Außengewinde, aus
nichtrost- endem Stahl, für Rohrleitung aus
nichtrostendem Stahl, als Pressverbindung mit
DVGW-Registrierung, Durchmesser 22 mm.
liefern und montieren
Menge: 2,000 St

**2.2.230 Anschlusswinkel 15 x 1,0 mm**
Anschlusswinkel einschl. Abpressstopfen, verdrehsicher,
in 45-Grad-Stufen arretierbar, mit Einsteckende, aus
nichtrostendem Stahl, für Rohrleitung aus
nichtrostendem Stahl, als Pressverbindung mit
DVGW-Registrierung, Durchmesser 15 x 1,0 mm.
liefern und montieren
Menge: 2,000 St

**2.2.240 Anschlusswinkel 18 x 1,0 mm**
Anschlusswinkel einschl. Abpressstopfen,verdrehsicher,
in 45-Grad-Stufen arretierbar, mit Einsteckende, aus
nichtrostendem Stahl, für Rohrleitung aus
nichtrostendem Stahl, als Pressverbindung mit
DVGW-Registrierung, Durchmesser 18 x 1,0mm. liefern
und montieren
Menge: 2,000 St

**2.2.250 Muffe 15 x 1,0 mm**
Muffe mit Einsteckende, Leistung wie zuletzt in vollem
Wortlaut beschrieben, jedoch Aussendurchmesser 15 x
1,0mm. liefern und montieren
Menge: 10,000 St

**2.2.260 Muffe 18 x 1,0 mm**
Muffe mit Einsteckende, Leistung wie zuletzt in vollem
Wortlaut beschrieben, jedoch Aussendurchmesser 18 x 1,0
mm.
liefern und montieren
Menge: 15,000 St

**2.2.270 Muffe 22 x 1,0 mm**
Muffe mit Einsteckende, Leistung wie zuletzt in vollem
Wortlaut beschrieben, jedoch Aussendurchmesser 22 x
1,0mm liefern und montieren
Menge: 2,000 St

**2.2.280 Muffe 28 x 1,0 mm**
Muffe mit Einsteckende, Leistung wie zuletzt in vollem
Wortlaut beschrieben, jedoch Aussendurchmesser 28 x
1,0mm
liefern und montieren
Menge: 4,000 St

**2.2.290 Muffe 35 x 1,5 mm**
Muffe mit Einsteckende, Leistung wie zuletzt in vollem
Wortlaut beschrieben, jedoch Aussendurchmesser 35 x
1,5mm,
liefern und montieren
Menge: 4,000 St

**2.2.300 Kappe 15 mm**
Leistung wie zuletzt in vollem Wortlaut beschrieben,
liefern und montieren
Menge: 2,000 St

**2.2.310 Kappe 18 mm**
Leistung wie zuletzt in vollem Wortlaut beschrieben,
liefern und montieren
Menge: 2,000 St

**2.2.320 Kappe 22 mm**
Leistung wie zuletzt in vollem Wortlaut beschrieben,
liefern und montieren
Menge: 2,000 St

**2.2.330 Wandscheiben 16 x 1/2"**
Leistung wie zuletzt in vollem Wortlaut beschrieben,
liefern und montieren
Menge: 20,000 St

**2.2.340 Doppelwandscheibe 15x1/2x15**
liefern und montieren.
Menge: 30,000 Stck

**2.2.350 Doppelwandscheibe 18x1/2x18**
liefern und montieren.
Menge: 25,000 St

**2.2.360 Doppelwandscheibe 22x1/2x22**
liefern und montieren.
Menge: 10,000 St

**2.2.370 Schallschlucker**
aus Gummi für Doppel- und Einfache Wandscheiben,mit
Halter zum Anschrauben, einschließlich
Befestigungsmaterial

gew.
Fabrikat:..............................................
.........

gew.
Typ:...................................................
....
liefern und montieren.
Menge: 20,000 St

*Hinweis*
Hinweis!!!
Die zu dämmenden Rohre befinden sich zum Teil in
Installationsschächten. Die Abstände zwischen den
einzelnen Rohre sind nicht nach DIN, der Abstand unter
den Rohren ist sehr gering. Der Mehraufwand für die
Erschwernis ist in den Einheitspreisen zu
berücksichtigen.

**2.2.380 Wärmedämmung DN 12**
Wärmedämmung an Kaltwasserleitungen (100% - Dämmdicke)
Technische Erläuterungen:
Grundlage für die Isolierarbeiten ist das
Energieeinsparungsgesetz /  DIN 1988-200 in der
gültigen
Fassung mit den entsprechenden Ergänzungen. Danach sind
Wärmedämmungen von Wärmeverteilungsanlagen wie folgt
gegen Wärmeverluste auszuführen:
-  Rohrleitungen bis DN 20 = Mindestdicke
  der Dämmschicht 20 mm
-  Rohrleitungen von DN 22 bis DN 35 = Mindestdicke
  der Dämmschicht 30 mm,
-  Rohrleitungen ab DN40 bis DN 100 = Mindestdicke
  der Dämmschicht ist gleich der Nennwert der
Rohrleitung
-  Rohrleitungen ab DN 100 = Mindestdicke der
  Dämmschicht 100 mm
Alle Werte sind bezogen auf eine Wärmeleitfähigkeit der
Dämmaterialien von 0.035 W/mK.
Bei Materialien mit anderen Werten ist entsprechend
umzurechnen - die Berechnung ist nachzuweisen.
Leistungen und Armaturen in Wand- und
Deckendurchbrüchen, im Kreuzungsbereich von
Rohrleitungen, an Rohrleitungsverbindungsstellen, bei
zentralen Rohrnetzverteilern,
Heizkörperanschlußleitungen von nicht mehr als 8,0 m
Länge: Mindestdicke der Dämmschicht = 1/2 der
vorgenannten Anforderung. Die nachfolgenden Leistungen
werden nicht mehr mit der zu verwendenden
Dämmschichtdicke bezeichnet; diese ist entsprechend der
vorgenannten Aufstellung zu wählen. Bei
Abweichungen von den o.g. Dämmschichtdicken ist die
gewählte Dicke in der jeweiligen Position angegeben (
z.B. Verteiler und dgl.).
Die Isolation der Rohrleitungen ist in den einzelnen
Abschnitten des Gebäudes nach DIN 18421
"Wärmedämmarbeiten" und der
VDI-Richtlinie 2055 "Wärme- und
Kälteschutz"auszuführen. Die Dämmschalen müssen an
allen Stellen passend zugeschnitten,
diffusionsdicht verklebt und mit verzinktem Bindedraht
nach DIN 177 (gezogener Stahldraht, min. 0,7 mm
dick),befestigt werden. Ventile, Schmutzfänger etc.
werden mit teilbaren Ventilkappen gemäß nachfolgenden
Texten versehen. einschl. Formateil und Passstücke

gew.
Fabrikat:..............................................
.........

gew.
Typ:...................................................
...

liefern und montieren.
Menge: 10,000 m

**2.2.390 Wärmedämmung DN 15**
Leistung wie zuletzt  in vollem Wortlaut beschrieben,
liefern und montieren
Menge: 10,000 m

**2.2.400 Wärmedämmung DN 20**
Leistung wie zuletzt  in vollem Wortlaut beschrieben,
liefern und montieren
Menge: 80,000 m

**2.2.410 Wärmedämmung DN 25**
Leistung wie zuletzt  in vollem Wortlaut beschrieben,
liefern und montieren
Menge: 90,000 m

**2.2.420 Wärmedämmung DN 32**
Leistung wie zuletzt  in vollem Wortlaut beschrieben,
liefern und montieren
Menge: 2,000 m

*Hinweis*
Dämmung nach DIN 4140 an Rohrleitungen bzw.
Edelstahlrohrleitungen,
Mediumtemperatur max. 40°C.
Die Dämmstärke der Edelstahlrohrleitrungen entsprechend
den Vorgaben der gültigen Energieeinsparverordnung.
Folgende Dämmmaterialen sind vorgesehen: Die
Dämmmaterialen bestehen aus einem flexiblen,
geschlossenzelligen Weichschaum auf Basis synthetischen
Kautschuks. Alle Werte sind bezogen auf eine
Wärmeleitfähigkeit der Dämmmaterialien von 0.035 W/mK.
Bei Materialien mit anderen Werten ist entsprechend
umzurechnen- die Berechnung ist nachzuweisen.
Technische Vorgaben:
Dämmstärke: mind. 13 mm.
Grundlage für die Isolierarbeiten sind die gültigen
Normen,  Richtlinien und Fassung der
Energieeinsparverordnung.
Alle erforderliche werden den Zulagen, wie z. B.
Endstellen, Abflachungen, Ausschnitte, Kappen, Konus,
Reduzierungen und dgl. werden nicht gesondert vergütet
und sind in diesen Einheits- preisen mit
einzukalkulieren.

gew.Fabrikat:..........................................
.............

gew.
Typ:...................................................
....

liefern und montieren.

**2.2.430 Dämmung Edelstahlrohrleitung 15 x 1,0 mm**
Leistung wie zuletzt in vollem Wortlaut beschrieben,
jedoch 15 x 1,0 mm, liefern und montieren
Menge: 10,000 m

**2.2.440 Dämmung Edelstahlrohrleitung 18 x 1,0 mm**
Leistung wie zuletzt in vollem Wortlaut beschrieben,
jedoch 18 x 1,0 mm, liefern und montieren
Menge: 20,000 m

**2.2.450 Dämmung Edelstahlrohrleitung 22 x 1,2 mm**
Leistung wie zuletzt in vollem Wortlaut beschrieben,
jedoch 22 x 1,0 mm, liefern und montieren
Menge: 72,000 m

**2.2.460 Anschluss Trinkwasser Edelstahlrohrleitung, AD 15 mm**
Anschluss herstellen, an vorh. Rohrleitung, Medium
Trinkwasser, aus verz. Stahl, Außendurchmesser 15 mm,
durch Pressen, einschl. entfernen der Wärmedämmung an
der Anschlussstelle, DN 12, liefern und montieren
Menge: 6,000 St

**2.2.470 Anschluss Trinkwasser Edelstahlrohrleitung, AD 18 mm**
Anschluss herstellen, an vorh. Rohrleitung, Medium
Trinkwasser, aus verz. Stahl, Außendurchmesser 18 mm,
durch Pressen, einschl. entfernen der Wärmedämmung an
der Anschlussstelle, DN 15, liefern und montieren
Menge: 10,000 St

**2.2.480 Anschluss Trinkwasser Edelstahlrohrleitung, AD 22 mm**
Anschluss herstellen, an vorh. Rohrleitung, Medium
Trinkwasser, aus verz. Stahl, Außendurchmesser 22 mm,
durch Pressen, einschl. entfernen der Wärmedämmung an
der Anschlussstelle, DN 20, liefern und montieren
Menge: 15,000 St

**2.2.490 Anschluss Trinkwasser Edelstahlrohrleitung, AD 28 mm**
Anschluss herstellen, an vorh. Rohrleitung, Medium
Trinkwasser, aus verz. Stahl, Außendurchmesser 28 mm,
durch Pressen, einschl. entfernen der Wärmedämmung an
der Anschlussstelle, DN 25, liefern und montieren
Menge: 20,000 St

**2.2.500 Anschluss Trinkwasser Edelstahlrohrleitung, AD 35mm**
Anschluss herstellen, an vorh. Rohrleitung, Medium
Trinkwasser, aus verz. Stahl, Außendurchmesser 35 mm,
durch Pressen, einschl. entfernen der Wärmedämmung an
der Anschlussstelle, DN 32, liefern und montieren
Menge: 2,000 St

#### 2.3 Brandschottungen

*Hinweis*
Liefern und fachgerechtes Montieren einer
Brandschutz-Rohrabschottung (Manschette) für brennbare
Entwässerungsleitungen (z.B. PE, PP, PVC). Die Montage
erfolgt zur Verhinderung der Brand- und
Rauchweiterleitung durch Bauteile.

Es ist davon auszugehen, dass die Mindestabstände
zwischen gedämmten und ungedämmten Rohrleitungen nach
DIN 4140 unterschritten werden. Der Nachweis von
geprüftem 0-Abstand zu Rohrabschottungen,
Kabelabschottungen und Absperr- vorrichtungen gegen
Feuer und Rauch in Lüftungsleitungen entsprechend DIN
18017-3 ist seitens des Bieters zubringen.
Die Montage erfolgt in einem verhanden
Deckendurchbruch, das
Vermörteln der Decken.- und Wanddurchbrüche erfolgt
bauseits.
Die Ausführung ist vom Hersteller der Abschotttung nach
Abschluss der Arbeiten durch eine
Übereinstimmungserklärung zu bescheinigen

**2.3.10 R90 Rohrmanschette für brennbare Entwässerungsleitungen DN 70**
Leistung wie zuletzt in vollem Wortlaut beschrieben,
liefern und montieren
Menge: 6,000 St

**2.3.20 R90 Rohrmanschette für brennbare Entwässerungsleitungen DN 100**
Leistung wie zuletzt in vollem Wortlaut beschrieben,
liefern und montieren
Menge: 4,000 St

**2.3.30 R 90 Rohrschottung DN 15 für Edelstahlrohr**
(Trinkwasser) zur vollständigen Verschließung von R 90
Rohrdurchführung (nicht brennbare Rohre außer
Faserzement und Aluminium), vollständig verschließen.
Die Feuerwiderstandklasse der Wand- oder
Deckenkonstruktion muss erhalten bleiben.
Brandschutzbekleidung:
Halb-Schale einschl. Kleber
Bekleidungslänge 350 mm einschl. min. Dämmlänge der
weiterführende Isolierung gemäß Prüfzeugnis.
Die Ausführung ist vom Hersteller der Abschotttung nach
Abschluss der Arbeiten durch eine
Übereinstimmungserklärung zu bescheinigen

gew.
Fabrikat:..............................................
.........

gew.
Typ:...................................................
....
liefern und montieren.
Menge: 4,000 St

**2.3.40 R 90 Rohrschottung DN 20 für Edelstahlrohr**
Leistung wie zuletzt in vollem Wortlaut beschrieben,
liefern und montieren.
Menge: 4,000 St

**2.3.50 R 90 Rohrschottung DN 25 für Edelstahlrohr**
Leistung wie zuletzt in vollem Wortlaut beschrieben,
liefern und montieren.
Menge: 4,000 St

**2.3.60 R 90 Rohrschottung DN 32 für Edelstahlrohr**
Leistung wie zuletzt in vollem Wortlaut beschrieben,
liefern und montieren.
Menge: 4,000 St

**2.3.70 R 90 Rohrschottung DN 40 für Edelstahlrohr**
Leistung wie zuletzt in vollem Wortlaut beschrieben,
liefern und montieren.
Menge: 2,000 St

**2.3.80 Lüftungsbaustein als Überströmöffnung F30**
nach DIN 4102-Teil 2

Einbauart F30: Massive Wände aus Mauerwerk, Porenbeton
bzw. Beton, leichte Trennwände, Schachtwände,
Installationsschächte und -kanäle
Materialdicke mind. 35 mm
Abmessungen ca. B x H:  200 x 100 mm,
Komplett mit beidseitigem Lüftungsgitter aus Stahlblech
oder einer Jalousie.

gew.
Fabrikat:..............................................
........

gew.
Typ:...................................................
....

gemäß Einbau nach Zulassung, liefern und montieren.
Menge: 2,000 St

#### 2.4 Mess-, Absperr- und Regelarmaturen

**2.4.10 Freistrom-Absperrventil und Dämmschale DN 15**
beständig gegen aggressives Wasser, aus Rotguss in den
mediumberührten Bereichen, totraumfrei, mit
selbstfettender und unter Druck austauschbarer
EPDM-Lippendichtung als wartungsfreie
Spindelabdichtung, Sitzdichtung mit drehbar gelagertem,
gegen Druckschläge gesicherten Kegel, Spindelgewinde
außerhalb des Mediums, nach DIN EN 1213, mit DVGW- und
Schallschutzzulassung, Nenndruck PN 16, mit
Entleerventil mit drehbarem Schlauchanschluss 3/4" und
Verschlusskappe, stirnseitig am Ventilgehäuse (DN 65
und DN 80 seitlich), beidseitig mit
Pressverschraubungen mit Kontur-Dichtring Edelstahl
einschl. Dämmschale universell für Freistromventile,
aus geschlossenzellig geschäumtem Polyethylen mit
zusätzlicher, fester Außenhaut, Baustoffklasse B1 nach
DIN 4102
Wärmeleitfähigkeit nach ISO 2581 0,035 W/mK,
Entleerungsventilöffnung vorgeformt, inkl.
Verschlussbügeln, mit handelsüblichen Klebern
diffusionsdicht verschließbar einschl.
Dichtungsmaterial.

gew.
Fabrikat:..............................................
.........

gew.
Typ:...................................................
....

liefern und montieren.
Menge: 4,000 St

**2.4.20 Freistrom-Absperrventil und Dämmschale DN 20**
Leistung wie zuletzt in vollem Wortlaut beschrieben,
liefern und montieren
Menge: 2,000 St

**2.4.30 Freistrom-Absperrventil und Dämmschale DN 25**
Leistung wie zuletzt in vollem Wortlaut beschrieben,
liefern und montieren
Menge: 2,000 St

**2.4.40 Freistrom-Absperrventil und Dämmschale DN 32**
Leistung wie zuletzt in vollem Wortlaut beschrieben,
liefern und montieren
Menge: 3,000 St

**2.4.50 Freistrom-Absperrventil und Dämmschale DN 40**
Leistung wie zuletzt in vollem Wortlaut beschrieben,
liefern und montieren
Menge: 1,000 St

**2.4.60 Strangregulierungsventil 1/2"**
Strangregulierungsventil 1/2"  für Einstellung höchster
Genauigkeit für hydraulische Systeme

liefern und montieren
Menge: 2,000 St

**2.4.70 Strangregulierungsventil 3/4"**
Strangregulierungsventil 3/4"  für Einstellung höchster
Genauigkeit für hydraulische Systeme

liefern und montieren
Menge: 2,000 St

**2.4.80 Unterputzventil DN 20 mit Griffeinheit**
mit Absperr-, Regulier- und
Voreinstellfunktion,komplett aus Rotguss, beständig
gegen aggressives Wasser, frei von Messing im
mediumberührten Bereich, mit wartungsfreier Spindelabdichtung, totraumfrei, mit Kegel aus Edelstahl und
EPDM- Sitzdichtung, mit stufenlos kürzbarem
Kunststoffschaft und
Bauschutz-/Betätigungskappe, Einbautiefe bis 100 mm,
mit verchromtem Bediengriff, Rosette, sowie rotem und
blauem Signierplättchen, mit DIN-/DVGW- und
Schallschutzzulassung, Nenndruck PN 16, beidseitig mit
Muffenanschluss einschl. Dämmschale für
Unterputzventile 'UP-plus' und 'Eta-Therm', aus
geschlossenzellig geschäumtem Polyethylen mit
zusätzlicher, fester Außenhaut, zweiteilig,
Baustoffklasse B1 nach DIN 4102, Wärmeleitfähigkeit
nach ISO 2581 0,035 W/mK, inkl. Verschlussclipse, mit
handelsüblichen Klebern diffusionsdicht verschließbar,
für Armaturen einschl. Dichtungsmaterial.

gew.
Fabrikat:..............................................
.........

gew.
Typ:...................................................
....

liefern und montieren.
Menge: 3,000 St

**2.4.90 Unterputzventil DN 25 mit Griffeinheit**
Leistung wie zuletzt in vollem Wortlaut beschrieben,
liefern und montieren
Menge: 4,000 St

**2.4.100 Hygienespülung**
mit Durchflusssensoren, mit zwei Anschlüssen, mit zwei
Anschlüssen z. B. für Trinkwasser kalt (PWC) und
Trinkwasser warm (PWH), für automatisch auslösende
Wasserwechsel zur Sicherstellung des bestimmungsgemäßen
Betriebs, Bedienung über App,bestehend aus:
Magnetventileinheit(en) mit Sicherungsstift und
Durchfluss- begrenzer, Wartungsabsperrung(en),
Kupplungsstück(en), Netzteil mit Ausgangskabel Länge 5
m, Steuereinheit, Rohbauset, Bauschutz ablängbar,
Abdeckplatte,Befestigungs- material, Durchfluss 10
l/min (4 oder 15l/min mit optionalem Zubehör), zum
Einbau im Nassbau oder in Vorwandsystemen, zeit-,
temperatur- und volumenabhängige Spülmaßnahmen, zwei
Betriebsmodi voreinstellbar (z. B. für Schul- und
Ferienbetrieb),
Logbuch mit je 3000 Einträgen für Spül- und
Systemereignisse, integrierte Überlaufüberwachung,
Anbindung an GLT über Digital I/O, Rohraußengewinde,
Ablauf mit integriertem Geruchsverschluss DN 50, mit
zwei integrierten Magnetventilen und Filtersieben DN
15, mit Absperrfunktion zur Wartung,
Schallschutzzulassung nach DIN EN ISO 3822 Klasse 1
(bis 15 l/min),  Druckstufe PN 10,
max. Betriebstemperatur 70 GradC, Schutzart IP45,
Spannungsversorgung 230 V AC, Betriebsspannung 12 V DC,
Leistungsaufnahme 30 Watt

gew.
Fabrikat:..............................................
.........

gew.Typ:...............................................
........
liefern und montieren.
Menge: 1,000 Stck

#### 2.5 Sanitäre Einrichtung - beh. WC

*Hinweis*
WC- Anlage, behinderten WC

**2.5.10 Unterputz-Spülkasten für Stütz- und Haltegriffe**
Verwendungszwecke
-  Für Trockenbau
-  Zum Einbau in teil- oder raumhohe
Vorwandinstallationen
-  Zum Einbau in raumhohe Installationswände

Systemwände
-  Für barrierefreies Bauen geeignet
-  Für Wand-WCs mit Anschlussmaßen nach DIN EN 33:2011
-  Für Wand-WCs mit großer Ausladung bis 70 cm
-  Zum Befestigen von Stütz- und Haltegriffen
-  Für 1-Mengen-, 2-Mengen- oder Spül-Stopp-Spülung
-  Für Fußbodenaufbauten 0-20 cm Eigenschaften
-  Selbsttragender Rahmen pulverbeschichtet
-  Rahmen vorbereitet für Abstützungen bei
WC-Keramiken mit
  kleiner Auflagefläche
-  Montagehöhe WC in der Rohbauphase einstellbar,41-46
cm
-  Fußstützen verzinkt
-  Fußstützen verstellbar 0-20 cm
-  Fußstützen mit Rutschhemmung
-  Fußplatten drehbar
-  Fußplattentiefe passend zum Einbau in U-Profile UW
50 und
  UW 75
Systemschienen
- Anschlussbogen in verschiedenen Tiefenpositionen
  werkzeuglos montierbar, Verstellbereich 45 mm
- Befestigung Anschlussbogen schallgedämmt
- UP-Spülkästen mit Betätigung von vorne
- UP-Spülkasten schwitzwassergedämmt
- Bei Werkseinstellung sofortiges Nachspülen möglich
- Montage- und Instandhaltungsarbeiten am UP-Spülkasten
  werkzeuglos
-  Wasseranschluss hinten oder oben mittig
-  Bauschutz für Serviceöffnung schützt vor

Feuchtigkeit und Schmutz
-  Bauschutz für Serviceöffnung ablängbar
-  Montageplatte aus Furnierholz, wasserfest verleimt
-  Ausgerüstet mit Leerrohr für Wasserzuleitung zum
Anschluss
-  Mit Befestigungsmöglichkeit für Elektroanschluss

Lieferumfang
-  Wasseranschluss R 1/2,
MeplaFix-fähig, mit integriertem Eckventil und Handrad
-  Bauschutz für Serviceöffnung
-  2 Schutzstopfen
-  4 Wandanker
-  Anschlussset für WC, D 90 mm
-  Anschlussbogen 90G aus PE-HD, D 90 mm
-  Übergangsmuffe aus PE-HD, D 90 / 110 mm
-  2 Gewindestangen M12
-  UP-Dose für Bohrloch D 68 mm, für Elektroanschluss
-  Befestigungsmaterial

gew.
Fabrikat:..............................................
.........

gew.
Typ:...................................................
....

liefern und montieren.
Menge: 1,000 Stck

**2.5.20 WC-Steuerung**
Verwendungszwecke
-  Zur manuellen Fernauslösung von UP-Spülkästen 12cm
über
Stützklappgriffe mit potenzialfreiem Taster mit
Schließfunktion
-  Für barrierefreies Bauen geeignet
Eigenschaften
-  Spülauslösung über Stützklappgriff, drahtgebunden
-  Taster parallel schaltbar
-  1-Mengen-Spülung über Betätigungsplatte auslösbar
-  Mit Betätigungsplatten für 1-Mengen-Spülung und
Spül-Stopp
Spülung kombinierbar
-  Externes Netzteil
-  Betrieb mit Kleinspannung, keine Netzspannung im
  Spülkasten
-  Mit verwechslungssicherer Steckverbindung
-  Elektrische Hebevorrichtung selbstkalibrierend
-  Betätigungsplatte verschraubbar Lieferumfang
-  Befestigungsrahmen
-  Lagerbock mit Servomotor und Hebevorrichtung,
vormontiert
-  Elektrische Steuerung
-  2 Kabel vorgefertigt, Länge ca. 1,2 m
-  Drückerstange
-  Befestigungsmaterial

gew.
Fabrikat:..............................................
.........

gew.
Typ:...................................................
....

liefern und montieren.
Menge: 1,000 Stck

**2.5.30 Rohbauset für WC-Steuerung**
Rohbauset WC-Steuerung (Netz) Verwendungszwecke
-  Zur UP-Montage Eigenschaften
-  Transformation der Netzspannung auf  Kleinspannung
4,1 V
  DC
Lieferumfang
-  Deckel für UP-Dose
-  UP-Dose für Bohrloch D 76 mm
-  Rohreinführung
-  Netzteil
-  Leerrohr Länge 1,7 m

gew.
Fabrikat:..............................................
.........

gew.
Typ:...................................................
....
liefern und montieren.
Menge: 1,000 Stck

**2.5.40 Betätigungsplatte**
verschraubbar Edelstahl gebürstet/poliert/
Verwendungszwecke
-  Zur Spülauslösung bei UP-Spülkästen
Eigenschaften
-  Betätigung von vorne
-  Drückerstangen schallgedämmt, werkzeuglose
  Schnelleinstellung
Lieferumfang
- Befestigungsrahmen
-  2 Distanzbolzen
- Drückerstange
- Unterbrechungshebel
- Schraubenset

gew.
Fabrikat:..............................................
.........

gew.
Typ:...................................................
....

liefern und montieren.
Menge: 1,000 Stck

**2.5.50 Wand-Tiefspül-WC, spülrandlos**
Verwendungstweck:  Druckspüler, Unterputz

Farben  weiß
Spülmengen  ca. 4,5 Liter
Eigenschaften  spülrandlos
Montage  wandhängend
Abgang  waagerecht
Werkstoff:  Sanitärkeramik
Breite: ca. 35 cm
Höhe:  ca.  34,5 cm
Tiefe:  ca. 70 cm
Nennmaße (BxHxT): 350 x 345 x 700 mm

Abmessungen entsprechend der vorgesehenen
Einbausituation; gleichwertige Ausführungen sind
zulässig, sofern Passgenauigkeit und Funktion
uneingeschränkt gewährleistet sind.

gew.
Fabrikat:..............................................
.........

gew.
Typ:...................................................
....

liefern und montieren.
Menge: 1,000 Stck

**2.5.60 WC-Sitz mit Deckel mit Absenkautomatik**
Farbe:  weiß
Ausstattung:  Absenkautomatik
Scharnier:  Edelstahl
Deckel  DIN 19516, abnehmbar, mit Madenschraube
gesichert

gew.
Fabrikat:..............................................
.........

gew.
Typ:...................................................
....

liefern und montieren.
Menge: 1,000 Stck

**2.5.70 Schallschutz-Set für Wand-WC**
Standard Ausführung verbesserter Schallschutz beim
Spülvorgang und zum Ausgleich von Unebenheiten mit
Befestigungs- und Montagezubehör
Materialstärke: RG 70/7 mm

gew.
Fabrikat:..............................................
.........

gew.
Typ:...................................................
....

liefern und montieren.
Menge: 1,000 Stck

**2.5.80 Stützklappgriff min 700 mm, mit Spültaste als E-Ausführung**
Eigenschaften: klappbar drehbar
Besonderheit:  Wandmontage
Ausstattung:  mit Spültaste
Materialien:  Metall Kunststoff
Farbe  reinweiß

Tiefe  min. 70 cm

gew.
Fabrikat:..............................................
.........

gew.
Typ:...................................................
....
liefern und montieren.
Menge: 1,000 Stck

**2.5.90 Stützklappgriff min. 850mm, mit Spültaste als E-Ausführung**
Eigenschaften:  klappbar drehbar
Besonderheit:  Wandmontage
Ausstattung:  mit Spültaste
Materialien:  Metall Kunststoff
Farbe  reinweiß

Tiefe  min. 85 cm

gew.
Fabrikat:..............................................
.........

gew.
Typ:...................................................
....

liefern und montieren.
Menge: 1,000 Stck

**2.5.100 Stützklappgriff min. 700 mm**
Besonderheit:  Wandmontage
Materialien:  Metall, Kunststoff
Farbe  reinweiß

Tiefe min. 70 cm

gew.
Fabrikat:..............................................
.........

gew.
Typ:...................................................
....

liefern und montieren.
Menge: 1,000 Stck

**2.5.110 Rückenstütze min. 350 x 220 mm**
gepolsterte Lehne mit beidseitig angebrachten
rechtwinklig gebogenen Stangen und Befestigungsrosetten
mit durchgehendem, korrosionsgeschütztem Stahlkern.
Montage an der Wand mit Befestigungsmaterial
Achsmaß von 670 - 730 mm
bauseits verstellbar bis 150 mm tief,
Stangen  ø 33 mm,
Rosetten ø 70 mm

Abmessungen entsprechend der vorgesehenen
Einbausituation; gleichwertige Ausführungen sind
zulässig, sofern Passgenauigkeit und Funktion
uneingeschränkt gewährleistet sind.
Polster aus schwarzem PUR Stangen aus hochwertigem
Polyamid inkl. Befestigungsmaterial

gew.
Fabrikat:..............................................
.........

gew.
Typ:...................................................
....

liefern und montieren.
Menge: 1,000 Stck

**2.5.120 Aufrüstsatz WC-Papierhalter**
Farbe  reinweiß
Material:  Kunststoff
Nennmaße (B × H × T): 136 × 131 × 35 mm

Abmessungen entsprechend der vorgesehenen
Einbausituation; gleichwertige Ausführungen sind
zulässig, sofern Passgenauigkeit und Funktion
uneingeschränkt gewährleistet sind.

gew.
Fabrikat:..............................................
.........

gew.
Typ:...................................................
....

liefern und montieren.
Menge: 1,000 Stck

**2.5.130 WC-Bürstengarnitur**
Wandmodell
Ausstattung: mit WC-Bürste
Farbe:  reinweiß
Material Kunststoff
Form  rund
Nennmaße (TxH)14 x  47 cm

Abmessungen entsprechend der vorgesehenen
Einbausituation; gleichwertige Ausführungen sind
zulässig, sofern Passgenauigkeit und Funktion
uneingeschränkt gewährleistet sind.

gew.
Fabrikat:..............................................
.........

gew.
Typ:...................................................
....

liefern und montieren.
Menge: 1,000 Stck

**2.5.140 Reserverollenhalter**
zylindrischer Papierhalter mit
Befestigungsrosettendiebstahl
geschützt durch verdeckte Verschraubung aus
hochwertigem Polyamid
Farbe: reinweiß
Material  Kunststoff

gew.
Fabrikat:..............................................
.........

gew.
Typ:...................................................
....

liefern und montieren.
Menge: 1,000 Stck

**2.5.150 Hygienebeutelspender**
zur Aufnahme und Entnahme von handelsüblichen
Hygienebeuteln aus Kunststoff zur Wandmontage aus
hochwertigem Polyamid inklusive korrosionsfreiem
Befestigungsmaterial
Farbe:  reinweiß
Material  Kunststoff

gew.
Fabrikat:..............................................
.........

gew.
Typ:...................................................
....

liefern und montieren.
Menge: 1,000 Stck

**2.5.160 Abfallbehälter, min. 6 Liter, weiß**
zylindrisch geformter Behälter mit Klappdeckel,
abnehmbarer Deckel, kann durch leichten Druck mit dem
Knie gegen den Behälter oder mit der Hand geöffnet
werden
mit Haftetikett zur Erläuterung der Bedienung per Knie
integriertes Fach für handelsübliche Hygienetüten
nur zur Wandmontage geeignet.
aus hochwertigem Polyamid

Farbe:  reinweiß
Material  Kunststoff

gew.
Fabrikat:..............................................
.........

gew.
Typ:...................................................
....

liefern und montieren.
Menge: 1,000 Stck

*Hinweis*
Waschtisch- Anlage, behinderten WC

**2.5.170 Waschtisch ca. 650x550mm, weiß, unterfahrbar**
Ausstattungs-Merkmale:
Mit Beschichtung / Mit Hahnloch / Mit Überlauf
Waschtisch
Montage ohne Waschtischunterschrank
Montageart  Wandhängend

Abmessungen
Nennmaße (B × T): 650 × 550 mm.
Abmessungen entsprechend der vorgesehenen
Einbausituation; gleichwertige Ausführungen sind
zulässig, sofern Passgenauigkeit und Funktion
uneingeschränkt gewährleistet sind.

Material und Farbe
Material  Keramik
Farbe  Weiß

Merkmale
Unterfahrbar
Zwei Wasserebenen im Innenbecken

gew.
Fabrikat:..............................................
.........

gew.
Typ:...................................................
....

liefern und montieren.
Menge: 1,000 Stck

**2.5.180 Waschtischmischer**
Einhebel-Waschtischmischer, Komfort-Höhe min.. 110mm
mit
Zugstangen-Ablaufgarnitur, chrom
Auslaufhöhe min. 110mm

Installationsmethode: Einloch
weitere Eigenschaften:

- Normalstrahl
- Durchflussmenge: 5 l/min
- Temperaturbegrenzung einstellbar
- Zugstangen-Ablaufgarnitur G 1 1/4
- für Durchlauferhitzer geeignet
- Anschlussart: G 3/8

Anschlussschläuche
- Anschlussgröße: DN15

gew. Fabrikat:
......................................................

gew.
Typ:...................................................
....

liefern und montieren.
Menge: 1,000 Stck

**2.5.190 Schallschutz-Set für Waschtisch**
verbesserter Schallschutz und zum Ausgleich von
Unebenheiten verpackt im Polybeutel.
Materialstärke: min. 4 mm

gew.
Fabrikat:..............................................
.........

gew. Typ:
.......................................................

liefern und montieren.
Menge: 1,000 Stck

**2.5.200 Eckregulierventil 1/2" chrom**
gew.
Fabrikat:..............................................
.........

gew.
Typ:...................................................
....

liefern und montieren.
Menge: 2,000 Stck

**2.5.210 Waschtischelement mit Unterputz-Geruchsverschluss**
Waschtisch mit UP-Geruchsverschluss

Verwendungszwecke
-  Für Trockenbau
-  Zum Einbau in teil- oder raumhohe
Vorwandinstallationen
-  Zum Einbau in raumhohe Installationswände
-  Zum Einbau in teil- oder raumhohe Systemwände
-  Für barrierefreies Bauen geeignet
-  Zur Montage von Waschtischen
-  Für Standarmaturen
-  Für Fußbodenaufbauten 0-20 cm Eigenschaften
-  Selbsttragender Rahmen pulverbeschichtet
-  Rahmen mit Bohrlöchern D 9 mm für Befestigung im
  Holzständerbau
-  Fußstützen verzinkt
-  Fußstützen verstellbar 0-20 cm
-  Fußstützen mit Rutschhemmung
-  Fußplatten drehbar
-  Fußplattentiefe passend zum Einbau in U-Profile UW
50
  und UW 75 und Systemschienen
-  Befestigungsabstand Waschtisch 5-38 cm
-  UP-Geruchsverschluss mit optimaler
Strömungsführung und
  hoher Selbstreinigungsfähigkeit
-  UP-Geruchsverschluss bei Fertigmontage +/- 3 cm
  höhenverstellbar
-  Wandeinbaukasten mit Anschlussstutzen aus PP, D
50mm
-  Befestigung für Anschlussbogen höhenverstellbar
und
  schallgedämmt
-  Traverse Armatur höhen- und tiefenverstellbar

Lieferumfang
-  2 Anschlusswinkel R 1/2,
-  2 Schalldämmunterlagen
-  2 Dämmhülsen
-  Bauschutz
-  2 Gewindestangen M10
-  Befestigungsmaterial

gew. Fabrikat:
.......................................................

gew.Typ:
.......................................................

liefern und montieren.
Menge: 1,000 Stck

**2.5.220 Fertigbauset für Waschtisch Element**
-  Für Montageelemente für Waschtische, mit
  UP-Geruchsverschluss
-  Nicht geeignet für Wandeinbaukästen
Eigenschaften
-  Abdeckplatte bei Fertigmontage +/- 3 cm
höhenverstellbar
-  Abdeckplatte drehbar
-  Befestigung ohne Schrauben
Lieferumfang
-  Abdeckplatte
-  Flachdichtung
-  Anschlussbogen D 32 mm

gew.
Fabrikat:..............................................
.........

gew.
Typ:...................................................
....

liefern und montieren.
Menge: 1,000 Stck

**2.5.230 Doppelhaken**
Farbe: reinweiß

gew. Fabrikat:
......................................................

gew.
Typ:...................................................
....

liefern und montieren.
Menge: 1,000 Stck

**2.5.240 Stützklappgriff min. 600 mm**
Besonderheit  Wandmontage
Materialien  Metall, Kunststoff
Farbe  reinweiß

Tiefe  min. 60 cm

gew.Fabrikat:
.......................................................

gew.
Typ:...................................................
....

liefern und montieren.
Menge: 2,000 Stck

**2.5.250 Papierkorb**
Drahtgitter-Papierkorb - Rilsan beschichtet, stoß- und
kratzfest

gew.
Fabrikat:..............................................
.........

gew.
Typ:...................................................
....

liefern und montieren.
Menge: 1,000 Stck

**2.5.260 Papierhandtuchspender**
mit Druckknopf und Paneel
Der Papierhandtuchspender eignet sich zur Aufbewahrung
von Faltpapiertüchern.
Farbe:  weiß
Nennmaße (B × H × T): 290 × 335 × 150 mm.

Abmessungen entsprechend der vorgesehenen
Einbausituation; gleichwertige Ausführungen sind
zulässig, sofern Passgenauigkeit und Funktion
uneingeschränkt gewährleistet sind.

gew.
Fabrikat:..............................................
.........

gew.
Typ:...................................................
....

liefern und montieren.
Menge: 1,000 Stck

**2.5.270 Seifencremespender**
für 500 ml Flaschen, mit Paneel und Zylinderschloss

Farbe:  weiß

gew.
Fabrikat:..............................................
.........

gew.
Typ:...................................................
....

liefern und montieren.
Menge: 1,000 Stck

**2.5.280 Kippspiegel ohne Beleuchtung**
Nennmaße (B × H): 600 × 540 mm.

Abmessungen entsprechend der vorgesehenen
Einbausituation; gleichwertige Ausführungen sind
zulässig, sofern Passgenauigkeit und Funktion
uneingeschränkt gewährleistet sind.

gew.
Fabrikat:..............................................
.........

gew. Typ:
.......................................................

liefern und montieren.
Menge: 1,000 Stck

#### 2.6 Sanitäre Einrichtung - WC Mädchen und Jungen

*Hinweis*
WC- Anlage, Mädchen WC, Personal

**2.6.10 Wand-Tiefspül-WC, spülrandlos**
Verwendungszweck:  Druckspüler, Unterputz

Spülmengen  ca. 4,5 Liter
Eigenschaften  spülrandlos

Montage  wandhängend
Abgang  waagerecht
Werkstoff:  Sanitärkeramik
Farben  weiß
Tiefe: min. 70 cm

gew.
Fabrikat:..............................................
.........

gew.
Typ:...................................................
....

liefern und montieren.
Menge: 7,000 Stck

**2.6.20 WC-Sitz mit Deckel, mit Absenkautomatik**
Farbe:  weiß
Ausstattung:  Absenkautomatik

Scharnier:  Edelstahl
Deckel  DIN 19516, abnehmbar, mit Madenschraube
gesichert,

gew.
Fabrikat:..............................................
.........

gew.
Typ:...................................................
....

liefern und montieren.
Menge: 7,000 Stck

**2.6.30 Schallschutz-Set für Wand-WC**
Standard Ausführung verbesserter Schallschutz beim
Spülvorgang und zum Ausgleich von Unebenheiten mit
Befestigungs- und Montagezubehör
Materialstärke: RG 70/7 mm

gew.
Fabrikat:..............................................
.........

gew.
Typ:...................................................
....

liefern und montieren.
Menge: 7,000 Stck

**2.6.40 Unterputz-Spülkasten**
-  Für Trockenbau
-  Zum Einbau in teil- oder raumhohe
Vorwandinstallationen
-  Zum Einbau in raumhohe Installationswände
-  Zum Einbau in teil- oder raumhohe Systemwände
-  Für Wand-WCs mit Anschlussmaßen nach DIN
EN33:2011-
  11
-  Für Wand-WCs mit Ausladung bis 62 cm
-  Für 1-Mengen-, 2-Mengen- oder Spül-Stopp-Spülung
-  Für Fußbodenaufbauten 0-20 cm
Eigenschaften
-  Selbsttragender Rahmen pulverbeschichtet
-  Rahmen mit Bohrlöchern D 9 mm für Befestigung im
  Holzständerbau
-  Rahmen vorbereitet für Abstützungen bei
WC-Keramiken
  mit kleiner Auflagefläche
-  Fußstützen verzinkt
-  Fußstützen verstellbar 0-20 cm
-  Fußstützen mit Rutschhemmung
-  Fußplatten drehbar
-  Fußplattentiefe passend zum Einbau in U-Profile UW
50 und
  UW 75 und Systemschienen
-  Anschlussbogen in verschiedenen Tiefenpositionen
  werkzeuglos montierbar, Verstellbereich 45 mm
-  Befestigung Anschlussbogen schallgedämmt
-  UP-Spülkästen mit Betätigung von vorne
-  UP-Spülkasten schwitzwassergedämmt
-  Bei Werkseinstellung sofortiges Nachspülen möglich
-  Montage- und Instandhaltungsarbeiten am
UP-Spülkasten
  werkzeuglos
-  Wasseranschluss hinten oder oben mittig
-  Bauschutz für Serviceöffnung schützt vor
Feuchtigkeit
  und Schmutz
-  Bauschutz für Serviceöffnung ablängbar
-  Ausgerüstet mit Leerrohr für Wasserzuleitung zum
Anschluss
-  Mit Befestigungsmöglichkeit für Elektroanschluss

Lieferumfang
-  Wasseranschluss R 1/2, mit integriertem Eckventil
und
  Handrad
-  Bauschutz für Serviceöffnung
-  2 Schutzstopfen
-  Anschlussset für WC, D 90 mm
-  Anschlussbogen 90G aus PE-HD, D 90 mm
-  Übergangsmuffe aus PE-HD, D 90 / 110 mm
-  2 Gewindestangen M12
-  Befestigungsmaterial

gew.
Fabrikat:..............................................
.........

gew.
Typ:...................................................
....

liefern und montieren.
Menge: 7,000 Stck

**2.6.50 Betätigungsplatte**
verschraubbar Edelstahl gebürstet/poliert/
Verwendungszwecke
-  Zur Spülauslösung bei UP-Spülkästen
Eigenschaften
-  Betätigung von vorne
-  Drückerstangen schallgedämmt, werkzeuglose
  Schnelleinstellung
Lieferumfang
-  Befestigungsrahmen
-  2 Distanzbolzen
-  Drückerstange
-  Unterbrechungshebel
-  Schraubenset

gew. Fabrikat:
.......................................................

gew.
Typ:...................................................
....

liefern und montieren.
Menge: 7,000 Stck

**2.6.60 WC-Papierhalter**
rechtwinklig gebogener U-förmiger Halter
diebstahlgeschützt durch verdeckte Verschraubung aus
hochwertigem Polyamid
Farbe:  reinweiß
Material:  Kunststoff

gew.
Fabrikat:..............................................
.........

gew.
Typ:...................................................
....

liefern und montieren.
Menge: 7,000 Stck

**2.6.70 WC-Bürstengarnitur**
Wandmodell
Ausstattung: mit Bürstenhalterung, mit WC-Bürste
Farbe:  reinweiß
Material: Kunststoff

gew.
Fabrikat:..............................................
.........

gew.
Typ:...................................................
....

liefern und montieren.
Menge: 7,000 Stck

**2.6.80 Reserverollenhalter, weiß**
zylindrischer Papierhalter mit
Befestigungsrosettediebstahl
geschützt durch verdeckte Verschraubung aus
hochwertigem Polyamid

Farbe: reinweiß
Material  Kunststoff

gew.
Fabrikat:..............................................
.........

gew.
Typ:...................................................
....

liefern und montieren.
Menge: 7,000 Stck

**2.6.90 Hygienebeutelspender**
zur Aufnahme und Entnahme von handelsüblichen
Hygienebeuteln aus Kunststoff zur Wandmontage aus
hochwertigem Polyamid inklusive korrosionsfreiem
Befestigungsmaterial

Tiefe  min. 27mm
Farbe:  reinweiß
Material  Kunststoff

gew.
Fabrikat:..............................................
.........

gew.
Typ:...................................................
....

liefern und montieren.
Menge: 7,000 Stck

**2.6.100 Abfallbehälter, min. 6 Liter**
zylindrisch geformter Behälter mit Klappdeckel
abnehmbar Deckel kann durch leichten Druck mit dem Knie
gegen den Behälter oder mit der Hand geöffnet werden,
mit Haftetikett zur Erläuterung der Bedienung per Knie
integriertes Fach für handelsübliche Hygienetüten nur
zur Wandmontage geeignet.
Inhalt min. 6 Liter
aus hochwertigem Polyamid

Farbe:  reinweiß
Material  Kunststoff

gew. Fabrikat:
.......................................................

gew.
Typ:...................................................
....

liefern und montieren.
Menge: 4,000 Stck

*Hinweis*
WC- Anlage, Jungen WC

**2.6.110 Wand-Tiefspül-WC, spühlrandlos**
Verwendungstweck:  Druckspüler, UP
Farbe:  weiß
Spülmengen:  ca. 4,5 Liter
Eigenschaften:
spülrandlos Montage wandhängend
Abgang  waagerecht
Werkstoff: Sanitärkeramik

Tiefe: min. 70 cm

gew.
Fabrikat:..............................................
.........

gew.
Typ:...................................................
....

liefern und montieren.
Menge: 2,000 Stck

**2.6.120 WC-Sitz mit Deckel, mit Absenkautomatik**
Farbe:  weiß
Ausstattung:  Absenkautomatik
Scharnier:  Edelstahl
Deckel  DIN 19516, abnehmbar, mit Madenschraube
gesichert,

gew. Fabrikat:
......................................................

gew.
Typ:...................................................
....

liefern und montieren.
Menge: 2,000 Stck

**2.6.130 Schallschutz-Set für Wand-WC**
Standard Ausführung verbesserter Schallschutz beim
Spülvorgang und zum Ausgleich von Unebenheiten mit
Befestigungs- und Montagezubehör
Materialstärke: RG 70/7 mm

gew. Fabrikat:
.......................................................

gew.
Typ:...................................................
....

liefern und montieren.
Menge: 2,000 Stck

**2.6.140 Unterputz Spülkasten**
-  Für Trockenbau
-  Zum Einbau in teil- oder raumhohe
Vorwandinstallationen
-  Zum Einbau in raumhohe Installationswände
-  Zum Einbau in teil- oder raumhohe Systemwände
-  Für Wand-WCs mit Anschlussmaßen nach DIN EN
  33:2011-11
-  Für Wand-WCs mit Ausladung bis 62 cm
-  Für 1-Mengen-,2-Mengen- oder Spül-Stopp-Spülung
-  Für Fußbodenaufbauten 0-20 cm
Eigenschaften
-  Selbsttragender Rahmen pulverbeschichtet
-  Rahmen mit Bohrlöchern D 9 mm für Befestigung im
  Holzständerbau
-  Rahmen vorbereitet für Abstützungen bei
WC-Keramiken
  mit kleiner Auflagefläche
-  Fußstützen verzinkt
-  Fußstützen verstellbar 0-20 cm
-  Fußstützen mit Rutschhemmung
-  Fußplatten drehbar
-  Fußplattentiefe passend zum Einbau in U-Profile UW
50
  und UW 75 und Systemschienen
-  Anschlussbogen in verschiedenen Tiefenpositionen
  werkzeuglos montierbar, Verstellbereich 45 mm
-  Befestigung Anschlussbogen schallgedämmt
-  UP-Spülkästen mit Betätigung von vorne
-  UP-Spülkasten schwitzwassergedämmt
-  Bei Werkseinstellung sofortiges Nachspülen möglich
-  Montage- und Instandhaltungsarbeiten am
UP-Spülkasten
  werkzeuglos
-  Wasseranschluss hinten oder oben mittig
-  Bauschutz für Serviceöffnung schützt vor
Feuchtigkeit und
  Schmutz
-  Bauschutz für Serviceöffnung ablängbar
-  Ausgerüstet mit Leerrohr für Wasserzuleitung zum
Anschluss
-  Mit Befestigungsmöglichkeit für Elektroanschluss

Lieferumfang
-  Wasseranschluss R 1/2, mit integriertem Eckventil
und
  Handrad
-  Bauschutz für Serviceöffnung
-  2 Schutzstopfen
-  Anschlussset für WC, D 90 mm
-  Anschlussbogen 90G aus PE-HD, D 90 mm
-  Übergangsmuffe aus PE-HD, D 90 / 110 mm
-  2 Gewindestangen M12
-  Befestigungsmaterial

gew.
Fabrikat:..............................................
.........

gew. Typ:
.......................................................

liefern und montieren.
Menge: 2,000 Stck

**2.6.150 Betätigungsplatte**
verschraubbar Edelstahl gebürstet/poliert/
Verwendungszwecke
-  Zur Spülauslösung bei UP-Spülkästen
Eigenschaften
-  Betätigung von vorne
-  Drückerstangen schallgedämmt, werkzeuglose
  Schnelleinstellung
Lieferumfang
-  Befestigungsrahmen
-  2 Distanzbolzen
-  Drückerstange
-  Unterbrechungshebel
-  Schraubenset

gew.
Fabrikat:..............................................
.........

gew.
Typ:...................................................
....

liefern und montieren.
Menge: 2,000 Stck

**2.6.160 WC-Papierhalter**
rechtwinklig gebogener U-förmiger Halter,
diebstahlgeschützt durch verdeckte Verschraubung aus
hochwertigem Polyamid
Farbe:  reinweiß
Material:  Kunststoff

gew.
Fabrikat:..............................................
.........

gew.
Typ:...................................................
...

liefern und montieren.
Menge: 2,000 Stck

**2.6.170 WC-Bürstengarnitur**
Wandmodell
Ausstattung: mit Bürstenhalterung, mit WC-Bürste
Farbe:  reinweiß
Material: Kunststoff

gew.
Fabrikat:..............................................
.........

gew.
Typ:...................................................
....

liefern und montieren.
Menge: 2,000 Stck

**2.6.180 Reserverollenhalter, weiß**
zylindrischer Papierhalter mit
Befestigungsrosettediebstahl
geschützt durch verdeckte Verschraubung aus
hochwertigem Polyamid

Farbe: reinweiß
Material  Kunststoff

gew.
Fabrikat:..............................................
.........

gew.
Typ:...................................................
....

liefern und montieren.
Menge: 2,000 Stck

**2.6.190 Hygienebeutelspender**
zur Aufnahme und Entnahme von handelsüblichen
Hygienebeuteln aus Kunststoff zur Wandmontage aus
hochwertigem Polyamid inklusive korrosionsfreiem
Befestigungsmaterial

Farbe:  reinweiß
Material  Kunststoff

gew.
Fabrikat:..............................................
.........

gew.
Typ:...................................................
..

liefern und montieren.
Menge: 2,000 Stck

**2.6.200 Abfallbehälter, min. 6 Liter**
zylindrisch geformter Behälter mit Klappdeckel
abnehmbar Deckel kann durch leichten Druck mit dem Knie
gegen den Behälter oder mit der Hand geöffnet werden
mit Haftetikett zur Erläuterung der Bedienung per Knie
integriertes Fach für  handelsübliche Hygienetüten nur
zur Wandmontage geeignet.
Inhalt min. 6 Liter
aus hochwertigem Polyamid

Farbe:  reinweiß
Material  Kunststoff

gew. Fabrikat:
.......................................................

gew.
Typ:...................................................
....

liefern und montieren.
Menge: 2,000 Stck

*Hinweis*
Waschtisch- Anlage, Mädchen und Jungen WC, Personal

**2.6.210 Waschtisch**
Ausstattungs-Merkmale  Mit Hahnloch/ Mit Überlauf/

Ohne Beschichtung
Montage  ohne Waschtischunterschrank
Montageart  Wandhängend

Nennmaße (B × T): 600 × 480 mm.
Abmessungen entsprechend der vorgesehenen
Einbausituation; gleichwertige Ausführungen sind
zulässig, sofern Passgenauigkeit und Funktion
uneingeschränkt gewährleistet sind.

Material  Keramik
Eckig, für 3-Loch Armatur geeignet, mittleres Hahnloch
durchgestochen, mit Überlauf, Befestigung mit 2
Stockschrauben

gew.
Fabrikat:..............................................
.........

gew.
Typ:...................................................
....

liefern und montieren.
Menge: 5,000 Stck

**2.6.220 Schallschutz-Set für Waschtisch**
Schallschutz-Set für Waschtische verbesserter
Schallschutz und zum Ausgleich von Unebenheiten
verpackt im Polybeutel.

Materialstärke:  ca. 4 mm

gew.
Fabrikat:..............................................
.........

gew.
Typ:...................................................
....

liefern und montieren.
Menge: 6,000 Stck

**2.6.230 Eckregulierventil 1/2"**
gew.
Fabrikat:..............................................
.........

gew.
Typ:...................................................
....

liefern und montieren.
Menge: 12,000 Stck

**2.6.240 Waschtischmischer**
Einhebel-Waschtischmischer, Komfort-Höhe mit
Zugstangen-Ablaufgarnitur, chrom
Installationsmethode: Einloch

weitere Eigenschaften:
- Normalstrahl
- Durchflussmenge: 5 l/min
- Temperaturbegrenzung einstellbar
- Zugstangen-Ablaufgarnitur G 1 1/4
- für Durchlauferhitzer geeignet
- Anschlussart: G 3/8 Anschlussschläuche
- Anschlussgröße: DN15

gew.
Fabrikat:..............................................
.........

gew.Typ:
.......................................................

liefern und montieren.
Menge: 6,000 Stck

**2.6.250 Waschtischelement min. 112cm mit Unterputz-Geruchsverschluss**
Verwendungszwecke
-  Für Trockenbau
-  Zum Einbau in teil- oder raumhohe
Vorwandinstallationen
-  Zum Einbau in raumhohe Installationswände
-  Zum Einbau in teil- oder raumhohe Systemwände
-  Für barrierefreies Bauen geeignet
-  Zur Montage von Waschtischen
-  Für Standarmaturen
-  Für Fußbodenaufbauten 0-20 cm Eigenschaften
-  Selbsttragender Rahmen pulverbeschichtet
-  Rahmen mit Bohrlöchern D 9 mm für Befestigung im
  Holzständerbau
-  Fußstützen verzinkt
-  Fußstützen verstellbar 0-20 cm
-  Fußstützen mit Rutschhemmung
-  Fußplatten drehbar
-  Fußplattentiefe passend zum Einbau in U-Profile UW
50
  und UW 75 und Systemschienen
-  Befestigungsabstand Waschtisch 5-38 cm
-  UP-Geruchsverschluss mit optimaler
Strömungsführung
  und hoher Selbstreinigungsfähigkeit
-  UP-Geruchsverschluss bei Fertigmontage +/- 3 cm
  höhenverstellbar
-  Wandeinbaukasten mit Anschlussstutzen aus PP, D 50
mm
-  Befestigung für Anschlussbogen höhenverstellbar
und
  schallgedämmt
-  Traverse Armatur höhen- und tiefenverstellbar

Lieferumfang
-  2 Anschlusswinkel R 1/2,
-  2 Schalldämmunterlagen
-  2 Dämmhülsen
-  Bauschutz
-  2 Gewindestangen M10
-  Befestigungsmaterial

gew.
Fabrikat:..............................................
.........

gew.
Typ:...................................................
....

liefern und montieren.
Menge: 6,000 Stck

**2.6.260 Doppelhaken**
Farbe: reinweiß

gew.
Fabrikat:..............................................
.........

gew.
Typ:...................................................
....

liefern und montieren.
Menge: 6,000 Stck

**2.6.270 Papierkorb**
Drahtgitter-Papierkorb - Rilsan beschichtet, stoß- und
kratzfest

gew.
Fabrikat:..............................................
.........

gew.
Typ:...................................................
....

liefern und montieren.
Menge: 6,000 Stck

**2.6.280 Papierhandtuchspender**
Papierhandtuchspender, mit Druckknopf und Paneel
Der Papierhandtuchspender eignet sich zur Aufbewahrung
von Faltpapiertüchern.
Farbe:  weiß

gew.
Fabrikat:..............................................
.........

gew.
Typ:...................................................
....

liefern und montieren.
Menge: 5,000 Stck

**2.6.290 Seifencremespender**
für 500 ml Flaschen, mit Panel und Zylinderschloß

Farbe:  weiß

gew.
Fabrikat:..............................................
.........

gew.
Typ:...................................................
....

liefern und montieren.
Menge: 5,000 Stck

**2.6.300 Spiegel inkl. verdeckter Befestigung**
mit C-Schliff, Spiegel rechteckig aus Kristallglas,
inkl. verdeckter Befestigung

Nennmaße (B × H): 600 x 500mm.
Abmessungen entsprechend der vorgesehenen
Einbausituation; gleichwertige Ausführungen sind
zulässig, sofern Passgenauigkeit und Funktion
uneingeschränkt gewährleistet sind.

gew.
Fabrikat:..............................................
.........

gew.
Typ:...................................................
....

liefern und montieren.
Menge: 1,000 Stck

**2.6.310 Spiegel mit Splitterschutz, inkl. verdeckter Befestigung**
mit C-Schliff, Spiegel rechteckig aus Kristallglas,
inkl. verdeckter Befestigung

Nennmaße (B × H): 600 x 500mm.
Abmessungen entsprechend der vorgesehenen
Einbausituation; gleichwertige Ausführungen sind
zulässig, sofern Passgenauigkeit und Funktion
uneingeschränkt gewährleistet sind.

gew.
Fabrikat:..............................................
.........

gew.
Typ:...................................................
....

liefern und montieren.
Menge: 5,000 Stck

*Hinweis*
Urinal-Anlage, Jungen WC

**2.6.320 Urinal Jungen**
Montageart  Wandhängend
Material  Keramik

Lieferumfang  Befestigungssatz mit Abdeckkappen
Zulauf  Hinten
Abgang: Hinten

gew. Fabrikat:
.......................................................

gew.
Typ:...................................................
....

liefern und montieren.
Menge: 4,000 Stck

**2.6.330 Unterputz Urinalelement Handauslösung**
Verwendungszwecke
-  Für Trockenbau
-  Zum Einbau in teil- oder raumhohe
Vorwandinstallationen
-  Zum Einbau in raumhohe Installationswände
-  Zum Einbau in teil- oder raumhohe Systemwände
-  Zur Montage von Urinalen
-  Zum Einbau von Urinalsteuerungen
-  Für Fußbodenaufbauten 0-20 cm
Eigenschaften
- Selbsttragender Rahmen pulverbeschichtet
- Rahmen mit Bohrlöchern D 9 mm für Befestigung im
  Holzständerbau
- Fußstützen verzinkt
- Fußstützen verstellbar 0-20 cm
- Fußstützen mit Rutschhemmung
- Fußplatten drehbar
- Fußplattentiefe passend zum Einbau in U-Profile UW50
und
  UW 75 und Systemschienen
- Elementhöhe auf Urinal anpassbar, 112-130 cm
- Universelles UP-Gehäuse für Urinalsteuerungen
- Anschlussklemme für Elektroanschluss im UP-Gehäuse
- Wasseranschluss rechts am UP-Gehäuse
- Anschlusswinkel werkzeuglos montierbar
- Absperrventil mit Drossel, vormontiert
- Mit eingebautem Leerrohr zum Spülen der Leitung
- Bauschutz für Serviceöffnung min. 10,5 x 10,5 cm
werkzeuglos
  ablängbar
- Spülschlauch biegbar
- Spülschlauch mit Führung zum Verhindern von stehendem
  Wasser
- Befestigung für Zulauf D 32 mm höhenverstellbar
- Befestigung für Anschlussbogen höhenverstellbar und
  schallgedämmt
- Urinalbefestigungen M8, breiten- und höhenverstellbar
- Traversen mit Mittenmarkierung, werkzeuglos
verstellbar
- Zusätzliche Befestigung für Urinal mit Zubehör
möglich
- Mit Zubehör auf Urinale mit Sprühkopf umrüstbar

Lieferumfang
-  Anschlusswinkel R 1/2
-  Bauschutz mit Deckel
-  Verbindungsrohr zwischen Zulauf D 32 mm und
Urinal,
  mit Dichtung auf Urinal
-  Schutzstopfen
-  Anschlussbogen aus PE-HD, D 63 / 50 mm
-  Schutzkappe
-  Dichtung D 57 / 50 mm
-  Urinalgeruchsverschluss D 50 mm, mit Dichtung auf
Urinal
-  2 Gewindestangen M8
-  Befestigungsmaterial

gew.
Fabrikat:..............................................
.........

gew.
Typ:...................................................
....

liefern und montieren.
Menge: 1,000 Stck

**2.6.340 Unterputz Urinalelement für verdeckte Urinalsteuerung**
Verwendungszwecke
-  Für Trockenbau
-  Zum Einbau in teil- oder raumhohe
Vorwandinstallationen
-  Zum Einbau in raumhohe Installationswände
-  Zum Einbau in teil- oder raumhoheSystemwände
-  Zur Montage von Urinalen
-  Zum Einbau von elektischer Urinalsteuerung
berührungslos
  für verdeckte Montage
-  Für Fußbodenaufbauten 0-20 cm
Eigenschaften
-  Selbsttragender Rahmen pulverbeschichtet
-  Rahmen mit Bohrlöchern D 9 mm für Befestigung im
  Holzständerbau
-  Fußstützen verzinkt
-  Fußstützen verstellbar 0-20 cm
-  Fußstützen mit Rutschhemmung
-  Fußplatten drehbar
-  Fußplattentiefe passend zum Einbau in U-Profile
UW50 und
  UW 75 und Systemschienen
-  Elementhöhe auf Urinal anpassbar, 112-130 cm
-  Universelles UP-Gehäuse für Urinalsteuerung zur
Aufnahme
  der elktronischer Urinalsteuerung berührungslos
für verdeckte
  Montage
-  Anschlussklemme für Elektroanschluss im UP-Gehäuse
-  Wasseranschluss rechts am UP-Gehäuse
-  Anschlusswinkel werkzeuglos montierbar
-  Absperrventil mit Drossel, vormontiert
-  Mit eingebautem Leerrohr zum Spülen der Leitung
-  Bauschutz für Serviceöffnung min. 10,5 x 10,5 cm
werkzeuglos
  ablängbar
-  Spülschlauch biegbar
-  Spülschlauch mit Führung zum Verhindern von
stehendem
  Wasser
-  Befestigung für Zulauf DN 32 mm höhenverstellbar
-  Befestigung für Anschlussbogen höhenverstellbar
und
  schallgedämmt
-  Urinalbefestigungen M8, breiten- und
höhenverstellbar
-  Traversen mit Mittenmarkierung, werkzeuglos
verstellbar
-  Zusätzliche Befestigung für Urinal mit Zubehör
möglich
-  Mit Zubehör auf Urinale mit Sprühkopf umrüstbar

Lieferumfang
-  Anschlusswinkel R 1/2
-  Bauschutz mit Deckel
-  Verbindungsrohr zwischen Zulauf D 32 mm und
Urinal, mit
  Dichtung auf Urinal
-  Schutzstopfen
-  Urinal-Anschlussgarnitur mit Absaugesiphon
-  Flexible Spülverbindung zum Einlauf
-  Anschlussbogen aus PE-HD, D 63 / 50 mm
-  Schutzkappe
-  Dichtung D 57 / 50 mm
-  Urinalgeruchsverschluss D 50 mm, mit Dichtung auf
Urinal
-  2 Gewindestangen M8
-  Befestigungsmaterial

gew.
Fabrikat:..............................................
.........

gew.
Typ:...................................................
....

liefern und montieren.
Menge: 4,000 Stck

**2.6.350 Urinal-Handauslösung**
Verwendungszwecke
-  Zur manuellen Spülauslösung von Urinalen
-  Für Montageelemente für Urinal mit Betätigung von
vorne
-  Für Montageelemente für Urinal mit Betätigung von
oben
-  Zum Einbau in Rohbausets Urinalsteuerungen

Eigenschaften
- Betätigungsplatte mit Sicherungsriegel
- Spülzeiteinstellung mit Luftdüsen (pneumatisch)
- Geringe Auslösekraft
- Geringe Hubbewegung
- Spülauslösung beim Loslassen der Betätigungstaste
- Spülmenge über Drosselschraube des Rohbausets bis auf
  0,5 l pro Spülung reduzierbar
- Armaturengruppe II nach DIN 4109

Lieferumfang
- Betätigungsplatte weiß
- Pneumatische Spülauslösung, vormontiert auf
  Befestigungsrahmen
- Pneumatikventil
- Befestigungsmaterial

gew.
Fabrikat:..............................................
.........

gew.
Typ:...................................................
....

liefern und montieren.
Menge: 1,000 Stck

**2.6.360 Urinalsteuerung berührungslos**
Eigenschaften
-  zur berührungslosen Spülauslösung von Urinalen
-  zur verdeckten Spülauslösung von Urinalen
-  Zum Einbau in Rohbausets Urinalsteuerungen
-  zur Montage hinter der Keramik vandalensicher
-  Erfassung / Detektion von Temperaturveränderungen
in
  Kombination mit Durchfluss
-  Sensor für Benutzererkennung im Siphon, wechselbar,
  kunststoffummantelt
-  Spülzeit manuell einstellbar
-  Intervallspülung einstellbar
-  dynamische Spülzeitanpassung
-  Überlaufschutz
-  Spülzeitpunkt ca. 8 - 10 s nach der Benutzung
-  Stromversorgung über Netzanschluss
-  Funktionen mit Handy uneingeschränkt
-  einstellbar und abfragbar bei demontierter Keramik
-  Funktion zum Befüllen des Siphons
-  Füllstandsüberwachung gegen Austrocknen des Siphons
-  Ventilschließfunktion bei Stromausfall
-  einmalige Spülung nach Aktivierung der Stromzufuhr
-  Spülmenge über Drosselschraube des Rohbausets bis
auf
  0,5 l pro Spülung reduzierbar
-  Armaturengruppe II nach DIN 4109

Lieferumfang
-  Magnetventil
-  Netzteil Elektronik, vormontiert auf
Befestigungsrahmen
-  Geruchsverschluss mit Klammer und Sensor
-  Spritzschutz
-  Befestigungsmaterial

gew.
Fabrikat:..............................................
.........

gew.
Typ:...................................................
....

liefern und montieren.
Menge: 4,000 Stck

**2.6.370 Urinal-Zulaufgarnitur, DN 15**
gew. Fabrikat:
.......................................................

gew.
Typ:...................................................
...

liefern und montieren.
Menge: 4,000 Stck

**2.6.380 Schallschutz-Set für Wand-Urinal**
gew.
Fabrikat:..............................................
.........

gew.
Typ:...................................................
....

liefern und montieren.
Menge: 4,000 Stck

**2.6.390 Urinal-Absaug-Siphon DN 50**
Urinal-Absaug-Siphon nach DIN 19545. Siphon für
Urinalbecken nach DIN 1390. Ablaufstutzen DN 50 von
0-90 Grad verstellbar, Komplett mit Lippendichtung für
Urinalstutzen d = 50 mm.
Material: Polypropylen

gew.
Fabrikat:..............................................
.........

gew.
Typ:...................................................
....

liefern und montieren.
Menge: 4,000 Stck

#### 2.7 Sonstige Sanitäre Einrichtung

*Hinweis*
PuMi und Abstellraum

**2.7.10 Ausgussbecken min.505x330mm**
innen und außen glasiert, ohne Hahnlochbohrung, ohne
Überlauf, Kunststoffumrandung grau, inklusive
Ablaufventil mit Kette und Stopfen.

gew.
Fabrikat:..............................................
.........

gew.
Typ:...................................................
....

liefern und montieren.
Menge: 1,000 Stck

**2.7.20 Alu-Eimerrost für Ausgussbecken**
gew.
Fabrikat:..............................................
.........

gew.
Typ:...................................................
....

liefern und montieren.
Menge: 1,000 Stck

**2.7.30 Röhren-Siphon**
1 1/2"xDN 50, o.WA-Anschluss Röhren-Siphon nach DIN EN
274 Anschlüsse: 1 1/2" x DN 50,
Material: Polypropylen, hochschlagfest mit
verstellbarem
Kugelgelenkablaufbogen

gew.
Fabrikat:..............................................
.........

gew.Typ:...............................................
........

liefern und montieren.
Menge: 1,000 Stck

**2.7.40 Zweigriff-Schwenk-Batterie, Wandmontage**
Spültisch-Wandbatterie, DN15
Metallgriffe wärmeisoliert, Chromoberfläche
Longlife-Oberteile Auslauf mit Mousseur schwenkbarer
Rohrauslauf
Schwenkbereich 360 Grad, Ausladung min. 200mm,
S-Anschlüsse

gew.
Fabrikat:..............................................
.........

gew.
Typ:...................................................
....

liefern und montieren.
Menge: 1,000 Stck

**2.7.50 Doppelhaken**
Farbe: reinweiß

gew.
Fabrikat:..............................................
.........

gew.
Typ:...................................................
....

liefern und montieren.
Menge: 1,000 Stck

*Hinweis*
Ausgussbecken mit 10 Literspeicher

**2.7.60 Stahl-Ausgussbecken min. 505x330mm**
innen und außen glasiert, ohne Hahnlochbohrung, ohne
Überlauf, Kunststoffumrandung grau, inklusive
Ablaufventil mit Kette und Stopfen.

gew.
Fabrikat:..............................................
.........

gew.
Typ:...................................................
....

liefern und montieren.
Menge: 2,000 Stck

**2.7.70 Alu-Eimerrost für Stahl-Ausgussbecken**
gew.
Fabrikat:..............................................
.........

gew.
Typ:...................................................
....

liefern und montieren.
Menge: 2,000 Stck

**2.7.80 PVC-Geruchverschluss 1Anschl 1 1/2"x 50**
1 Anschl 1 1/2"x 50 super leise

komplett liefern und montieren
Menge: 2,000 Stck

**2.7.90 Röhren-Siphon**
o.WA-Anschluss Röhren-Siphon nach DIN EN 274
Anschlüsse: 1 1/2" x DN 50,
Material: Polypropylen, hochschlagfest mit
verstellbarem
Kugelgelenkablaufbogen

gew.
Fabrikat:..............................................
.........

gew.
Typ:...................................................
....

liefern und montieren.
Menge: 2,000 Stck

**2.7.100 Zweigriff-Schwenk-Batterie, Wandmontage**
Spültisch-Wandbatterie, DN15
Metallgriffe wärmeisoliert, Chromoberfläche
Longlife-Oberteile Auslauf mit Mousseur schwenkbarer
Rohrauslauf Schwenkbereich 360 Grad, Ausladung min 200
mm,
S-Anschlüsse

gew.
Fabrikat:..............................................
.........

gew.
Typ:...................................................
....

liefern und montieren.
Menge: 2,000 Stck

**2.7.110 Einhändige Spültisch-Wandbatterie, verchromt**
1/2",min 206 mm Ausladung, verchromt

liefern und montieren.
Menge: 2,000 Stck

**2.7.120 Druckloser Kleinspeicher 10 Liter**
Die  Geräte sind geeignet für die Warmwasserversorgung
von einzelnen Zapfstellen, z. B. zur Versorgung eines
Waschbecken oder einer Spüle.Druckloses Gerät zur
Versorgung einer Zapf- stelle, Verwendung nur mit
drucklosen Armaturen. Untertischmontage

AUSSTATTUNG UND KOMFORT:
Die energiesparende thermostop-Funktion verhindert die
Schwerkraftzirkulation vom Kleinspeicher zur Armatur
und
verhindert somit das Aufheizen der Temperierarmatur.
Temperaturregler mit im Wasser liegender
Temperaturerfassung für genaue und schnelle
Temperaturerfassung.
Stufenlose Temperaturwahl über Drehwähler von 35 - 85
Grad C.  Automatische Frostschutzstellung bei
ausgeschaltetem Gerät.
Aufheizanzeige durch Signallampe.
Kunststoff-Innenbehälter aus Polypropylen mit EPS
Wärmedämmung für geringe Energieverluste.

INSTALLATION UND SERVICE:
Installationssystem für eine schnelle und einfache
Montage. Einfacher Austausch durch Berücksichtigung
marktüblicher
Befestigungspunkte. Einfache Wandmontage durch
universeller Montageleiste. Metall
Wasser-Schraubanschlüsse. Anschlusskabel mit
Schutzkontakt-Stecker. Schutzart IP 24.

SICHERHEIT UND QUALITÄT:
Robuster Kupfer-Rohrheizkörper mit niedrieger
Oberflächenbelastung. Wiedereinschaltbare
Sicherheitstemperaturbegrenzer. Mechanische
Temperaturbegrenzung bei 45 Grad C möglich.

Technische Daten:
Nenninhalt: 10 l, Mischwassermenge 40 Grad C: 10,0 l,
Nennspannung: 230 V, Nennspannung 1: 220 V,
Nennspannung 2: 230 V, Nennspannung 3: 240,
Nennleistung 1: 1,8 kW ,Nennleistung 2: 2,0 kW,
Nennleistung 3: 2,2 kW, Nennstrom 1: 8,3 A,
Nennstrom 2: 8,7 A, Nennstrom 3: 9,1 A,
Absicherung 1: 10 A,
Absicherung 2: 10 A,
Absicherung 3: 10 A,
Phasen: 1/ N/PE,
Frequenz: 50/60 Hz
Netzanschluss:1/N/PE,
Temperatureinstellbereich: ca. 35- 85 GradC, Max.
zulässiger Druck: 0 MPa,Max. Durchflussmenge: 5 l/min,
Bereitschaftsenergieverbrauch/ 24 h bei 65 GradC: 0,
32kWh, Energieeffizienzklasse: A,Schutzart (IP): IP24
D,
Montageart: Untertisch bzw Übertisch,
Bauart: offen,Innenbehälter
Werkstoff: PP
Wärmedämmung: EPS,
Gehäusematerial: PS,
Wasseranschluss: G 3/8 A,
Farbe: weiß
liefern und montieren einschl. Anschluß an die
Spültisch-Wandarmatur sowie sämtlicher Nebenarbeiten.

gew.
Fabrikat:..............................................
.........

gew.
Typ:...................................................
....
liefern und montieren.
Menge: 2,000 Stck

**2.7.130 Doppelhaken**
Farbe: reinweiß

gew.
Fabrikat:..............................................
.........

gew.
Typ:...................................................
....

liefern und montieren.
Menge: 2,000 Stck

*Hinweis*
Sonstiges

**2.7.140 Badablauf, senkrecht, mit Rost aus Edelstahl min.100/100**
Ablaufleistung 0,45 l/s, mit Abdichtungsflansch,
mit herausnehmbarem, geruchsicherem Geruchverschluss
(Sperrwasserhöhe 30 mm), mit dreh- und
höhenverstellbarem Aufsatz, mit Schutzstopfen, mit
Rost aus Edelstahl,
mit senkrechtem Ablaufstutzen,
DN 50, komplett liefern und an vorh. Grundleitung
anschließen und eindichten einschl. sämtlichen Zubehör
(Reduzierstücke,etc.) und Nebenarbeiten

gew. Fabrikat:
.......................................................

gew.
Typ:...................................................
....

liefern und montieren.
Menge: 4,000 Stck

**2.7.150 Ablaufgehäuse DN 50/70**
nach DIN EN 1253. Für den Anschluss an Kunststoffrohr.
Ablaufstutzen: DN 50 / 70 senkrecht, mit Flansch, mit
herausnehmbarem Glockengeruchverschluss,
Bauschutzdeckel und Tragring.

Ablaufleistung: DN 50 1,78 l/s, DN 70 1,97 l/s

Material: Polypropylen, hochschlagfest
Komplett liefern und an vorh. Grundleitung anschließen
und
eindichten einschl. sämtlichen Zubehör
(Reduzierstücke,etc.) und Nebenarbeiten.

gew. Fabrikat:
.......................................................

gew.
Typ:...................................................
....

liefern und montieren.
Menge: 4,000 Stck

**2.7.160 Badablauf mit Abdichtungsflansch DN 50, senkrecht mit Aufsatz100x100**
Ablaufleistung 0,9 l/s, aus Kunststoff, mit
Abdichtungsflansch, güteüberwacht nach DIN EN 1253, mit
dreh- und höhenverstellbarem Aufsatz, mit Rost aus
Edelstahl, mit senkrechtem Ablaufstutzen, DN 50
Komplett liefern und an vorh. Grundleitung anschliessen
und
eindichten einschl. sämtlichen Zubehör
(Reduzierstücke,etc.) und Nebenarbeiten

gew.
Fabrikat:..............................................
.........

gew.
Typ:...................................................
....

liefern und montieren.
Menge: 4,000 Stck

### 3 Lüftungsanlage und Zubehör nach DIN 18017-3

#### 3.1 Lüftungsanlage und Zubehör nach DIN 18017-3

**3.1.10 Unterputz-Gehäuse**
ohne Brandschutz für Wandeinbau aus normal
entflammbarem Kunststoff. Klasse B 2 mit Ausblasstutzen
für Normrohre NW 75/80 mm, Absperrvorrichtung aus
Kunststoff mit luftdichter Rückschlagklappe und
Putzdeckel. Auslass mit Rückschlag- klappe zur
universellen Montage in jeder Lage um 90 Grad
umsetzbar. Integrierte Steckverbindung für elektrischen
Anschluss des Ventilatoreinsatzes.

gew.
Fabrikat:..............................................
.........

gew.
Typ:...................................................
....

liefern und montieren.
Menge: 10,000 ST

**3.1.20 Ventilatoreinsatz mit Fassade und Nachlauffunktion V >= 60 m³/h**
V = 60 cbm/h Ventilator-Einsatz mit integriertem
Nachlauf, 60 mü/h Volumenstrom Spiralgehäuse mit
aerodynamisch und akustisch optimiertem Radial-Laufrad,
hoher Druckreserve und niedrigem Geräuschpegel.
Schallschutz entspr. DIN 4109 T.2. Werkzeuglose
Einschubmontage unter gleichzeitigem elektrischem
Kontaktschluss der Steckkupplung. Energiesparender
Kondensatormotor in geschlossenem Aluminiumgussgehäuse.
Wartungsfreie Kugellager für 40.000 Betriebsstunden.
Flache, elegante Fassade, raumseitig- mehrfach Design
prämiert  aus hochwertigem Kunststoff, Alpinweiß.
Luftfilter (Klasse G2) als Dauerfilter
(spülmaschinenfest) unter
der aufklappbaren, geschlossenen Frontplatte.
Integrierte Filter-Verschmutzungsanzeige mit optischem
Warnhinweis für anstehende Reinigung.
Steuerung: Nach Bedarf, über handelsüblichen Ein- /
Ausschalter
(parallel mit Raumlicht), mit Nachlauffunktion:
Nachlaufzeit ca. 6 Min.,
Anlaufverzögerung ca. 45 Sek. (festeingestellt).

Leistung:
Planmäßiger Volumenstrom = 60 mü/h bei 260 Pa
Druckreserve.
Geräusch: Schalldruck bei AL = 10m  = 35 dB(A)
Schallleistung 39 dB(A)
Schutzart: IPX5 (strahlwassergeschützt),
schutzisoliert, geeignet zumEinbau im Bereich 1 von
Nassräumen

Elektrische Daten:
230 V, 50 Hz, 18 Watt,
Zuleitung: NYM-O, 3x1,5mm

gew.
Fabrikat:..............................................
.........

gew.
Typ:...................................................
....

liefern und montieren.
Menge: 10,000 ST

**3.1.30 Zulage für Ventilatoreinsatz V >= 90 m³/h**
wie vor beschrieben jedoch V > = 90 cbm/h

gew.
Fabrikat:..............................................
.........

gew.
Typ:...................................................
....

liefern und montieren.
Menge: 10,000 ST

**3.1.40 Brandschutzklappe DN 100 für Lüftungsleitungen**
liefern und fachgerecht montieren einschließlich
Kennzeichnung

gew.
Fabrikat:..............................................
.........

gew.
Typ:...................................................
....

liefern und montieren.
Menge: 10,000 ST

**3.1.50 Wickelfalzrohr verzinkt DN 100, 0,6mm**
liefern und montieren.
Menge: 40,000 M

**3.1.60 Abzweigstück Wickelfalz verzinkt**
DN 100 x 80,  90 Grad, komplett liefern und montieren
Menge: 25,000 ST

**3.1.70 Bogen Wickelfalz verzinkt DN 100**
90 Grad, komplett liefern und montieren
Menge: 12,000 ST

**3.1.80 Steckverbinder Wickelfalz DN 100, verzinkt**
komplett liefern und montieren
Menge: 10,000 ST

**3.1.90 flexibles Aluminiumrohr DN 80, gestaucht**
ausziehbar auf ca.5m, komplett liefern und montieren
Menge: 10,000 m

**3.1.100 Kondensatdeckel Wickelfalz verzinkt DN 100**
mit Anschluss 1/2" für Formteile, komplett liefern und
montieren
Menge: 4,000 ST

**3.1.110 Dachhaube**
gew.
Fabrikat:..............................................
.........

gew.
Typ:...................................................
....

liefern und montieren.
Menge: 4,000 Stck

**3.1.120 Inbetriebnahme und Einweisung der Lüftungsanlage**
Menge: 1,000 Psch

### 4 Klimatechnik

#### 4.1 Klimaanlage

**4.1.10 Wandgerät Standard**
Mitsubishi Electric MSZ-AY25VGKP o. glw.

Raumklimagerät als Wandinnengerät zur Verwendung mit
einem kompatiblen Inverter-Außengerät bzw.
Multi-Split-Inverter-Außengerät.

Gehäuse
Kompaktes Wandgerät mit flacher Bauform. Gehäuse aus
schlagfestem, UV-beständigem Kunststoff in weißer
Ausführung. Sämtliche für Wartungs- und Servicearbeiten
erforderlichen Gehäuseteile müssen demontierbar sein.
Befestigung über Montageplatte mit einfacher
Geräteaufnahme.

Luftansaugung und Luftfiltration
Luftansaugung im oberen Gerätebereich über einen
auswaschbaren bzw. regenerierbaren Luftfilter.
Zusätzlich ist ein Luftreinigungssystem zur Reduzierung
von Feinstaub, Allergenen sowie mikrobiellen
Belastungen vorzusehen.

Luftausblas
Frontseitiger Luftausblas mit motorisch verstellbaren
Luftleitlamellen. Automatische vertikale Luftverteilung
sowie manuelle oder automatische Einstellung der
Luftausblasrichtung.

Wärmetauscher
Hochleistungswärmetauscher aus Kupferrohren mit
Aluminiumlamellen, geeignet für den Heiz- und
Kühlbetrieb. Kältemittelanschlüsse als
Bördelanschlüsse. Das Kältesystem ist werkseitig
getrocknet, evakuiert und mit Schutzgas befüllt.
Kondensatwanne mit geeigneten Maßnahmen zum Schutz
gegen Kondenswasserbildung.

Ventilator
Direkt angetriebenes Querstromgebläse mit elektronisch
geregeltem EC-Motor. Mehrstufige
Ventilatordrehzahlregelung, dynamisch ausgewuchtet und
schwingungsarm gelagert.

Regelung und Steuerung
Werkseitig vollständig verdrahtet mit Anschlussklemmen
für Spannungsversorgung und Datenkommunikation.
Mikroprozessorsteuerung zur Regelung und Überwachung
sämtlicher Gerätefunktionen.

Das Gerät ist mit einer integrierten oder nachrüstbaren
WLAN-Schnittstelle zur Anbindung an ein Gebäudenetzwerk
und zur Fernbedienung über eine App für mobile
Endgeräte auszustatten.
Funktionen
Im Lieferumfang enthalten ist eine
Infrarot-Fernbedienung mit Wochenzeitschaltfunktion.

Das Gerät verfügt mindestens über folgende
Betriebsarten und Funktionen:

Kühlen
Heizen
Lüften
Entfeuchten
Automatische Betriebsartenumschaltung
Automatische Ventilatorregelung
Automatische Luftleitlamellensteuerung
Nachtbetrieb mit reduziertem Geräuschpegel
Einstellbarer Solltemperaturbereich von mindestens 16
°C bis 31 °C
Automatischer Wiederanlauf nach Spannungsunterbrechung
Speicherung der eingestellten Betriebsparameter
Wochenzeitschaltprogramm mit mehreren Schaltzeiten je
Tag
Fehlerdiagnose- und Selbstüberwachungsfunktion
Vereisungsschutz
Frostschutzbetrieb mit einer reduzierten Raumtemperatur
von ca. 10 °C
Luftreinigung
Das Gerät ist mit einem integrierten
Luftreinigungssystem auszustatten, das zur Reduzierung
von Feinstaub (PM2,5), Allergenen, Bakterien,
Schimmelsporen und vergleichbaren luftgetragenen
Partikeln geeignet ist.

Selbstreinigungsfunktion
Automatische Trocknungsfunktion des Wärmetauschers nach
Kühlbetrieb zur Verringerung von Feuchtigkeitsbildung
im Geräteinneren.

Normen und Ausführung
Das Gerät muss den Anforderungen der jeweils gültigen
ErP-Richtlinie sowie der EU-Verordnung Nr. 206/2012
entsprechen, CE-gekennzeichnet sein und in einem nach
ISO 9001 zertifizierten Fertigungsbetrieb hergestellt
werden. Werksseitige Funktionsprüfung unter
Betriebsbedingungen.

Technische Mindestanforderungen

Nenn-Kälteleistung: ca. 2,5 kW
Nenn-Heizleistung: ca. 3,2 kW
Saisonale Energieeffizienz Kühlen (SEER): mindestens
8,5
Saisonale Energieeffizienz Heizen (SCOP): mindestens
4,6
Energieeffizienzklasse Kühlen: mindestens A+++
Energieeffizienzklasse Heizen: mindestens A++
Luftvolumenstrom: ca. 200 bis 470 m³/h
Schalldruckpegel Innengerät: maximal 18 dB(A) in
niedrigster Ventilatorstufe und maximal 36 dB(A) in
höchster Ventilatorstufe
Schallleistungspegel: maximal 57 dB(A)

Lieferung einschließlich sämtlicher Befestigungs- und
Anschlussmaterialien sowie betriebsfertiger Montage,
Inbetriebnahme und Funktionsprüfung.

gew.
Fabrikat:..............................................
.........

gew.
Typ:...................................................
....
Menge: 1,000 St

**4.1.20 Inverter Außengerät**
zum Anschluss der Innengeräte gleicher Baugröße
Gehäuse
Gehäuse und Tragrahmen aus verzinktem Stahlblech mit
korrosionsbeständiger Pulverbeschichtung oder
gleichwertiger Oberflächenbeschichtung für den
Außeneinsatz. Innenseitige Schalldämmung.
Wartungsfreundliche Ausführung mit großflächigen,
abnehmbaren Verkleidungselementen.

Wärmetauscher
Luftgekühlter Lamellenwärmetauscher aus Kupferrohren
mit aufgepressten Aluminiumlamellen. Ausführung für den
Betrieb als Verdampfer bzw. Verflüssiger. Optimierte
Wärmetauschergeometrie zur Verbesserung der
Energieeffizienz.

Ventilator
Direkt angetriebener Axialventilator mit elektronisch
geregeltem EC-Motor oder gleichwertiger
Antriebstechnik. Drehzahlregelung in Abhängigkeit der
Betriebsbedingungen. Laufrad statisch und dynamisch
ausgewuchtet. Wartungsarmer Motor mit integriertem
Überlastschutz. Ventilator mit Berührungsschutz gemäß
den geltenden Sicherheitsvorschriften.

Verdichter
Hermetisch geschlossener, invertergeregelter Verdichter
mit variabler Drehzahl. Schwingungsentkoppelte Lagerung
zur Reduzierung der Körperschallübertragung.
Integrierter Schutz gegen Überstrom und thermische
Überlastung. Maßnahmen zum Schutz vor
Flüssigkeitsschlägen sind vorzusehen.

Kältekreislauf
Kompletter Kältekreislauf mit Filter, Sammler,
elektronischem Expansionsventil,
Vierwege-Umschaltventil für Heiz- und Kühlbetrieb sowie
Service- und Füllanschlüssen mit Absperrmöglichkeit.
Kältemittelanschlüsse als Bördelanschlüsse.
Der Kältekreislauf ist werkseitig druckgeprüft, auf
Dichtheit geprüft, getrocknet, evakuiert sowie mit
Kältemaschinenöl und der erforderlichen
Kältemittelvorfüllung versehen.

Regelung und Steuerung
Werkseitig vollständig verdrahtet mit Anschlussklemmen
für Spannungsversorgung und Kommunikationsleitungen.
Mikroprozessorbasierte Steuerung zur Überwachung und
Regelung sämtlicher Gerätefunktionen einschließlich der
drehzahlgeregelten Verdichtersteuerung.

Automatische Regelung des Verflüssigungsdrucks bzw. der
Ventilatordrehzahl für einen sicheren Kühlbetrieb auch
bei niedrigen Außentemperaturen. Integrierte
Fehlerdiagnose mit Speicherung der Störhistorie und
Anzeige von Betriebs- und Fehlermeldungen.

Das Außengerät muss für den Austausch bestehender
Split-Klimageräte geeignet sein. Die Weiterverwendung
vorhandener Kältemittelleitungen soll nach
Herstellerfreigabe und unter Einhaltung der geltenden
technischen Vorschriften möglich sein.

Normen und Ausführung
Das Gerät muss den Anforderungen der gültigen
ErP-Richtlinie sowie der EU-Verordnung Nr. 206/2012
entsprechen, CE-gekennzeichnet sein und in einem nach
ISO 9001 zertifizierten Fertigungsbetrieb hergestellt
werden. Werkseitige Funktionsprüfung unter
Betriebsbedingungen.

Technische Mindestanforderungen

Nenn-Kälteleistung: ca. 2,5 kW
Nenn-Heizleistung: ca. 3,2 kW
Saisonale Energieeffizienz Kühlen (SEER): mindestens
8,5
Saisonale Energieeffizienz Heizen (SCOP): mindestens
4,6
Energieeffizienzklasse Kühlen: mindestens A+++
Energieeffizienzklasse Heizen: mindestens A++
Leistungsaufnahme Kühlen: maximal ca. 0,60 kW
Leistungsaufnahme Heizen: maximal ca. 0,78 kW
Luftvolumenstrom: mindestens 1.900 m³/h
Schalldruckpegel: maximal 48 dB(A)
Maximale Gesamtleitungslänge: mindestens 20 m
Maximale Höhendifferenz: mindestens 12 m
Kältemittelanschlüsse: Flüssigkeitsleitung 6 mm (1/4"),
Sauggasleitung 10 mm (3/8")
Spannungsversorgung: 220-240 V, 1~, 50 Hz
Kältemittel: R32 oder gleichwertiges Kältemittel mit
vergleichbaren oder besseren Umwelteigenschaften gemäß
den zum Zeitpunkt der Lieferung geltenden gesetzlichen
Anforderungen
Werkseitige Kältemittelvorfüllung entsprechend der
zulässigen Leitungslänge
Empfohlene Absicherung: 10 A

Betriebsbereich

Kühlbetrieb: mindestens -10 °C bis +46 °C
Außentemperatur
Heizbetrieb: mindestens -20 °C bis +24 °C
Außentemperatur

Lieferung einschließlich aller erforderlichen
Befestigungs- und Anschlussmaterialien sowie
betriebsfertiger Montage, Inbetriebnahme,
Dichtheitsprüfung, Funktionsprüfung und Einweisung des
Betreibers.

gew.
Fabrikat:..............................................
.........

gew.
Typ:...................................................
....
Menge: 1,000 St

**4.1.30 Montage der vorbeschriebenen Anlagen**
inkl. Cu-Rohr-Verbindungsleitungen, verlegt in weißen
Kabelkanal, Abflussleitungen, Konsolen,
Befestigungsmaterialien,

komplett einschließlich liefern und montieren.
Menge: 1,000 Stck

### 5 Sonstige Leistungen

#### 5.1 Besondere Leitungen

**5.1.10 Entleeren der Heizungsanlage**
Die Heizkreise können am Unterverteiler abgesperrt,
entleert und befüllt werden ca. 100 HK.
Menge: 1,000 St

**5.1.20 Profilstahl für Sonderkonstruktionen**
und Sonderbefestigungen zu den notwendigen
Konstruktionen zusammengeschweißt, in feuerverzinkter
Ausführung. Für Sonderkonstruktionen und
Sonderbefestigungen sind Profile nach DIN 1024 ff.
nach statischer Erfordernis zu verwenden. Die
notwendigen
Schrauben, Anker, Dübel, Muttern etc. sind in den
Einheitspreis einzurechnen, kompl.liefern und
montieren.
Menge: 50,000 kg

**5.1.30 Revisionsunterlagen 3-fach**
Grundrisspläne, Schaltschemen und R+I-Fließschemen
farbig geplottet und zusätzlich 1-fach als DXF- und
Plot-Datei
Schaltschema unter Plexiglas mit Wandbefestigung.

Unterlagen in beschrifteten Ordnern mit
Registerblättern bestehend aus:
-  Inhaltsverzeichnis
-  Anlagendokumentation Aufbau und Inhalt gemäß
BHKS-
  Regel 2.001

Regelbeschreibung
-  Bedienungs- und Wartungsanweisungen nach VDMA
-  alle für einen sicheren und wirtschaftlichen
Betrieb
  erforderlichen Betriebs- und Wartungsanweisungen
der
  Hersteller
-  Prospektkopie jedes eingebauten Anlagenteils
-  Wassermengenmeßprotokoll
-  Abnahmeprotokoll (Sachverständiger)
-  Tabelle mit Einstellwerten vom Regler und
Stellelementen
-  Heizungstechnisches Gesamtübersichtsschema mit
  Eintragung der Wassermengen je Kreis
-  elektrisches Regelschema mit den Positionsnummern
des
  Schaltplanes
-  Schaltpläne aller externen elektr. Anlagenteile

sach- und fachgerecht erstellen wie zuvor beschrieben
liefern.
Menge: 1,000 Psch

**5.1.40 Anlagenschema unter Plexiglas**
Anlagenschemen in den Zentralen unter Plexiglas
-  hydraulische Schemen der zentralen Anlagentechnik,
  Format A0
liefern und montieren
Menge: 1,000 Psch

**5.1.50 Bezeichnungsschilder**
bestehend aus: Universalhalter mit Kunststoffkappe und
Spannband, Schild mit 3 Einschubleisten, Schildgröße
ca. 50x 100mm, incl. Befestigungsmaterial
liefern und montieren
Menge: 10,000 St

**5.1.60 Montageschiene 41x41 mm, gelocht**
gew.
Fabrikat:..............................................
.........

gew.
Typ:...................................................
....

liefern und montieren.
Menge: 10,000 m

**5.1.70 Einregulierung der gesamten Sanitärarmaturen**
inkl. Dokumentation, fachgerecht durchführen und
dokumentieren
Menge: 1,000 Stck

**5.1.80 Hygieneuntersuchung des gesamten Trinkwassernetzes**
Hygieneuntersuchung des Hausanschlusses vor
Inbetriebnahme des Trinkwassernetzes sowie nach
Inbetriebnahme des gesamten Trinkwassernetzes
einschließlich Dokumentation des mängelfreien
Anlagenzustandes durch ein zertifiziertes
Fachinstitut fachgerecht durchführen und dokumentieren.
Menge: 1,000 Stck

**5.1.90 Wand- und Deckendurchbrüche 6x6 cm**
bis zu einer Stärke von 11,5 cm in Mauerwerk /Beton
herstellen und nach erfolgter Leitungsverlegung
fachgerecht verschließen.
Menge: 5,000 Stck

**5.1.100 Wand- und Deckendurchbrüche 6x6 cm**
bis zu einer Stärke von 17,5 cm in Mauerwerk / Beton
herstellen und nach erfolgter Leitungsverlegung
fachgerecht verschließen.
Menge: 5,000 Stck

**5.1.110 Wand- und Deckendurchbrüche 12x12 cm**
bis zu einer Stärke von 25 cm in Mauerwerk / Beton
herstellen und nach erfolgter Leitungsverlegung
fachgerecht verschließen.
Menge: 5,000 Stck

**5.1.120 Bohrungen durch Betonwände/-Decke, 20-40 mm**
bis 30 cm Stärke, Durchmesser 20-40 mm, mittels
geeigneterm Werkzeuge herstellen.
Menge: 6,000 Stck

**5.1.130 Bohrungen durch Betonwände/-Decke, 40-60 mm**
bis 30 cm Stärke, Durchmesser 40-60 mm, mittels
geeigneter Werkzeuge herstellen.
Menge: 2,000 Stck

**5.1.140 Bohrungen durch Betonwände/-Decke bis 100 mm**
bis 50 cm Stärke, Durchmesser der Kernbohrung bis
100mm, nach Rücksprache mit der Bauleitung, mittels
bauwerkschonender Werkzeuge herstellen.
Menge: 2,000 Stck

**5.1.150 Erstellung von Boden- Wandschlitzen, 25/25 mm**
für die Leitungs- und Schutzrohrverlegungen
Abmessungen: B/T bis 25/25 mm
Menge: 10,000 m

**5.1.160 Erstellung von Boden- Wandschlitzen, 40/25 mm**
für die Leitungs- und Schutzrohrverlegungen.
Abmessungen: B/T bis 40/25 mm
Menge: 10,000 m

**5.1.170 Erstellung von Boden- Wandschlitzen, 60/40 mm**
für die Leitungs- und Schutzrohrverlegungen.
Abmessungen: B/T bis 60/40 mm
Menge: 6,000 m

**5.1.180 Kernbohrung, bis D 150, T 200 - 300mm**
wie vor beschrieben, bis Abmessungen:
Kern-Durchmesser: 150 mm
Bohrtiefe: 200 - 300 mm
Menge: 10,000 St

**5.1.190 Kernbohrung, bis D 200, T 200 - 300mm**
wie vor beschrieben, bis Abmessungen:
Kern-Durchmesser: 200 mm
Bohrtiefe: 200 - 300 mm
Menge: 6,000 St

#### 5.2 Stundenlohnarbeiten

*Hinweis*
für gesondert durch die Bauleitung in Auftrag gegebene
Tagelohnarbeiten werden die nachfolgend inkl.  aller
Zuschläge aufgeführten Stundensätze nur vergütet, wenn
die Arbeiten durch die Bauleitung beauftragt wurden und
ein täglich geführter Nachweis durch die Bauleitung
anerkannt wurde. Bei Überschreitung der nachstehend
aufgeführten Stundensätze ist die Bauleitung zu
verständigen und für weitere Leistungen ein
Zusatzauftrag einzuholen.

Sämtliche Stundenlohnarbeiten sind vor Beginn der
Arbeiten von
der örtlichen Bauleitung zu genehmigen!

Alle Stundenzettel sind täglich, spätestensnach 24
Stunden vorzulegen  und zu genehmigen, ansonsten
verfällt der Anspruch ersatzlos!

**5.2.10 Stundenlohn Helfer**
Menge: 36,000 Std

**5.2.20 Stundenlohn Facharbeiter**
Menge: 36,000 Std

USt %: 19,00
